# CONDICIONAMENT DE LA CARRETERA T-203 DE LA TP-2031 A LA RIERA DE GAIÀ PEL CATLLAR. TRAM 0+000 AL 3+570

- Propietat de l'arxiu: RIB Spain
- Format: FIEBDC-3/2020
- Programa: Presto 22.03
- Data: 26/11/2024
- Tipus: pressupost
- Data dels preus: 15/10/2024
- Divisa: EUR
- Despeses generals: 13 %
- Benefici industrial: 6 %
- IVA: 21 %
- Codi: 01 (07/12/1994)
Import: 2283324.03

## 01.01 TREBALLS PREVIS I ENDERROCS (07/12/1994)
Import: 105667.95

**E0218** m Desmuntatge barana de ferro existent i demolició ancoratges
315 m × 15.03 = 4734.45
Desmuntatge de barana de ferro existent i demolició d'ancoratges amb base de formigó, inclòs transport de les runes a l'abocador o magatzem, i cànon.

| Codi | Ut | Descripció | Rendiment | Preu | Import |
|---|---|---|---|---|---|
| M0226 | h | Grup electrògen de 20/30 kVA (maquinària) | 0.25 | 4.74 | 1.19 |
| M0212B | h | Camió de trabuc 16 m³ (maquinària) | 0.12 | 45.4 | 5.45 |
| M0201 | h | Compressor aire gasoil 13,3 m³/h (maquinària) | 0.025 | 21.09 | 0.53 |
| O0102 | h | Oficial 1ª (mà d'obra) | 0.05 | 24.56 | 1.23 |
| O0110 | h | Peó (mà d'obra) | 0.25 | 20.41 | 5.10 |
| P1613 | u | Cànon d'abocador | 1 | 0.8 | 0.80 |
| VGZ | % | Despeses indirectes (vg) | 0.122 | 6 | 0.73 |
|  |  | Total |  |  | 15.03 |

| Amidament | Uts. | Llarg | Parcial |
|---|---|---|---|
| Segons plànols d'enderrocs: |  |  |  |
| urb. Bonaigua |  |  |  |
| en muret tram semiurbà | 1 | 154 | 154.00 |
|  | 1 | 24 | 24.00 |
|  | 1 | 137 | 137.00 |
| Subtotal |  |  | 315.00 |
| Total |  |  | 315 |

**E0214** m Desmuntatge barrera de seguretat flexible i demolició ancoratges
336 m × 7.53 = 2530.08
Desmuntatge de barrera de seguretat flexible i demolició d'ancoratges amb base de formigó, inclòs p.p. de suports i transport a abocador o magatzem, i cànon.

| Codi | Ut | Descripció | Rendiment | Preu | Import |
|---|---|---|---|---|---|
| M0212B | h | Camió de trabuc 16 m³ | 0.03 | 45.4 | 1.36 |
| M0207 | h | Retroexcavadora 100 hp (maquinària) | 0.01 | 59.41 | 0.59 |
| M0229 | h | Compressor d'aire de gasoil 3m³ (maquinària) | 0.1 | 7.06 | 0.71 |
| M0201 | h | Compressor aire gasoil 13,3 m³/h | 0.02 | 21.09 | 0.42 |
| O0102 | h | Oficial 1ª | 0.05 | 24.56 | 1.23 |
| O0110 | h | Peó | 0.1 | 20.41 | 2.04 |
| P1613 | u | Cànon d'abocador | 1 | 0.8 | 0.80 |
| VGZ | % | Despeses indirectes | 0.063 | 6 | 0.38 |
|  |  | Total |  |  | 7.53 |

| Amidament | Uts. | Llarg | Parcial |
|---|---|---|---|
| Segons plànols d'enderrocs: |  |  |  |
| urb. Bonaigua |  |  |  |
| biona doble cara en mitjana | 2 | 133 | 266.00 |
|  | 2 | 12 | 24.00 |
|  | 2 | 12 | 24.00 |
| urb. Mas Vilet |  |  |  |
| c. Ramon Llull | 1 | 22 | 22.00 |
| Subtotal |  |  | 336.00 |
| Total |  |  | 336 |

**E0210** m Demolició de vorada i rigola, inclosa la fonamentació, i transport
448.5 m × 7.01 = 3143.99
Demolició de vorada i rigola, inclosa la fonamentació, transport a abocador, cànon i condicionament del mateix.

| Codi | Ut | Descripció | Rendiment | Preu | Import |
|---|---|---|---|---|---|
| M0207 | h | Retroexcavadora 100 hp | 0.02 | 59.41 | 1.19 |
| M0212B | h | Camió de trabuc 16 m³ | 0.02 | 45.4 | 0.91 |
| O0110 | h | Peó | 0.2 | 20.41 | 4.08 |
| P1613 | u | Cànon d'abocador | 0.6 | 0.8 | 0.48 |
| VGZ | % | Despeses indirectes | 0.058 | 6 | 0.35 |
|  |  | Total |  |  | 7.01 |

| Amidament | Uts. | Llarg | Parcial |
|---|---|---|---|
| Segons plànols d'enderrocs: |  |  |  |
| vorada vorera de c.Requesens a rotonda | 1 | 169.5 | 169.50 |
| illeta en connexió amb rotonda de TP-2031 | 1 | 15 | 15.00 |
| en accés pk 1+900 eix 27 | 1 | 36 | 36.00 |
| en accés urb. Mas Vilet pk 2+300 | 1 | 25 | 25.00 |
|  | 1 | 33 | 33.00 |
|  | 1 | 15 | 15.00 |
|  | 1 | 34 | 34.00 |
|  | 1 | 30 | 30.00 |
| reposició illots urb. Mas Vilet pk 1+900 | 1 | 75 | 75.00 |
| illot en full 10 | 1 | 16 | 16.00 |
| Subtotal |  |  | 448.50 |
| Total |  |  | 448.5 |

**E02110** m2 Demolició de paviment de formigó, transport abocador
510.8 m2 × 5 = 2554.00
Demolició de paviment de formigó, inclòs transport dels materials de runa a l'abocador, cànon i condicionament del mateix.

| Codi | Ut | Descripció | Rendiment | Preu | Import |
|---|---|---|---|---|---|
| M0204 | h | Pala carregadora pneumàtics (maquinària) | 0.016 | 58.27 | 0.93 |
| M0212B | h | Camió de trabuc 16 m³ | 0.016 | 45.4 | 0.73 |
| M0207B | h | Retroexcavadora amb martell trencador (maquinària) | 0.016 | 68.89 | 1.10 |
| O0110 | h | Peó | 0.05 | 20.41 | 1.02 |
| P1613 | u | Cànon d'abocador | 1.2 | 0.8 | 0.96 |
| VGZ | % | Despeses indirectes | 0.044 | 6 | 0.26 |
|  |  | Total |  |  | 5 |

| Amidament | Uts. | Llarg | Parcial |
|---|---|---|---|
| illeta en connexió amb rotonda de TP-2031 | 1 | 5.8 | 5.80 |
| accessos | 1 | 31 | 31.00 |
|  | 1 | 117 | 117.00 |
|  | 1 | 80 | 80.00 |
|  | 2 | 8 | 16.00 |
|  | 1 | 26 | 26.00 |
|  | 1 | 138 | 138.00 |
| illots urb. Mas Vilet | 1 | 67 | 67.00 |
|  | 1 | 23 | 23.00 |
|  | 1 | 7 | 7.00 |
| Subtotal |  |  | 510.80 |
| Total |  |  | 510.8 |

**E0212** m2 Demolició de paviment de panots de morter de ciment, transport abocador
582 m2 × 5.51 = 3206.82
Demolició de paviment de panots de morter de ciment col·locats sobre formigó, inclosa la base de formigó i transport dels materials de runa a l'abocador, cànon i condicionament del mateix.

| Codi | Ut | Descripció | Rendiment | Preu | Import |
|---|---|---|---|---|---|
| M0212B | h | Camió de trabuc 16 m³ | 0.016 | 45.4 | 0.73 |
| M0204 | h | Pala carregadora pneumàtics | 0.016 | 58.27 | 0.93 |
| M0207B | h | Retroexcavadora amb martell trencador | 0.02 | 68.89 | 1.38 |
| O0110 | h | Peó | 0.06 | 20.41 | 1.22 |
| P1613 | u | Cànon d'abocador | 1.2 | 0.8 | 0.96 |
| VGZ | % | Despeses indirectes | 0.049 | 6 | 0.29 |
|  |  | Total |  |  | 5.51 |

| Amidament | Uts. | Llarg | Parcial |
|---|---|---|---|
| Segons plànols d'enderrocs: |  |  |  |
| vorera entre C. de Requesens i rotonda | 1 | 510 | 510.00 |
| illots pas vianants urb. Bonaigua | 1 | 35 | 35.00 |
|  | 1 | 37 | 37.00 |
| Subtotal |  |  | 582.00 |
| Total |  |  | 582 |

**E02111** m2 Demolició de cuneta de formigó, transport abocador
684.6 m2 × 4.84 = 3313.46
Demolició de cuneta revestida de formigó de qualsevol tipus i gruix, inclòs cànon i transport dels materials de runa a l'abocador.

| Codi | Ut | Descripció | Rendiment | Preu | Import |
|---|---|---|---|---|---|
| O0110 | h | Peó | 0.05 | 20.41 | 1.021 |
| M0207B | h | Retroexcavadora amb martell trencador | 0.015 | 68.89 | 1.033 |
| M0212B | h | Camió de trabuc 16 m³ | 0.015 | 45.4 | 0.681 |
| M0204 | h | Pala carregadora pneumàtics | 0.015 | 58.27 | 0.874 |
| P1613 | u | Cànon d'abocador | 1.2 | 0.8 | 0.960 |
| %16130 | % | Despeses indirectes | 6 % | 4.569 | 0.274 |
|  |  | Total |  |  | 4.84 |

| Amidament | Uts. | Llarg | Ample | Parcial |
|---|---|---|---|---|
| cunetes revestides ctra. | 1 | 54 | 1.3 | 70.20 |
|  | 1 | 174 | 0.5 | 87.00 |
|  | 1 | 320 | 0.6 | 192.00 |
|  | 1 | 90 | 1.3 | 117.00 |
|  | 1 | 85 | 1 | 85.00 |
| cuneta accés deixalleria | 1 | 27 |  | 27.00 |
| cunetes rotonda TP-2031 | 1 | 12 | 1.4 | 16.80 |
|  | 1 | 64 | 1.4 | 89.60 |
| Subtotal |  |  |  | 684.60 |
| Total |  |  |  | 684.6 |

**E0222** m3 Demolició pas salvacunetes (07/12/1994)
13 m3 × 20.05 = 260.65
Demolició de pas salvacunetes o tub de drenatge o sanejament existent de qualsevol diàmetre o material, en volum aparent, inclòs càrrega i transport de la runa a l'abocador (inclòs cànon).

| Codi | Ut | Descripció | Rendiment | Preu | Import |
|---|---|---|---|---|---|
| O0102 | h | Oficial 1ª | 0.1 | 24.56 | 2.46 |
| O0110 | h | Peó | 0.3 | 20.41 | 6.12 |
| M0201 | h | Compressor aire gasoil 13,3 m³/h | 0.1 | 21.09 | 2.11 |
| M0204 | h | Pala carregadora pneumàtics | 0.06 | 58.27 | 3.50 |
| M0229 | h | Compressor d'aire de gasoil 3m³ | 0.06 | 7.06 | 0.42 |
| M0212B | h | Camió de trabuc 16 m³ | 0.08 | 45.4 | 3.63 |
| P1613 | u | Cànon d'abocador | 1 | 0.8 | 0.80 |
| vg | % | Despeses indirectes (07/12/1994) | 0.169 | 6 | 1.01 |
|  |  | Total |  |  | 20.05 |

| Amidament | Uts. | Llarg | Parcial |
|---|---|---|---|
| accessos | 2 | 6.5 | 13.00 |
| Total |  |  | 13 |

**E0207** m3 Enderroc estructures de maó, inclòs transport a abocador
22.4 m3 × 27.61 = 618.46
Enderroc d'estructures de maó, inclòs transport a l'abocador, cànon i condicionament del mateix.

| Codi | Ut | Descripció | Rendiment | Preu | Import |
|---|---|---|---|---|---|
| M0212B | h | Camió de trabuc 16 m³ | 0.125 | 45.4 | 5.68 |
| M0207B | h | Retroexcavadora amb martell trencador | 0.16 | 68.89 | 11.02 |
| O0102 | h | Oficial 1ª | 0.04 | 24.56 | 0.98 |
| O0110 | h | Peó | 0.37 | 20.41 | 7.55 |
| P1613 | u | Cànon d'abocador | 1.2 | 0.8 | 0.96 |
| VGZ | % | Despeses indirectes | 0.237 | 6 | 1.42 |
|  |  | Total |  |  | 27.61 |

| Amidament | Uts. | Llarg | Ample | Alt | Parcial |
|---|---|---|---|---|---|
| Mur de tancament finca pk 2,5 | 1 | 56 | 0.2 | 2 | 22.40 |
| Total |  |  |  |  | 22.4 |

**E02085** m3 Enderroc estructures formigó armat, inclòs transport a abocador
114.66 m3 × 48.01 = 5504.83
Enderroc d'estructures de formigó armat, inclòs transport a l'abocador, cànon i condicionament del mateix.

| Codi | Ut | Descripció | Rendiment | Preu | Import |
|---|---|---|---|---|---|
| M0229 | h | Compressor d'aire de gasoil 3m³ | 0.4 | 7.06 | 2.82 |
| M0207B | h | Retroexcavadora amb martell trencador | 0.25 | 68.89 | 17.22 |
| M0212B | h | Camió de trabuc 16 m³ | 0.15 | 45.4 | 6.81 |
| O0110 | h | Peó | 0.7 | 20.41 | 14.29 |
| O0102 | h | Oficial 1ª | 0.14 | 24.56 | 3.44 |
| P1613 | u | Cànon d'abocador | 1.2 | 0.8 | 0.96 |
| VGZ | % | Despeses indirectes | 0.412 | 6 | 2.47 |
|  |  | Total |  |  | 48.01 |

| Amidament | Uts. | Llarg | Ample | Alt | Parcial |
|---|---|---|---|---|---|
| urb. Bonaigua |  |  |  |  |  |
| muret base de barana metàl·lica | 1 | 154 | 0.3 | 0.5 | 23.10 |
|  | 1 | 24 | 0.6 | 0.6 | 8.64 |
|  | 1 | 137 | 0.6 | 0.7 | 57.54 |
| muret base de barrera metàl·lica doble | 1 | 133 | 0.3 | 0.6 | 23.94 |
|  | 1 | 12 | 0.3 | 0.4 | 1.44 |
| Subtotal |  |  |  |  | 114.66 |
| Total |  |  |  |  | 114.66 |

**E0206** m3 Enderroc estructures de pedra, inclòs transport a abocador (07/12/1994)
57.51 m3 × 31.44 = 1808.11
Enderroc d'estructures de pedra, inclòs transport a l'abocador, cànon i condicionament del mateix.

| Codi | Ut | Descripció | Rendiment | Preu | Import |
|---|---|---|---|---|---|
| O0102 | h | Oficial 1ª | 0.05 | 24.56 | 1.23 |
| O0110 | h | Peó | 0.4 | 20.41 | 8.16 |
| M0207B | h | Retroexcavadora amb martell trencador | 0.2 | 68.89 | 13.78 |
| M0212B | h | Camió de trabuc 16 m³ | 0.125 | 45.4 | 5.68 |
| P1613 | u | Cànon d'abocador | 1.2 | 0.8 | 0.96 |
| vg | % | Despeses indirectes | 0.271 | 6 | 1.63 |
|  |  | Total |  |  | 31.44 |

| Amidament | Uts. | Llarg | Ample | Alt | Parcial |
|---|---|---|---|---|---|
| mur accés 2+900 | 1 | 14 | 0.5 | 1.2 | 8.40 |
|  | 1 | 40 | 0.5 | 1.2 | 24.00 |
| camí del Corral de Neri | 1 | 10 | 0.5 | 1.2 | 6.00 |
| accés PK 1+340 | 2 | 8 | 0.5 | 1.2 | 9.60 |
| accés PK 0+940 | 1 | 17 | 0.25 | 0.5 | 2.13 |
|  | 1 | 15 | 0.25 | 0.5 | 1.88 |
| marge 0+520 | 1 | 2 | 0.5 | 1.5 | 1.50 |
| marge 0+620 | 1 | 4 | 0.5 | 2 | 4.00 |
| Subtotal |  |  |  |  | 57.51 |
| Total |  |  |  |  | 57.51 |

**E0219** m Desmuntatge tanca metàl·lica, inclòs transport a abocador (07/12/1994)
468 m × 8.09 = 3786.12
Desmuntatge de tanca metàl·lica, inclòs càrrega, transport dels materials i cànon de l'abocador autoritzat.

| Codi | Ut | Descripció | Rendiment | Preu | Import |
|---|---|---|---|---|---|
| O0102 | h | Oficial 1ª | 0.03 | 24.56 | 0.74 |
| O0110 | h | Peó | 0.2 | 20.41 | 4.08 |
| M0201 | h | Compressor aire gasoil 13,3 m³/h | 0.01 | 21.09 | 0.21 |
| M0226 | h | Grup electrògen de 20/30 kVA | 0.01 | 4.74 | 0.05 |
| M0212B | h | Camió de trabuc 16 m³ | 0.04 | 45.4 | 1.82 |
| P1613 | u | Cànon d'abocador | 1 | 0.8 | 0.80 |
| vg | % | Despeses indirectes | 0.065 | 6 | 0.39 |
|  |  | Total |  |  | 8.09 |

| Amidament | Uts. | Llarg | Parcial |
|---|---|---|---|
| pk 2+400 tanca metàl·lica de malla | 1 | 100 | 100.00 |
| zona pks 2,5 - 2,7 | 1 | 344 | 344.00 |
| finca 2+880 | 1 | 24 | 24.00 |
| Subtotal |  |  | 468.00 |
| Total |  |  | 468 |

**E07311** u Trasllat de senyal existent
2 u × 36.01 = 72.02
Trasllat de senyal existent de qualsevol tipus a nova ubicació, inclòs la demolició de la base de formigó, l'excavació i fonamanetació de la nova base de formigó, tots els treballs i materials necessaris per deixar la partida acabada.

| Codi | Ut | Descripció | Rendiment | Preu | Import |
|---|---|---|---|---|---|
| M0212B | h | Camió de trabuc 16 m³ | 0.1 | 45.4 | 4.54 |
| O0101 | h | Cap de colla (mà d'obra) | 0.1 | 26.02 | 2.60 |
| O0110 | h | Peó | 0.4 | 20.41 | 8.16 |
| P1609 | m3 | Excavació de terres | 0.18 | 11.12 | 2.00 |
| VGZ | % | Despeses indirectes | 0.258 | 6 | 1.55 |
| E0502 | m3 | Formigó HM-20 fonaments | 0.18 | 95.33 | 17.16 |
|  |  | Total |  |  | 36.01 |

| Amidament | Uts. | Parcial |
|---|---|---|
| Mirall + suport |  |  |
| PK 2+530 ME | 1 | 1.00 |
| PK 2+650 ME | 1 | 1.00 |
| Subtotal |  | 2.00 |
| Total |  | 2 |

**E0731** u Retirada de senyal o cartell
69 u × 16.22 = 1119.18
Desmuntatge i retirada de senyal o cartell, demolició d'ancoratges i fonamentació de formigó, inclòs part proporcional de suports i transport a abocador o magatzem i cànon.

| Codi | Ut | Descripció | Rendiment | Preu | Import |
|---|---|---|---|---|---|
| M0212B | h | Camió de trabuc 16 m³ | 0.1 | 45.4 | 4.54 |
| O0110 | h | Peó | 0.4 | 20.41 | 8.16 |
| O0101 | h | Cap de colla | 0.1 | 26.02 | 2.60 |
| %1613006000600 | % | Despeses indirectes | 6 % | 15.30 | 0.92 |
|  |  | Total |  |  | 16.22 |

| Amidament | Uts. | Parcial |
|---|---|---|
| R-401a |  |  |
| PK 0+000 | 1 | 1.00 |
| compl. T-203 |  |  |
| PK 0+023 | 1 | 1.00 |
| R-301 |  |  |
| PK 0+023 | 1 | 1.00 |
| PK 0+150 | 1 | 1.00 |
| PK 1+600 | 1 | 1.00 |
| PK 2+911 | 1 | 1.00 |
| R-305 |  |  |
| PK 0+150 | 2 | 2.00 |
| PK 2+912 | 2 | 2.00 |
| P-4 |  |  |
| PK 0+350 | 1 | 1.00 |
| R-1 |  |  |
| PK 0+350 | 1 | 1.00 |
| PK 2+280 | 1 | 1.00 |
| R-2 |  |  |
| PK 1+900 | 1 | 1.00 |
| PK 2+290 | 1 | 1.00 |
| PK 2+965 | 1 | 1.00 |
| S-7 (50) |  |  |
| PK 2+693 | 1 | 1.00 |
| PK 2+830 | 1 | 1.00 |
| P-13a |  |  |
| PK 2+855 | 1 | 1.00 |
| P-24 |  |  |
| PK 2+863 | 1 | 1.00 |
| P-25 |  |  |
| 0+230EIX 7 | 1 | 1.00 |
| S-800 |  |  |
| PK 0+350 | 1 | 1.00 |
| PK 2+863 | 1 | 1.00 |
| S-810 |  |  |
| PK 2+863 | 1 | 1.00 |
| Eix 8 |  |  |
| P-20 |  |  |
| PK 0+010 | 1 | 1.00 |
| P-15 |  |  |
| PK 0+070 | 1 | 1.00 |
| PK 0+280 EIX 7 | 1 | 1.00 |
| R-301 (30) |  |  |
| PK 0+070 | 1 | 1.00 |
| PK 0+130 | 1 | 1.00 |
| S-810 |  |  |
| PK 0+070 | 1 | 1.00 |
| PK 0+130 | 1 | 1.00 |
| P-4 |  |  |
| PK 0+130 | 1 | 1.00 |
| R-101 |  |  |
| PK 0+125 | 1 | 1.00 |
| S-13 |  |  |
| PK 0+150 | 1 | 1.00 |
| R-1 |  |  |
| PK 0+210 | 1 | 1.00 |
| 0+230EIX 7 | 1 | 1.00 |
| S-800 |  |  |
| PK 0+210 | 1 | 1.00 |
| R-401a |  |  |
| PK 0+320 | 1 | 1.00 |
| Eix 7 |  |  |
| P-15 |  |  |
| PK 0+098 | 1 | 1.00 |
| R-301 (30) |  |  |
| PK 0+098 | 1 | 1.00 |
| S-810 |  |  |
| PK 0+098 | 1 | 1.00 |
| S-13 |  |  |
| PK 0+175 | 1 | 1.00 |
| R-101 |  |  |
| PK 0+210 | 2 | 2.00 |
| ** PLAFONS ORIENTACIÓ EXISTENTS ** |  |  |
| 0+000 EIX | 1 | 1.00 |
| 0+100 ME | 1 | 1.00 |
| 0+715 MD | 1 | 1.00 |
| 0+715 MD2 | 1 | 1.00 |
| 1+800 ME | 1 | 1.00 |
| 1+785 ME | 1 | 1.00 |
| 1+890 MD | 1 | 1.00 |
| 1+890 MD2 | 1 | 1.00 |
| 2+315 ME | 1 | 1.00 |
| 2+520 MD | 1 | 1.00 |
| 2+545 MD | 1 | 1.00 |
| 2+620 MD | 1 | 1.00 |
| 2+665 MD | 1 | 1.00 |
| 2+860 ME | 1 | 1.00 |
| 2+880 ME | 1 | 1.00 |
| 2+900 MD | 1 | 1.00 |
| 2+960 MD | 1 | 1.00 |
| 2+960 ME | 1 | 1.00 |
| 2+980 ME | 1 | 1.00 |
| 0+228E7 | 1 | 1.00 |
| 0+220E7 | 1 | 1.00 |
| 0+105E8 | 1 | 1.00 |
| 0+115E8 | 1 | 1.00 |
| 0+030E7 | 1 | 1.00 |
| 0+290E8 | 1 | 1.00 |
| Subtotal |  | 69.00 |
| Total |  | 69 |

**E0334** m Tall serra disc paviment mescles bituminoses, formigó o panot,
3155 m × 1.98 = 6246.90
Tall amb serra de disc de paviment de mescles bituminoses, formigó o panot, fins a una fondària de 25 cm.

| Codi | Ut | Descripció | Rendiment | Preu | Import |
|---|---|---|---|---|---|
| M0334 | h | Serra de disc (maquinària) | 0.05 | 12 | 0.60 |
| O0101 | h | Cap de colla | 0.01 | 26.02 | 0.26 |
| O0110 | h | Peó | 0.05 | 20.41 | 1.02 |
| VGZ | % | Despeses indirectes | 0.017 | 6 | 0.10 |
|  |  | Total |  |  | 1.98 |

| Amidament | Llarg | Parcial |
|---|---|---|
| tall longitudinal per excavacions |  |  |
| Segons plànols d'enderrocs: |  |  |
| pk 0+000 a 0+025 | 25 | 25.00 |
| pk 0+000 a 0+075 | 75 | 75.00 |
| pk 0+060 a 0+720 | 660 | 660.00 |
| pk 0+700 a 1+780 | 1080 | 1080.00 |
| pk 0+740 a 0+850 | 110 | 110.00 |
| pk 1+720 a 2+600 | 880 | 880.00 |
| pk 2+750 a 2+975 | 225 | 225.00 |
| pk 2+880 a 2+950 | 70 | 70.00 |
| pk 3+130 a 3+160 | 30 | 30.00 |
| Subtotal |  | 3155.00 |
| Total |  | 3155 |

**E0213** m2 Demolició paviment de mescla bituminosa, mitjans mecànics
4628 m2 × 3.72 = 17216.16
Demolició de paviment de mescla bituminosa,amb mitjans mecànics, fins a una profunditat de 25 cm., inclòs transport dels materials de runa a l'abocador, cànon i condicionament del mateix.

| Codi | Ut | Descripció | Rendiment | Preu | Import |
|---|---|---|---|---|---|
| M0204 | h | Pala carregadora pneumàtics | 0.01 | 58.27 | 0.58 |
| M0207B | h | Retroexcavadora amb martell trencador | 0.01 | 68.89 | 0.69 |
| M0212B | h | Camió de trabuc 16 m³ | 0.012 | 45.4 | 0.54 |
| M0201 | h | Compressor aire gasoil 13,3 m³/h | 0.008 | 21.09 | 0.17 |
| O0110 | h | Peó | 0.02 | 20.41 | 0.41 |
| P1613 | u | Cànon d'abocador | 1.2 | 0.8 | 0.96 |
| VGZ | % | Despeses indirectes | 0.061 | 6 | 0.37 |
|  |  | Total |  |  | 3.72 |

| Amidament | Uts. | Llarg | Ample | Parcial |
|---|---|---|---|---|
| en rebaixos del ferm |  |  |  |  |
| Segons plànols d'enderrocs: PKs ctra. |  |  |  |  |
| 2+600 - 2+735 | 1 | 880 |  | 880.00 |
| 3+160 - 3+350 | 1 | 1235 |  | 1235.00 |
| urb. Bonaigua (c. Requesens a final) | 1 | 990 |  | 990.00 |
| restes de ctra. antiga |  |  |  |  |
| 0+050 | 17 |  |  | 17.00 |
| 0+100 | 118 |  |  | 118.00 |
| 0+280 | 164 |  |  | 164.00 |
| 2+600 | 260 |  |  | 260.00 |
| 2+670 | 55 |  |  | 55.00 |
| 2+750 | 139 |  |  | 139.00 |
| 2+860 | 76 |  |  | 76.00 |
| 2+900 | 63 |  |  | 63.00 |
| tall longitudinal per excavacions |  |  |  |  |
| Segons plànols d'enderrocs: |  |  |  |  |
| pk 0+000 a 0+025 | 1 | 25 | 0.2 | 5.00 |
| pk 0+000 a 0+075 | 1 | 75 | 0.2 | 15.00 |
| pk 0+060 a 0+720 | 1 | 660 | 0.2 | 132.00 |
| pk 0+700 a 1+780 | 1 | 1080 | 0.2 | 216.00 |
| pk 0+740 a 0+850 | 1 | 110 | 0.2 | 22.00 |
| pk 1+720 a 2+600 | 1 | 880 | 0.2 | 176.00 |
| pk 2+750 a 2+975 | 1 | 225 | 0.2 | 45.00 |
| pk 2+880 a 2+950 | 1 | 70 | 0.2 | 14.00 |
| pk 3+130 a 3+160 | 1 | 30 | 0.2 | 6.00 |
| Subtotal |  |  |  | 4628.00 |
| Total |  |  |  | 4628 |

**E0633** m2 Fresat paviment asfàltic fins a 15 cm
20726 m2 × 2.27 = 47048.02
Fresat mecànic de paviment asfàltic fins una profunditat màxima de 15 cm amb fresadora de càrrega automàtica, inclòs encaixos laterals i finals, talls i entregues a tapes i reixes amb compressor, càrrega i transport de runes a l'abocador, cànon d'abocament i escombrat i neteja de la superfície fresada.

| Codi | Ut | Descripció | Rendiment | Preu | Import |
|---|---|---|---|---|---|
| M0212B | h | Camió de trabuc 16 m³ | 0.007 | 45.4 | 0.32 |
| M0220 | h | Escombradora autopropulsada (maquinària) | 0.007 | 42.15 | 0.30 |
| M0242 | h | Fresadora (maquinària) | 0.007 | 133.01 | 0.93 |
| O0110 | h | Peó | 0.015 | 20.41 | 0.31 |
| O0101 | h | Cap de colla | 0.006 | 26.02 | 0.16 |
| P1613 | u | Cànon d'abocador | 0.15 | 0.8 | 0.12 |
| VGZ | % | Despeses indirectes | 0.021 | 6 | 0.13 |
|  |  | Total |  |  | 2.27 |

| Amidament | Uts. | Llarg | Ample | Alt | Parcial |
|---|---|---|---|---|---|
| Entroncaments |  |  |  |  |  |
| connexió amb rotonda inici TP-2031 | 1 | 154 |  |  | 154.00 |
| accés a la urbanització Mas Vilet dels Pins | 1 | 591 |  |  | 591.00 |
| connexió rotonda TP-2039 | 1 | 50 |  |  | 50.00 |
| trams aprofitament del ferm existent |  |  |  |  |  |
| ctra. existent (falques, regularitzacions i solapaments) | 1 | 3580 | 6 |  | 21480.00 |
| a deduir demolicions pav. bituminós | -1 | 3007 |  |  | -3007.00 |
| encaix accessos carrers i finques | 45 | 30 |  |  | 1350.00 |
| eliminació reductors velocitat | 2 | 4 | 6 |  | 48.00 |
| passos elevats |  |  |  |  |  |
| encaixos rampes | 2 | 1 | 6 | 5 | 60.00 |
| Subtotal |  |  |  |  | 20726.00 |
| Total |  |  |  |  | 20726 |

**E0225** m Desmuntatge canalitzacions, conduccions i tubs de servei (07/12/1994)
1210 m × 2.07 = 2504.70
Desmuntatge de canalitzacions, conduccions i tubs de servei de qualsevol tipus i diàmetre, inclòs part proporcional d'accessoris i arquetes de la instal·lació superficial o soterrada, amb mitjans mecànics i manuals, inclòs càrrega i transport a abocador, cànon i condicionament del mateix.

| Codi | Ut | Descripció | Rendiment | Preu | Import |
|---|---|---|---|---|---|
| O0102 | h | Oficial 1ª | 0.001 | 24.56 | 0.02 |
| O0110 | h | Peó | 0.02 | 20.41 | 0.41 |
| M0207 | h | Retroexcavadora 100 hp | 0.005 | 59.41 | 0.30 |
| M0212B | h | Camió de trabuc 16 m³ | 0.005 | 45.4 | 0.23 |
| P1613 | u | Cànon d'abocador | 1 | 0.8 | 0.80 |
| vg | % | Despeses indirectes | 0.051 | 6 | 0.31 |
|  |  | Total |  |  | 2.07 |

| Amidament | Uts. | Parcial |
|---|---|---|
| canlitzacions existents |  |  |
| enllumenat públic | 424 | 424.00 |
| abastament d'aigua | 320 | 320.00 |
| telecomunicacions | 466 | 466.00 |
| Subtotal |  | 1210.00 |
| Total |  | 1210 |

## 01.02 MOVIMENT DE TERRES (07/12/1994)
Import: 311263.03

**E0313** m2 Esbrossada del terreny, inclòs càrrega i transport.
17740.9 m2 × 0.56 = 9934.90
Esbrossada del terreny de qualsevol tipus, excepte zones boscoses, càrrega i transport.a l'interior d'obra o abocador controlat inclòs canon d'abocador i condicionament del mateix

| Codi | Ut | Descripció | Rendiment | Preu | Import |
|---|---|---|---|---|---|
| M0207 | h | Retroexcavadora 100 hp | 0.001 | 59.41 | 0.06 |
| M0205 | h | Pala carregadora sobre orugues (maquinària) | 0.002 | 73.35 | 0.15 |
| M0212B | h | Camió de trabuc 16 m³ | 0.001 | 45.4 | 0.05 |
| O0110 | h | Peó | 0.004 | 20.41 | 0.08 |
| O0101 | h | Cap de colla | 0.001 | 26.02 | 0.03 |
| P1613 | u | Cànon d'abocador | 0.2 | 0.8 | 0.16 |
| VGZ | % | Despeses indirectes | 0.005 | 6 | 0.03 |
|  |  | Total |  |  | 0.56 |

| Amidament | Uts. | Llarg | Ample | Parcial |
|---|---|---|---|---|
| segons llistats | 1 | 26359.506 |  | 26359.506 |
| zones boscoses | -1 | 12415.79 |  | -12415.790 |
| imprevistos | 0.05 | 13943.71 |  | 697.186 |
| franges desembosc 1 m laterals | 1 | 700 | 1 | 700.000 |
|  | 1 | 1300 | 1 | 1300.000 |
|  | 1 | 1100 | 1 | 1100.000 |
| Subtotal |  |  |  | 17740.902 |
| Total |  |  |  | 17740.9 |

**E03131** m2 Esbrossada del terreny zones boscoses, inclòs càrrega i transport. (07/12/1994)
13036.58 m2 × 3.21 = 41847.42
Esbrossada del terreny en zones boscoses amb vegetació i tala d'arbres de qualsevol mida, càrrega i transport a l'interior d'obra o abocador controlat, inclòs arrancat de soques i arrels, poda, trituració de branques, arbusts, arrels, restes vegetals i runes, aplec de la brossa generada, neteja i adequació de la superfície, càrrega i transport a planta de compostatge o abocador autoritzat, cànon d'abocador i condicionament del mateix,

| Codi | Ut | Descripció | Rendiment | Preu | Import |
|---|---|---|---|---|---|
| O0101 | h | Cap de colla | 0.003 | 26.02 | 0.08 |
| O0110 | h | Peó | 0.06 | 20.41 | 1.22 |
| M0358 | h | Motoserra 80 cm³ (maquinària; 23/07/1998) | 0.06 | 2.55 | 0.15 |
| M0207 | h | Retroexcavadora 100 hp | 0.02 | 59.41 | 1.19 |
| M0205 | h | Pala carregadora sobre orugues | 0.002 | 73.35 | 0.15 |
| M0212B | h | Camió de trabuc 16 m³ | 0.002 | 45.4 | 0.09 |
| P1613 | u | Cànon d'abocador | 0.2 | 0.8 | 0.16 |
| vg | % | Despeses indirectes | 0.028 | 6 | 0.17 |
|  |  | Total |  |  | 3.21 |

| Amidament | Uts. | Llarg | Parcial |
|---|---|---|---|
|  | 1 | 398.87 | 398.87 |
|  | 1 | 2207.24 | 2207.24 |
|  | 1 | 554.26 | 554.26 |
|  | 1 | 1849.59 | 1849.59 |
|  | 1 | 197.42 | 197.42 |
|  | 1 | 174.01 | 174.01 |
|  | 1 | 940.55 | 940.55 |
|  | 1 | 4225.11 | 4225.11 |
|  | 1 | 544.83 | 544.83 |
|  | 1 | 1323.91 | 1323.91 |
| imprevistos | 0.05 | 12415.79 | 620.79 |
| Subtotal |  |  | 13036.58 |
| Total |  |  | 13036.58 |

**E0314** m3 Excavació de terra vegetal, càrrega i transport.
7925.61 m3 × 3.61 = 28611.45
Excavació de terra vegetal, inclosa càrrega, transport a l'abocador, aplec o lloc d'ús i manteniment fins la seva utilització, inclòs cànon d'abocament i manteniment de l'abocador.

| Codi | Ut | Descripció | Rendiment | Preu | Import |
|---|---|---|---|---|---|
| M0212B | h | Camió de trabuc 16 m³ | 0.02 | 45.4 | 0.91 |
| M0207 | h | Retroexcavadora 100 hp | 0.01 | 59.41 | 0.59 |
| O0101 | h | Cap de colla | 0.008 | 26.02 | 0.21 |
| O0110 | h | Peó | 0.02 | 20.41 | 0.41 |
| P1613 | u | Cànon d'abocador | 1 | 0.8 | 0.80 |
| P1615 | u | Condicionament de l'abocador | 1 | 0.5 | 0.50 |
| VGZ | % | Despeses indirectes | 0.031 | 6 | 0.19 |
|  |  | Total |  |  | 3.61 |

| Amidament | Uts. | Llarg | Parcial |
|---|---|---|---|
| Segons amid. mecanitzats |  |  |  |
| Tronc T-203 (eix 1 i 2) |  | 5435 | 5435.00 |
| Tronc T-203 (eix 7) |  | 474 | 474.00 |
| Tronc T-203 (eix 8) |  | 699.7 | 699.70 |
| Accessos el Mas de Blanc | 1 | 213.4 | 213.40 |
| Accessos el Mas Vilet | 1 | 195.2 | 195.20 |
| Accessos Bonaigua | 1 | 102.9 | 102.90 |
| Accessos camins | 1 | 428 | 428.00 |
| imprevistos | 0.05 | 7548.2 | 377.41 |
| Subtotal |  |  | 7925.61 |
| Total |  |  | 7925.61 |

**E0303** m3 Excavació en desmunt en qualsevol tipus de terreny, abocador i condicionament (07/12/1994)
18054.1 m3 × 6.57 = 118615.44
Excavació en desmunt en qualsevol tipus de terreny, inclòs roca amb martell trencador, amb càrrega i transport a l'interior d'obra o abocador controlat inclòs canon d'abocador i condicionament del mateix.

| Codi | Ut | Descripció | Rendiment | Preu | Import |
|---|---|---|---|---|---|
| O0101 | h | Cap de colla | 0.015 | 26.02 | 0.39 |
| O0110 | h | Peó | 0.03 | 20.41 | 0.61 |
| P1603 | pp | Sistema detonació no elèctric (material; 23/07/1998) | 0.012 | 4.57 | 0.05 |
| M0275 | h | Maquinària perforació (maquinària; 12/01/2009) | 0.02 | 14.15 | 0.28 |
| M0207B | h | Retroexcavadora amb martell trencador | 0.03 | 68.89 | 2.07 |
| M0212B | h | Camió de trabuc 16 m³ | 0.03 | 45.4 | 1.36 |
| P1613 | u | Cànon d'abocador | 1.2 | 0.8 | 0.96 |
| P1615 | u | Condicionament de l'abocador | 1 | 0.5 | 0.50 |
| vg | % | Despeses indirectes | 0.058 | 6 | 0.35 |
|  |  | Total |  |  | 6.57 |

| Amidament | Uts. | Llarg | Ample | Parcial |
|---|---|---|---|---|
| Tronc T-203 (eix 1 i 2) | 1 | 9495.5 |  | 9495.50 |
| Tronc T-203 (eix 7) | 1 | 1253.8 |  | 1253.80 |
| Tronc T-203 (eix 8) | 1 | 1523.6 |  | 1523.60 |
| rotonda tp2039 (eix 66) | 1 | 494.4 |  | 494.40 |
| Accessos el Mas Vilet | 1 | 126.9 |  | 126.90 |
| Accessos Bonaigua | 1 | 128.3 |  | 128.30 |
| Accessos camins | 1 | 149.1 |  | 149.10 |
| Accessos el Mas de Blanc | 1 | 1707.4 |  | 1707.40 |
| imprevistos | 0.1 | 14879 |  | 1487.90 |
| cunetes transitable (base i berma) | 1 | 2812 | 0.6 | 1687.20 |
| Subtotal |  |  |  | 18054.10 |
| Total |  |  |  | 18054.1 |

**E0315** m3 Terraplè amb compactació, material pròpia obra, inclòs transport
3375.12 m3 × 5.02 = 16943.10
Terraplenat i piconatge amb material apte de la pròpia obra, en tongades de més de 25 cm i fins a 50 cm amb un grau de compactació segons capa i amb base l'assaig de referència, inclòs cànon d'extracció i transport.

| Codi | Ut | Descripció | Rendiment | Preu | Import |
|---|---|---|---|---|---|
| M0212B | h | Camió de trabuc 16 m³ | 0.023 | 45.4 | 1.04 |
| M0213 | h | Camió cisterna de 8 m³ (maquinària) | 0.009 | 48 | 0.43 |
| M0209 | h | Corró vibratori autop. 8 a 10 t (maquinària) | 0.015 | 46.26 | 0.69 |
| M0208 | h | Motoanivelladora (maquinària) | 0.011 | 73.35 | 0.81 |
| M0204 | h | Pala carregadora pneumàtics | 0.015 | 58.27 | 0.87 |
| O0101 | h | Cap de colla | 0.006 | 26.02 | 0.16 |
| O0102 | h | Oficial 1ª | 0.01 | 24.56 | 0.25 |
| O0110 | h | Peó | 0.025 | 20.41 | 0.51 |
| VGZ | % | Despeses indirectes | 0.044 | 6 | 0.26 |
|  |  | Total |  |  | 5.02 |

| Amidament | Uts. | Llarg | Parcial |
|---|---|---|---|
| Segons amid. mecanitzats |  |  |  |
| Tronc T-203 (eix 1) | 1 | 1845.3 | 1845.30 |
| Tronc T-203 (eix 7) | 1 | 342.3 | 342.30 |
| Tronc T-203 (eix 8) | 1 | 231.7 | 231.70 |
| rotonda tp2039 (eix 66) | 1 | 403.8 | 403.80 |
| Accessos el Mas de Blanc | 1 | 39.2 | 39.20 |
| Accessos el Mas Vilet | 1 | 129.2 | 129.20 |
| Accessos Bonaigua | 1 | 0.1 | 0.10 |
| Accessos camins | 1 | 222.8 | 222.80 |
| imprevistos | 0.05 | 3214.4 | 160.72 |
| Subtotal |  |  | 3375.12 |
| Total |  |  | 3375.12 |

**E0328** m3 Terraplè amb compactació, material préstec, inclòs càrrega i transport (07/12/1994)
7496.27 m3 × 10.78 = 80809.79
Terraplenat i piconatge amb material adequat procedent de préstec, en tongades de més de 25 cm i fins a 50 cm amb un grau de compactació segons capa i amb base l'assaig de referència, inclòs cànon d'extracció i transport.

| Codi | Ut | Descripció | Rendiment | Preu | Import |
|---|---|---|---|---|---|
| O0101 | h | Cap de colla | 0.006 | 26.02 | 0.16 |
| O0102 | h | Oficial 1ª | 0.01 | 24.56 | 0.25 |
| O0110 | h | Peó | 0.025 | 20.41 | 0.51 |
| P0307 | m3 | Terra de préstec (material; 21/10/2024) | 1 | 5 | 5.00 |
| M0208 | h | Motoanivelladora | 0.013 | 73.35 | 0.95 |
| M0213 | h | Camió cisterna de 8 m³ | 0.013 | 48 | 0.62 |
| M0209 | h | Corró vibratori autop. 8 a 10 t | 0.015 | 46.26 | 0.69 |
| M0204 | h | Pala carregadora pneumàtics | 0.015 | 58.27 | 0.87 |
| M0212B | h | Camió de trabuc 16 m³ | 0.027 | 45.4 | 1.23 |
| vg | % | Despeses indirectes | 0.083 | 6 | 0.50 |
|  |  | Total |  |  | 10.78 |

| Amidament | Uts. | Llarg | Parcial |
|---|---|---|---|
| Segons amidaments auxiliars |  |  |  |
| Tronc T-203 (eix 1) | 1 | 3989.8 | 3989.80 |
| Tronc T-203 (eix 7) | 1 | 535.1 | 535.10 |
| Tronc T-203 (eix 8) | 1 | 741.2 | 741.20 |
| Accessos el Mas de Blanc | 1 | 1131 | 1131.00 |
| Accessos el Mas Vilet | 1 | 410.7 | 410.70 |
| Accessos Bonaigua | 1 | 182.1 | 182.10 |
| Accessos camins | 1 | 149.4 | 149.40 |
| imprevistos | 0.05 | 7139.3 | 356.97 |
| Subtotal |  |  | 7496.27 |
| Total |  |  | 7496.27 |

**E0331** m3 Terraplè amb compactació, material seleccionat, inclòs càrrega i transport
250 m3 × 14.17 = 3542.50
Terraplenat i piconatge amb material seleccionat procedent de préstec, en tongades de més de 25 cm i fins a 50 cm amb un grau de compactació segons capa i amb base l'assaig de referència, inclòs cànon d'extracció i transport.

| Codi | Ut | Descripció | Rendiment | Preu | Import |
|---|---|---|---|---|---|
| M0208 | h | Motoanivelladora | 0.013 | 73.35 | 0.95 |
| M0213 | h | Camió cisterna de 8 m³ | 0.013 | 48 | 0.62 |
| M0204 | h | Pala carregadora pneumàtics | 0.018 | 58.27 | 1.05 |
| M0212B | h | Camió de trabuc 16 m³ | 0.027 | 45.4 | 1.23 |
| M0209 | h | Corró vibratori autop. 8 a 10 t | 0.018 | 46.26 | 0.83 |
| O0102 | h | Oficial 1ª | 0.012 | 24.56 | 0.29 |
| O0101 | h | Cap de colla | 0.006 | 26.02 | 0.16 |
| O0110 | h | Peó | 0.027 | 20.41 | 0.55 |
| P0311 | m3 | Sòl seleccionat tipus 2 (material) | 1 | 7.87 | 7.87 |
| VG0 | % | Despeses indirectes (vg) | 0.103 | 6 | 0.62 |
|  |  | Total |  |  | 14.17 |

| Amidament | Uts. | Llarg | Parcial |
|---|---|---|---|
| prev reblerts sanejos | 1 | 250 | 250.00 |
| Total |  |  | 250 |

**E0344** m2 Repàs i piconatge de la base del terraplè i del fons de la caixa i base terraple
16859.12 m2 × 0.65 = 10958.43
Repàs i piconatge de la base del terraplens i dels fons de caixa amb mitjans mecànics i compactació amb base l'assaig de referència.

| Codi | Ut | Descripció | Rendiment | Preu | Import |
|---|---|---|---|---|---|
| M0204 | h | Pala carregadora pneumàtics | 0.001 | 58.27 | 0.06 |
| M0209 | h | Corró vibratori autop. 8 a 10 t | 0.001 | 46.26 | 0.05 |
| M0213 | h | Camió cisterna de 8 m³ | 0.001 | 48 | 0.05 |
| M0208 | h | Motoanivelladora | 0.002 | 73.35 | 0.15 |
| M0212B | h | Camió de trabuc 16 m³ | 0.001 | 45.4 | 0.05 |
| O0110 | h | Peó | 0.01 | 20.41 | 0.20 |
| O0102 | h | Oficial 1ª | 0.001 | 24.56 | 0.02 |
| O0101 | h | Cap de colla | 0.001 | 26.02 | 0.03 |
| VGZ | % | Despeses indirectes | 0.007 | 6 | 0.04 |
|  |  | Total |  |  | 0.65 |

| Amidament | Uts. | Llarg | Ample | Parcial |
|---|---|---|---|---|
| s.llistats (total àrees) |  |  |  |  |
| terraple | 1 | 5877.15 |  | 5877.15 |
| desmunt | 1 | 6563.73 |  | 6563.73 |
| imprevistos | 0.05 | 12440.88 |  | 622.04 |
| cunetes transitable (base i berma) |  |  |  |  |
|  | 1 | 134 | 1.35 | 180.90 |
|  | 1 | 347 | 1.35 | 468.45 |
|  | 1 | 250 | 1.35 | 337.50 |
|  | 1 | 78 | 1.35 | 105.30 |
|  | 1 | 23 | 1.35 | 31.05 |
|  | 1 | 115 | 1.35 | 155.25 |
|  | 1 | 95 | 1.35 | 128.25 |
|  | 1 | 81 | 1.35 | 109.35 |
|  | 1 | 358 | 1.35 | 483.30 |
|  | 1 | 187 | 1.35 | 252.45 |
|  | 1 | 81 | 1.35 | 109.35 |
|  | 1 | 27 | 1.35 | 36.45 |
|  | 1 | 20 | 1.35 | 27.00 |
|  |  | 380 | 1.35 | 513.00 |
|  | 1 | 83 | 1.35 | 112.05 |
|  | 1 | 83 | 1.35 | 112.05 |
|  | 1 | 295 | 1.35 | 398.25 |
|  | 1 | 62 | 1.35 | 83.70 |
|  | 1 | 113 | 1.35 | 152.55 |
| desmunt |  |  |  |  |
| Subtotal: terraple |  |  |  | 16859.12 |
| Total |  |  |  | 16859.12 |

## 01.03 FERMS I PAVIMENTS (07/12/1994)
Import: 897207.94

**E0601** m3 Base granular de tot-u artificial, amb motoanivelladora
10644.75 m3 × 23.9 = 254409.53
Base granular de tot-u artificial ZA 0/32 o ZA 0/20, SE>35, LA<35, no plàstica, estesa i col·locada amb motoanivelladora, humectada i compactada en 2 tongades amb base l'assaig de referència.

| Codi | Ut | Descripció | Rendiment | Preu | Import |
|---|---|---|---|---|---|
| M0210 | h | Corró vibratori autop. 10 a 12 t (maquinària) | 0.012 | 51.54 | 0.62 |
| M0208 | h | Motoanivelladora | 0.016 | 73.35 | 1.17 |
| M0213 | h | Camió cisterna de 8 m³ | 0.016 | 48 | 0.77 |
| O0110 | h | Peó | 0.016 | 20.41 | 0.33 |
| O0102 | h | Oficial 1ª | 0.008 | 24.56 | 0.20 |
| O0101 | h | Cap de colla | 0.003 | 26.02 | 0.08 |
| P03061 | m3 | Tot-u artificial SE>35 NP ZA20 ZA32 (material) | 1.15 | 17 | 19.55 |
| P1601 | m3 | Aigua (material) | 0.13 | 0.65 | 0.08 |
| VGZ | % | Despeses indirectes | 0.184 | 6 | 1.10 |
|  |  | Total |  |  | 23.9 |

| Amidament | Uts. | Llarg | Parcial |
|---|---|---|---|
| Tronc T-203 (eix 1) | 1 | 5997.8 | 5997.80 |
| Tronc T-203 (eix 7) | 1 | 594.3 | 594.30 |
| Tronc T-203 (eix 8) | 1 | 723.1 | 723.10 |
| en reblerts bermes | 1 | 190.3 | 190.30 |
|  | 1 | 5.5 | 5.50 |
| Accessos el Mas de Blanc | 1 | 528.4 | 528.40 |
| Accessos el Mas Vilet | 1 | 65.8 | 65.80 |
| en reblerts bermes | 1 | 6.7 | 6.70 |
|  | 1 | 8.1 | 8.10 |
| Accessos Bonaigua | 1 | 65.3 | 65.30 |
| en reblerts bermes | 1 | 10 | 10.00 |
| Accessos camins | 1 | 334.4 | 334.40 |
| en reblerts bermes | 1 | 1.3 | 1.30 |
| imprevistos | 0.05 | 8531 | 426.55 |
| sota cunetes |  |  |  |
| cunetes transitable (base i berma) |  |  |  |
|  | 80.4 |  | 80.40 |
|  | 208.2 |  | 208.20 |
|  | 150 |  | 150.00 |
|  | 46.8 |  | 46.80 |
|  | 13.8 |  | 13.80 |
|  | 69 |  | 69.00 |
|  | 57 |  | 57.00 |
|  | 48.6 |  | 48.60 |
|  | 214.8 |  | 214.80 |
|  | 112.2 |  | 112.20 |
|  | 48.6 |  | 48.60 |
|  | 16.2 |  | 16.20 |
|  | 12 |  | 12.00 |
|  | 228 |  | 228.00 |
|  | 49.8 |  | 49.80 |
|  | 49.8 |  | 49.80 |
|  | 177 |  | 177.00 |
|  | 37.2 |  | 37.20 |
|  | 67.8 |  | 67.80 |
| Subtotal |  |  | 10644.75 |
| Total |  |  | 10644.75 |

**E0604** t Paviment de MBC tipus AC16 surf S 50/70 GR
4926.42 t × 57.86 = 285042.66
Paviment de mescla bituminosa en calent tipus formigó bituminós AC16 surf 50/70 S amb granulat granític per a capa de trànsit, estesa i compactada.

| Codi | Ut | Descripció | Rendiment | Preu | Import |
|---|---|---|---|---|---|
| M0213 | h | Camió cisterna de 8 m³ | 0.009 | 48 | 0.43 |
| M0236 | h | Estenedora per a mescles (maquinària) | 0.009 | 70.66 | 0.64 |
| M0239 | h | Corró de llanda metàl·lica (maquinària) | 0.009 | 41.57 | 0.37 |
| M0237 | h | Piconadora de pneumàtics 15 tn (maquinària) | 0.009 | 62.36 | 0.56 |
| M0220 | h | Escombradora autopropulsada | 0.009 | 42.15 | 0.38 |
| O0110 | h | Peó | 0.063 | 20.41 | 1.29 |
| O0101 | h | Cap de colla | 0.014 | 26.02 | 0.36 |
| P04140 | t | M.B.C. tipus AC16 surf S en obra (material) | 1 | 51 | 51.00 |
| VGZ | % | Despeses indirectes | 0.472 | 6 | 2.83 |
|  |  | Total |  |  | 57.86 |

| Amidament | Uts. | Llarg | Ample | Parcial |
|---|---|---|---|---|
| Tronc T-203 (eix 1) | 1 | 1309 | 2.45 | 3207.05 |
| Tronc T-203 (eix 7) | 1 | 82.2 | 2.45 | 201.39 |
| Tronc T-203 (eix 8) | 1 | 81.4 | 2.45 | 199.43 |
| Accessos el Mas de Blanc | 1 | 127.48 | 2.45 | 312.33 |
| Accessos el Mas Vilet | 1 | 127.4 | 2.45 | 312.13 |
| Accessos Bonaigua | 1 | 26.45 | 2.45 | 64.80 |
| Accessos camins | 1 | 161.1 | 2.45 | 394.70 |
| imprevistos | 0.05 | 4691.83 |  | 234.59 |
| Subtotal |  |  |  | 4926.42 |
| Total |  |  |  | 4926.42 |

**E0606A** t Paviment de MBC tipus AC22 base G 50/70 CA R10% material reciclat (07/12/1994)
6324.64 t × 52.35 = 331094.90
Paviment de mescla bituminosa en calent tipus formigó bituminós AC22 base 50/70 G amb granulat calcari, estesa en capa base, intermitja, saneigs, apedaçats i/o regularitzacions, amb un 10% d'àrid reciclat, estesa i compactada

| Codi | Ut | Descripció | Rendiment | Preu | Import |
|---|---|---|---|---|---|
| O0101 | h | Cap de colla | 0.012 | 26.02 | 0.31 |
| O0110 | h | Peó | 0.055 | 20.41 | 1.12 |
| P0417A | t | M.B.C. tipus AC22 base G en obra amb 10% de material reciclat (material; 23/07/1998) | 1 | 46.2 | 46.20 |
| M0236 | h | Estenedora per a mescles | 0.008 | 70.66 | 0.57 |
| M0239 | h | Corró de llanda metàl·lica | 0.008 | 41.57 | 0.33 |
| M0237 | h | Piconadora de pneumàtics 15 tn | 0.008 | 62.36 | 0.50 |
| M0220 | h | Escombradora autopropulsada | 0.008 | 42.15 | 0.34 |
| M0213 | h | Camió cisterna de 8 m³ | 0.008 | 48 | 0.38 |
| vg | % | Despeses indirectes | 0.434 | 6 | 2.60 |
|  |  | Total |  |  | 52.35 |

| Amidament | Uts. | Llarg | Parcial |
|---|---|---|---|
| Tronc T-203 (eix 1) | 3911.92 |  | 3911.92 |
| Tronc T-203 (eix 7) | 283.47 |  | 283.47 |
| Tronc T-203 (eix 8) | 284.69 |  | 284.69 |
| accesos | 91.14 |  | 91.14 |
| regularització (peralts, falques i solapaments) | 1178.45 |  | 1178.45 |
| mprevistos | 0.1 | 5749.66 | 574.97 |
| Subtotal |  |  | 6324.64 |
| Total |  |  | 6324.64 |

**E0603** t Paviment de MBC tipus AC11 surf D 35/50 GR (07/12/1994)
18 t × 58.42 = 1051.56
Paviment de mescla bituminosa en calent tipus formigó bituminós AC11 surf B 35/50 D amb granulat granític per a capa de trànsit, estesa i compactada.

| Codi | Ut | Descripció | Rendiment | Preu | Import |
|---|---|---|---|---|---|
| O0101 | h | Cap de colla | 0.014 | 26.02 | 0.36 |
| O0110 | h | Peó | 0.063 | 20.41 | 1.29 |
| P04141 | t | M.B.C. tipus D8 amb àrid granític en obra (material; 23/07/1998) | 1 | 51.5 | 51.50 |
| M0236 | h | Estenedora per a mescles | 0.009 | 70.66 | 0.64 |
| M0239 | h | Corró de llanda metàl·lica | 0.009 | 41.57 | 0.37 |
| M0237 | h | Piconadora de pneumàtics 15 tn | 0.009 | 62.36 | 0.56 |
| M0220 | h | Escombradora autopropulsada | 0.009 | 42.15 | 0.38 |
| M0213 | h | Camió cisterna de 8 m³ | 0.009 | 48 | 0.43 |
| vg | % | Despeses indirectes | 0.482 | 6 | 2.89 |
|  |  | Total |  |  | 58.42 |

| Amidament | Uts. | Llarg | Ample | Alt | Parcial |
|---|---|---|---|---|---|
| passos elevats |  |  |  |  |  |
| zones periurbanes |  |  |  |  |  |
| plataforma | 5 | 4 | 6 | 0.1 | 12.00 |
| rampes | 3 |  |  |  | 3.00 |
| encaixos rampes | 3 |  |  |  | 3.00 |
| Subtotal |  |  |  |  | 18.00 |
| Total |  |  |  |  | 18 |

**E0611** m2 Reg emprimació tipus C50BF4 IMP (dotació 1,5 kg/m2)
33155.36 m2 × 0.38 = 12599.04
Reg d'emprimació amb emulsió bituminosa catiònica tipus C50BF4 IMP (dotació 1,50 kg/m2) i protecció del reg, si s'escau i segons indicacions de la Direcció d'Obra amb àrid de cobertura rentat triturat de 2-4 mm o sorra matxucada, inclòs preparació de la superfície existent.

| Codi | Ut | Descripció | Rendiment | Preu | Import |
|---|---|---|---|---|---|
| M0217 | h | Camió cisterna reg asfàltic (maquinària) | 0.001 | 50.69 | 0.05 |
| O0102 | h | Oficial 1ª | 0.001 | 24.56 | 0.02 |
| O0110 | h | Peó | 0.001 | 20.41 | 0.02 |
| P0412 | kg | Emulsió bituminosa tipus C50BF4 IMP (material) | 1.4 | 0.19 | 0.27 |
| VGZ | % | Despeses indirectes | 0.003 | 6 | 0.02 |
|  |  | Total |  |  | 0.38 |

| Amidament | Uts. | Llarg | Parcial |
|---|---|---|---|
| Segons amidaments auxiliars |  |  |  |
| Tronc T-203 sota AC22base (eix 1) | 1 | 21115.27 | 21115.27 |
| Tronc T-203 sota AC22base (eix 7) | 1 | 1686.98 | 1686.98 |
| Tronc T-203 sota AC22base (eix 8) | 1 | 2014.65 | 2014.65 |
| Accessos el Mas de Blanc sota AC16S | 1 | 2477.3 | 2477.30 |
| Accessos el Mas Vilet sota AC16S | 1 | 2547.91 | 2547.91 |
| Accessos Bonaigua sota AC16S | 1 | 529.02 | 529.02 |
| Accessos camins | 1 | 1205.4 | 1205.40 |
| imprevistos | 0.05 | 31576.53 | 1578.83 |
| Subtotal |  |  | 33155.36 |
| Total |  |  | 33155.36 |

**E0612** m2 Reg d'adherència termoadherent C60B3 TER (dotació 0,5 kg/m2)
40657.03 m2 × 0.32 = 13010.25
Reg d'adherència amb emulsió bituminosa catiònica termoadherent tipus C60B3 TER (dotació 0,50 kg/m2), aplicada de forma uniforme, inclòs preparació de la superfície existent.

| Codi | Ut | Descripció | Rendiment | Preu | Import |
|---|---|---|---|---|---|
| M0220 | h | Escombradora autopropulsada | 0.001 | 42.15 | 0.04 |
| M0217 | h | Camió cisterna reg asfàltic | 0.001 | 50.69 | 0.05 |
| O0102 | h | Oficial 1ª | 0.001 | 24.56 | 0.02 |
| O0110 | h | Peó | 0.001 | 20.41 | 0.02 |
| P0406 | kg | Emulsió bituminosa termoadherent C60B3 TER (material) | 0.4 | 0.43 | 0.17 |
| VGZ | % | Despeses indirectes | 0.003 | 6 | 0.02 |
|  |  | Total |  |  | 0.32 |

| Amidament | Uts. | Llarg | Ample | Parcial |
|---|---|---|---|---|
| Tronc T-203 sota AC16 S (eix 1) | 1 | 25645.62 |  | 25645.62 |
| Tronc T-203 sota AC16 S (eix 7) | 1 | 1676.43 |  | 1676.43 |
| Tronc T-203 sota AC16 S (eix 8) | 1 | 1677.11 |  | 1677.11 |
| Accessos | 1 | 5626.58 |  | 5626.58 |
| regularització (peralts, falques i solapaments) | 1 | 4060 |  | 4060.00 |
| imprevistos | 0.05 | 34625.73 |  | 1731.29 |
| passos elevats |  |  |  |  |
| zones periurbanes |  |  |  |  |
| plataforma | 5 | 4 | 6 | 120.00 |
| rampes | 60 |  |  | 60.00 |
| encaixos rampes | 60 |  |  | 60.00 |
| Subtotal |  |  |  | 40657.03 |
| Total |  |  |  | 40657.03 |

## 01.04 DRENATGE (07/12/1994)
Import: 247168.78

**E0334** m Tall serra disc paviment mescles bituminoses, formigó o panot,
4738 m × 1.98 = 9381.24

| Amidament | Uts. | Llarg | Parcial |
|---|---|---|---|
| encaix longitudinal amb pav. AC22 |  |  |  |
| cunetes transitables |  |  |  |
|  | 1 | 134 | 134.00 |
|  | 1 | 347 | 347.00 |
|  | 1 | 250 | 250.00 |
|  | 1 | 78 | 78.00 |
|  | 1 | 23 | 23.00 |
|  | 1 | 115 | 115.00 |
|  | 1 | 95 | 95.00 |
|  | 1 | 81 | 81.00 |
|  | 1 | 358 | 358.00 |
|  | 1 | 187 | 187.00 |
|  | 1 | 81 | 81.00 |
|  | 1 | 27 | 27.00 |
|  | 1 | 20 | 20.00 |
|  |  | 380 | 380.00 |
|  | 1 | 83 | 83.00 |
|  | 1 | 83 | 83.00 |
|  | 1 | 295 | 295.00 |
|  | 1 | 62 | 62.00 |
|  | 1 | 113 | 113.00 |
| per col·lectors | 2 | 928 | 1856.00 |
| connexions embornals - pous zona urbanització | 70 | 1 | 70.00 |
| Subtotal |  |  | 4738.00 |
| Total |  |  | 4738 |

**E0213** m2 Demolició paviment de mescla bituminosa, mitjans mecànics
2179.2 m2 × 3.72 = 8106.62

| Amidament | Uts. | Llarg | Ample | Parcial |
|---|---|---|---|---|
| encaix longitudinal amb pav. AC22 |  |  |  |  |
| cunetes transitables |  |  |  |  |
|  | 1 | 134 | 0.1 | 13.40 |
|  | 1 | 347 | 0.1 | 34.70 |
|  | 1 | 250 | 0.1 | 25.00 |
|  | 1 | 78 | 0.1 | 7.80 |
|  | 1 | 23 | 0.1 | 2.30 |
|  | 1 | 115 | 0.1 | 11.50 |
|  | 1 | 95 | 0.1 | 9.50 |
|  | 1 | 81 | 0.1 | 8.10 |
|  | 1 | 358 | 0.1 | 35.80 |
|  | 1 | 187 | 0.1 | 18.70 |
|  | 1 | 81 | 0.1 | 8.10 |
|  | 1 | 27 | 0.1 | 2.70 |
|  | 1 | 20 | 0.1 | 2.00 |
|  |  | 380 | 0.1 | 38.00 |
|  | 1 | 83 | 0.1 | 8.30 |
|  | 1 | 83 | 0.1 | 8.30 |
|  | 1 | 295 | 0.1 | 29.50 |
|  | 1 | 62 | 0.1 | 6.20 |
|  | 1 | 113 | 0.1 | 11.30 |
| per col·lectors | 2 | 928 | 1 | 1856.00 |
| connexions embornals - pous zona urbanització | 70 | 1 | 0.6 | 42.00 |
| Subtotal |  |  |  | 2179.20 |
| Total |  |  |  | 2179.2 |

**E0305** m3 Excavació rases i pous, mitjans mecànics, cànon abocador (07/12/1994)
1234.82 m3 × 12.39 = 15299.42
Excavació en rases, pous o fonaments, amb mitjans mecànics i manuals en qualsevol tipus tipus de terreny, inclòs càrrega i transport a l'interior d'obra o abocador controlat, inclòs el seu cànon.

| Codi | Ut | Descripció | Rendiment | Preu | Import |
|---|---|---|---|---|---|
| O0101 | h | Cap de colla | 0.02 | 26.02 | 0.52 |
| O0102 | h | Oficial 1ª | 0.06 | 24.56 | 1.47 |
| O0110 | h | Peó | 0.12 | 20.41 | 2.45 |
| M0207 | h | Retroexcavadora 100 hp | 0.06 | 59.41 | 3.56 |
| M0228 | h | Electrobomba sumergible 20 kW (maquinària) | 0.02 | 3.8 | 0.08 |
| M0212B | h | Camió de trabuc 16 m³ | 0.06 | 45.4 | 2.72 |
| P1613 | u | Cànon d'abocador | 1.2 | 0.8 | 0.96 |
| vg | % | Despeses indirectes | 0.105 | 6 | 0.63 |
|  |  | Total |  |  | 12.39 |

| Amidament | Uts. | Llarg | Ample | Alt | Parcial |
|---|---|---|---|---|---|
| marge esquerre |  |  |  |  |  |
| Tubs 500: |  |  |  |  |  |
| PK 1+135 - OTDL | 10 | 0.9 | 1 |  | 9.00 |
| PK 1+410 - 1+445 | 35 | 0.9 | 1 |  | 31.50 |
| PK 1+445 - 1+485 | 40 | 0.9 | 1 |  | 36.00 |
| PK 1+145 - OTDL | 20 | 0.9 | 1 |  | 18.00 |
| PK 1+800 (OTDL) - 1+820 | 16 | 0.9 | 1 |  | 14.40 |
| PK 2+895 - 2+890 (Pou existent) | 15 | 0.9 | 1 |  | 13.50 |
| Tubs 400: |  |  |  |  |  |
| 1+320 a 1+410 | 90 | 0.9 | 1 |  | 81.00 |
| 1+820 a 1+920 | 100 | 0.9 | 1 |  | 90.00 |
| 2+100 a 2+200 | 100 | 0.9 | 1 |  | 90.00 |
| Guals d'accés en cuneta |  |  |  |  |  |
| PK 0+450 - 0+460 | 10 | 3.6 | 0.32 |  | 11.52 |
| PK 1+330 - 1+345 | 15 | 3.6 | 0.32 |  | 17.28 |
| PK 1+530 - 1+545 | 15 | 3.6 | 0.32 |  | 17.28 |
| PK 2+440 - 2+450 | 15 | 3.6 | 0.32 |  | 17.28 |
| Zona urbanització |  |  |  |  |  |
| costat nord | 183 | 0.9 | 1 |  | 164.70 |
| costat sud | 152 | 0.9 | 1 |  | 136.80 |
| creuament | 26 | 0.9 | 1 |  | 23.40 |
| pous drenants |  |  |  |  |  |
| PK 0+075 | 2.5 | 2.5 | 2.5 |  | 15.63 |
| PK 0+480 | 2.5 | 2.5 | 2.5 |  | 15.63 |
| PK 0+740 | 2.5 | 2.5 | 2.5 |  | 15.63 |
| PK 1+800 | 2.5 | 2.5 | 2.5 |  | 15.63 |
| PK 2+200 | 2.5 | 2.5 | 2.5 |  | 15.63 |
| PK 2+435 | 2.5 | 2.5 | 2.5 |  | 15.63 |
| PK 2+895 | 2.5 | 2.5 | 2.5 |  | 15.63 |
| PK 0+720 - 0+735 | 15 | 1 | 1 |  | 15.00 |
| marge dret |  |  |  |  |  |
| Tubs 500: |  |  |  |  |  |
| PK 0+345 - 0+360 | 15 | 3.6 | 0.32 |  | 17.28 |
| PK 0+905 - 0+920 | 15 | 3.6 | 0.32 |  | 17.28 |
| PK 0+940 - 0+950 | 10 | 3.6 | 0.32 |  | 11.52 |
| pous drenants |  |  |  |  |  |
| PK 0+430 | 2.5 | 2.5 | 2.5 |  | 15.63 |
| PK 0+735 | 2.5 | 2.5 | 2.5 |  | 15.63 |
| PK 0+870 | 2.5 | 2.5 | 2.5 |  | 15.63 |
| PK 0+965 | 2.5 | 2.5 | 2.5 |  | 15.63 |
| PK 1+135 | 2.5 | 2.5 | 2.5 |  | 15.63 |
| PK 1+485 | 2.5 | 2.5 | 2.5 |  | 15.63 |
| PK 1+700 | 2.5 | 2.5 | 2.5 |  | 15.63 |
| PK 2+740 | 2.5 | 2.5 | 2.5 |  | 15.63 |
| PK 3+195 | 2.5 | 2.5 | 2.5 |  | 15.63 |
| Guals d'accés en cuneta |  |  |  |  |  |
| PK 0+720 - 0+730 | 10 | 1 | 1 |  | 10.00 |
| PK 0+960 - 0+970 | 10 | 1 | 1 |  | 10.00 |
| PK 1+715 - 1+730 | 15 | 1 | 1 |  | 15.00 |
| connexions embornals - pous zona urbanització | 70 | 1 | 0.6 |  | 42.00 |
| rastrells pous filtrants | 15 | 12 | 0.5 | 0.5 | 45.00 |
| pous baixants | 30 | 1 | 1 | 1 | 30.00 |
| Subtotal |  |  |  |  | 1234.82 |
| Total |  |  |  |  | 1234.82 |

**E0317** m3 Rebliment i piconatge rasa, material pròpia obra, inclòs càrrega i transport
211.14 m3 × 4.64 = 979.69
Rebliment i piconatge de rasa amb compactació amb base a l'assaig de referència amb material apte procedent de la pròpia obra, inclòs càrrega i transport.

| Codi | Ut | Descripció | Rendiment | Preu | Import |
|---|---|---|---|---|---|
| M0207 | h | Retroexcavadora 100 hp | 0.025 | 59.41 | 1.49 |
| M0211 | h | Corró de llança 650 kg (maquinària) | 0.05 | 9.61 | 0.48 |
| O0110 | h | Peó | 0.07 | 20.41 | 1.43 |
| O0102 | h | Oficial 1ª | 0.03 | 24.56 | 0.74 |
| O0101 | h | Cap de colla | 0.01 | 26.02 | 0.26 |
| VGZ | % | Despeses indirectes | 0.04 | 6 | 0.24 |
|  |  | Total |  |  | 4.64 |

| Amidament | Uts. | Llarg | Ample | Parcial |
|---|---|---|---|---|
| Tubs 500: |  |  |  |  |
| PK 1+135 - OTDL | 10 | 0.9 | 0.3 | 2.70 |
| PK 1+410 - 1+445 | 35 | 0.9 | 0.3 | 9.45 |
| PK 1+445 - 1+485 | 40 | 0.9 | 0.3 | 10.80 |
| PK 1+145 - OTDL | 20 | 0.9 | 0.3 | 5.40 |
| PK 1+800 (OTDL) - 1+820 | 16 | 0.9 | 0.3 | 4.32 |
| PK 2+890 - 2+890 (Pou existent) | 10 | 0.9 | 0.3 | 2.70 |
| Tubs 400: |  |  |  |  |
| 1+320 a 1+410 | 90 | 0.9 | 0.3 | 24.30 |
| 1+820 a 1+920 | 100 | 0.9 | 0.3 | 27.00 |
| 2+100 a 2+200 | 100 | 0.9 | 0.3 | 27.00 |
| Zona urbanització |  |  |  |  |
| costat nord | 183 | 0.9 | 0.3 | 49.41 |
| costat sud | 152 | 0.9 | 0.3 | 41.04 |
| creuament | 26 | 0.9 | 0.3 | 7.02 |
| Subtotal |  |  |  | 211.14 |
| Total |  |  |  | 211.14 |

**E0322** m3 Arena de riu en recobriment de tubs D<5 mm rentada
359.69 m3 × 20.35 = 7319.69
Arena de riu en reblert de rases i recobriment de tubs de D<5mm, rentada, neta, solta i exempta de substàncies orgàniques, argila o partícules terrosses, en tongades de 20 cm com a màxim, inclòs càrrega, transport i piconatge.

| Codi | Ut | Descripció | Rendiment | Preu | Import |
|---|---|---|---|---|---|
| M0207 | h | Retroexcavadora 100 hp | 0.025 | 59.41 | 1.49 |
| O0110 | h | Peó | 0.16 | 20.41 | 3.27 |
| O0101 | h | Cap de colla | 0.05 | 26.02 | 1.30 |
| P03150 | m3 | Sorra de riu a peu d'obra (material) | 1 | 13.19 | 13.19 |
| VGZ | % | Despeses indirectes | 0.184 | 6 | 1.10 |
|  |  | Total |  |  | 20.35 |

| Amidament | Uts. | Llarg | Ample | Parcial |
|---|---|---|---|---|
| Tubs 500: |  |  |  |  |
| PK 1+135 - OTDL | 10 | 0.9 | 0.7 | 6.300 |
| PK 1+410 - 1+445 | 35 | 0.9 | 0.7 | 22.050 |
| PK 1+445 - 1+485 | 40 | 0.9 | 0.7 | 25.200 |
| PK 1+145 - OTDL | 20 | 0.9 | 0.7 | 12.600 |
| PK 1+800 (OTDL) - 1+820 | 16 | 0.9 | 0.7 | 10.080 |
| PK 2+890 - 2+890 (Pou existent) | 10 | 0.9 | 0.7 | 6.300 |
| Tubs 400: |  |  |  |  |
| 1+320 a 1+410 | 90 | 0.9 | 0.7 | 56.700 |
| 1+820 a 1+920 | 100 | 0.9 | 0.7 | 63.000 |
| 2+100 a 2+200 | 100 | 0.9 | 0.7 | 63.000 |
| Zona urbanització: |  |  |  |  |
| costat nord | 183 | 0.9 | 0.7 | 115.290 |
| costat sud | 152 | 0.9 | 0.7 | 95.760 |
| creuament | 26 | 0.9 | 0.7 | 16.380 |
| a deduir tubs | -25.676 |  |  | -25.676 |
|  | -36.54 |  |  | -36.540 |
|  | -70.756 |  |  | -70.756 |
| Subtotal |  |  |  | 359.688 |
| Total |  |  |  | 359.69 |

**E0874** m Tub de PP corrugat doble capa Ø315 mm
70 m × 22.58 = 1580.60
Tub de PP corrugat doble capa de 315 mm. de diàmetre nominal i SN 8 kN/m2, inclòs pp de peces especials i accessoris, col·locat.

| Codi | Ut | Descripció | Rendiment | Preu | Import |
|---|---|---|---|---|---|
| O0101 | h | Cap de colla | 0.03 | 26.02 | 0.78 |
| O0102 | h | Oficial 1ª | 0.14 | 24.56 | 3.44 |
| O0110 | h | Peó | 0.14 | 20.41 | 2.86 |
| P1241 | m | Tub de pp DN315 mm., SN 8 kN/m2 (material; 21/10/2024) | 1 | 10.99 | 10.99 |
| VG0 | % | Despeses indirectes | 0.201 | 6 | 1.21 |
| P1241%U161513000 | % | Part proporcional accessoris (21/10/2024) | 30 % | 10.99 | 3.30 |
|  |  | Total |  |  | 22.58 |

| Amidament | Uts. | Parcial |
|---|---|---|
| connexions embornals - pous zona urbanització | 70 | 70.00 |
| Total |  | 70 |

**E0875** m Tub de PP corrugat doble capa Ø400 mm
290 m × 25.82 = 7487.80
Tub de PP corrugat doble capa de 400 mm. de diàmetre nominal i SN 8 kN/m2, inclòs pp de peces especials i accessoris, col·locat.

| Codi | Ut | Descripció | Rendiment | Preu | Import |
|---|---|---|---|---|---|
| O0102 | h | Oficial 1ª | 0.16 | 24.56 | 3.93 |
| O0110 | h | Peó | 0.16 | 20.41 | 3.27 |
| O0101 | h | Cap de colla | 0.03 | 26.02 | 0.78 |
| P1242 | m | Tub de pp DN400 mm., SN 8 kN/m2 (material; 21/10/2024) | 1 | 12.65 | 12.65 |
| VG0 | % | Despeses indirectes | 0.23 | 6 | 1.38 |
| P1242%U161513000 | % | Part proporcional accessoris (21/10/2024) | 30 % | 12.65 | 3.80 |
|  |  | Total |  |  | 25.82 |

| Amidament | Uts. | Llarg | Parcial |
|---|---|---|---|
| 1+320 a 1+410 | 1 | 90 | 90.00 |
| 1+820 a 1+920 | 1 | 100 | 100.00 |
| 2+100 a 2+200 | 1 | 100 | 100.00 |
| Total |  |  | 290 |

**E0876** m Tub de PP corrugat doble capa Ø500 mm
568 m × 32.53 = 18477.04
Tub de PP corrugat doble capa de 500 mm. de diàmetre nominal i SN 8 kN/m2, inclòs pp de peces especials i accessoris, col·locat.

| Codi | Ut | Descripció | Rendiment | Preu | Import |
|---|---|---|---|---|---|
| O0102 | h | Oficial 1ª | 0.05 | 24.56 | 1.23 |
| O0101 | h | Cap de colla | 0.02 | 26.02 | 0.52 |
| O0110 | h | Peó | 0.05 | 20.41 | 1.02 |
| P1243 | m | Tub de pp DN500 mm., SN 8 kN/m2 (material; 21/10/2024) | 1 | 21.5 | 21.50 |
| VG0 | % | Despeses indirectes | 0.302 | 6 | 1.81 |
| P1243%U161513000 | % | Part proporcional accessoris (21/10/2024) | 30 % | 21.50 | 6.45 |
|  |  | Total |  |  | 32.53 |

| Amidament | Uts. | Llarg | Parcial |
|---|---|---|---|
| Eix dreta |  |  |  |
| 0+715 | 1 | 25 | 25.00 |
| 1+190 odtl | 1 | 16 | 16.00 |
| 1+270 odtl | 1 | 16 | 16.00 |
| Eix esquerre |  |  |  |
| PK 1+135 - OTDL | 1 | 10 | 10.00 |
| PK 1+410 - 1+445 | 1 | 35 | 35.00 |
| PK 1+445 - 1+485 | 1 | 40 | 40.00 |
| PK 1+145 - OTDL | 1 | 20 | 20.00 |
| PK 1+1+990 (OTDL) - 1+820 | 1 | 30 | 30.00 |
| PK 2+895 - 2+890 (Pou existent) | 1 | 15 | 15.00 |
| zona urbanització: |  |  |  |
| costat nord | 1 | 183 | 183.00 |
| costat sud | 1 | 152 | 152.00 |
| creuament | 1 | 26 | 26.00 |
| Subtotal |  |  | 568.00 |
| Total |  |  | 568 |

**E03251** m Formació i reperfilat de cunetes en qualsevol tipus de terreny (07/12/1994)
2812 m × 2.46 = 6917.52

| Codi | Ut | Descripció | Rendiment | Preu | Import |
|---|---|---|---|---|---|
| O0101 | h | Cap de colla | 0.01 | 26.02 | 0.26 |
| O0110 | h | Peó | 0.02 | 20.41 | 0.41 |
| M0204 | h | Pala carregadora pneumàtics | 0.004 | 58.27 | 0.23 |
| M0208 | h | Motoanivelladora | 0.017 | 73.35 | 1.25 |
| M0212B | h | Camió de trabuc 16 m³ | 0.004 | 45.4 | 0.18 |
| vg | % | Despeses indirectes | 0.022 | 6 | 0.13 |
|  |  | Total |  |  | 2.46 |

| Amidament | Uts. | Llarg | Parcial |
|---|---|---|---|
| cunetes transitables |  |  |  |
|  | 1 | 134 | 134.00 |
|  | 1 | 347 | 347.00 |
|  | 1 | 250 | 250.00 |
|  | 1 | 78 | 78.00 |
|  | 1 | 23 | 23.00 |
|  | 1 | 115 | 115.00 |
|  | 1 | 95 | 95.00 |
|  | 1 | 81 | 81.00 |
|  | 1 | 358 | 358.00 |
|  | 1 | 187 | 187.00 |
|  | 1 | 81 | 81.00 |
|  | 1 | 27 | 27.00 |
|  | 1 | 20 | 20.00 |
|  |  | 380 | 380.00 |
|  | 1 | 83 | 83.00 |
|  | 1 | 83 | 83.00 |
|  | 1 | 295 | 295.00 |
|  | 1 | 62 | 62.00 |
|  | 1 | 113 | 113.00 |
| Subtotal |  |  | 2812.00 |
| Total |  |  | 2812 |

**E08801** m3 Cuneta revestida (23/07/1998)
506.16 m3 × 128.7 = 65142.79
Cuneta extrudida contínua tipus transitable amb formigó DOS-25/B/12/I/AI, dosificat amb 300 kg de ciment, 300 kg de sorra de riu, 550 kg de sorra 0-5 mm, 600 kg d'àrid 12 mm, 200 kg d'àrid 20 mm i 1 l/m³ d'additiu airejant, executada amb cunetadora autopropulsada d'extrusió, inclòs replantejament, cable guia, vibrat, acabats i entrocaments manuals, juntes de dilatació disposades c. 5 m, reg de curat del formigó, inclòs totes les despeses de maquinària i trasllats parcials dels equips d'acord amb l'avanç de l'obra, totalment acabada.

| Codi | Ut | Descripció | Rendiment | Preu | Import |
|---|---|---|---|---|---|
| O0101 | h | Cap de colla | 0.42 | 26.02 | 10.93 |
| O0102 | h | Oficial 1ª | 0.64 | 24.56 | 15.72 |
| O0110 | h | Peó | 1.6 | 20.41 | 32.66 |
| P0506 | m3 | Formigó DOS-25/B/12/I/AI (material; 23/07/1998) | 0.22 | 85.8 | 18.88 |
| M0361 | h | Màquina autopropulsada extrusora de formigó (maquinària; 23/07/1998) | 0.5 | 74.45 | 37.23 |
| M0334 | h | Serra de disc | 0.5 | 12 | 6.00 |
| %16130 | % | Despeses indirectes | 6 % | 121.42 | 7.29 |
|  |  | Total |  |  | 128.7 |

| Amidament | Uts. | Parcial |
|---|---|---|
| cunetes transitables |  |  |
|  | 24.12 | 24.12 |
|  | 62.46 | 62.46 |
|  | 45 | 45.00 |
|  | 14.04 | 14.04 |
|  | 4.14 | 4.14 |
|  | 20.7 | 20.70 |
|  | 17.1 | 17.10 |
|  | 14.58 | 14.58 |
|  | 64.44 | 64.44 |
|  | 33.66 | 33.66 |
|  | 14.58 | 14.58 |
|  | 4.86 | 4.86 |
|  | 3.6 | 3.60 |
|  | 68.4 | 68.40 |
|  | 14.94 | 14.94 |
|  | 14.94 | 14.94 |
|  | 53.1 | 53.10 |
|  | 11.16 | 11.16 |
|  | 20.34 | 20.34 |
| Subtotal |  | 506.16 |
| Total |  | 506.16 |

**E05171** m2 Malla electrosoldada en acer corrugat B 500 T, de 20x20 cm i 8 mm
342 m2 × 4.41 = 1508.22
Malla electrosoldada en acer corrugat B 500 T, de 20x20 cm i 8 mm de diàmetre, col·locada.

| Codi | Ut | Descripció | Rendiment | Preu | Import |
|---|---|---|---|---|---|
| M0246 | h | Màquina de doblegar rodó d'acer (maquinària) | 0.002 | 3 | 0.01 |
| M0245 | h | Cisalla elèctrica (maquinària) | 0.002 | 3.73 | 0.01 |
| O0101 | h | Cap de colla | 0.001 | 26.02 | 0.03 |
| O0110 | h | Peó | 0.003 | 20.41 | 0.06 |
| O0102 | h | Oficial 1ª | 0.003 | 24.56 | 0.07 |
| P0602 | kg | Filferro recuit (material) | 0.008 | 1.57 | 0.01 |
| P06101 | m2 | Malla electrosoldada en acer corrugat B500T, de 20x20 cm i 8 mm de diàmetre (material; 21/10/2024) | 1 | 4.01 | 4.01 |
| VGZ | % | Despeses indirectes | 0.035 | 6 | 0.21 |
|  |  | Total |  |  | 4.41 |

| Amidament | Uts. | Llarg | Parcial |
|---|---|---|---|
| Guals d'accés |  |  |  |
| Marge esquerre |  |  |  |
| PK 0+450 - 0+460 | 10 | 3.6 | 36.00 |
| PK 1+330 - 1+345 | 15 | 3.6 | 54.00 |
| PK 1+530 - 1+545 | 15 | 3.6 | 54.00 |
| PK 2+440 - 2+450 | 15 | 3.6 | 54.00 |
| Marge dret |  |  |  |
| PK 0+345 - 0+360 | 15 | 3.6 | 54.00 |
| PK 0+905 - 0+920 | 15 | 3.6 | 54.00 |
| PK 0+940 - 0+950 | 10 | 3.6 | 36.00 |
| Subtotal |  |  | 342.00 |
| Total |  |  | 342 |

**E08701** u Arqueta drenatge per recollida de cunetes, Hmax=2,00m , 3 reixes D-400 (07/12/1994)
1 u × 1635.43 = 1635.43
Arqueta de drenatge per a recollida de les aigües pluvials provinents de les cunetes de fins a 2,00 m d'alçària amb bonera i 2 reixes abatibles classe C-250 de 790x355x29 mm amb bastiment i 3 reixes de fosa talla-aigües 973x490x70 mm classe D-400 segons plànols, de formigó armat, inclòs excavació, base de formigó de neteja i encofrat, totalment acabada.

| Codi | Ut | Descripció | Rendiment | Preu | Import |
|---|---|---|---|---|---|
| O0101 | h | Cap de colla | 0.2 | 26.02 | 5.20 |
| O0102 | h | Oficial 1ª | 2 | 24.56 | 49.12 |
| O0110 | h | Peó | 4 | 20.41 | 81.64 |
| P1609 | m3 | Excavació de terres | 7.3 | 11.12 | 81.18 |
| P0502 | m3 | Formigó HL-150 posat a l'obra (material) | 0.21 | 74.35 | 15.61 |
| P0503 | m3 | Formigó HM-20 posat a l'obra (material) | 3.3 | 82.6 | 272.58 |
| E0515 | m2 | Encofrat de fusta per a fonaments i/o formigó ocult | 14.55 | 25.46 | 370.44 |
| E0516 | m2 | Encofrat de fusta per a formigó vist | 4.7 | 32.18 | 151.25 |
| P06202 | u | Reixa i marc C-250 (material; 21/10/2024) | 2 | 65.16 | 130.32 |
| P0617 | u | Reixa i bastiment 985x495x70 mm D-400 (material; 21/10/2024) | 3 | 132 | 396.00 |
| P1242 | m | Tub de pp DN400 mm., SN 8 kN/m2 | 0.21 | 12.65 | 2.66 |
| vg | % | Despeses indirectes | 13.239 | 6 | 79.43 |
|  |  | Total |  |  | 1635.43 |

**E08703** u Arqueta drenatge per recollida de cunetes, Hmax=2,00 m, 2 reixes D-400
13 u × 1195.74 = 15544.62
Arqueta de drenatge per a recollida de les aigües pluvials provinents de les cunetes de fins a 2,00 m d'alçària amb bonera i reixa abatible classe C-250 de 790x355x29 mm amb bastiment i 2 reixes de fosa talla-aigües 973x490x70 mm classe D-400 segons plànols, de formigó armat, inclòs excavació, base de formigó de neteja i encofrat, totalment acabada.

| Codi | Ut | Descripció | Rendiment | Preu | Import |
|---|---|---|---|---|---|
| O0102 | h | Oficial 1ª | 1.8 | 24.56 | 44.21 |
| O0101 | h | Cap de colla | 0.18 | 26.02 | 4.68 |
| O0110 | h | Peó | 3.6 | 20.41 | 73.48 |
| P1609 | m3 | Excavació de terres | 5.5 | 11.12 | 61.16 |
| P0503 | m3 | Formigó HM-20 posat a l'obra | 2.5 | 82.6 | 206.50 |
| P0617 | u | Reixa i bastiment 985x495x70 mm D-400 | 2 | 132 | 264.00 |
| P1242 | m | Tub de pp DN400 mm., SN 8 kN/m2 | 0.21 | 12.65 | 2.66 |
| P0502 | m3 | Formigó HL-150 posat a l'obra | 0.16 | 74.35 | 11.90 |
| P06202 | u | Reixa i marc C-250 | 1 | 65.16 | 65.16 |
| E0516 | m2 | Encofrat de fusta per a formigó vist | 3.55 | 32.18 | 114.24 |
| E0515 | m2 | Encofrat de fusta per a fonaments i/o formigó ocult | 11 | 25.46 | 280.06 |
| %16130 | % | Despeses indirectes | 6 % | 1128.05 | 67.68 |
|  |  | Total |  |  | 1195.74 |

| Amidament | Uts. | Parcial |
|---|---|---|
| PK 1+135 | 1 | 1.00 |
| PK 1+320 | 1 | 1.00 |
| PK 1+365 | 1 | 1.00 |
| PK 1+410 | 1 | 1.00 |
| PK 1+445 | 1 | 1.00 |
| PK 1+485 | 1 | 1.00 |
| PK 1+820 | 1 | 1.00 |
| PK 1+870 | 1 | 1.00 |
| PK 1+920 | 1 | 1.00 |
| PK 2+100 | 1 | 1.00 |
| PK 2+150 | 1 | 1.00 |
| PK 2+890 | 2 | 2.00 |
| Subtotal |  | 13.00 |
| Total |  | 13 |

**E0835** u Pou registre DN1000 formigó pref, tapa Ø650 i bastiment fosa i pates, Hmax=1,80 m
13 u × 471.46 = 6128.98
Pou de registre Ø1000 de formigó prefabricat fins 1,80 m d'alçada, inclòs tapa de fosa de Ø650 mm exterior, estanca i insonora, marc Ø800, amb bastiment de fosa grisa, fins 1 bar de pressió d'aigua i graons d'acer revestits de polipropilè.

| Codi | Ut | Descripció | Rendiment | Preu | Import |
|---|---|---|---|---|---|
| M0225 | h | Vibrador (maquinària) | 0.03 | 2.09 | 0.06 |
| O0110 | h | Peó | 2.5 | 20.41 | 51.03 |
| O0102 | h | Oficial 1ª | 2 | 24.56 | 49.12 |
| O0101 | h | Cap de colla | 0.025 | 26.02 | 0.65 |
| P0652 | u | Con reductor asimètric 1000x690 mm (material; 21/10/2024) | 1 | 70 | 70.00 |
| P0503 | m3 | Formigó HM-20 posat a l'obra | 0.6 | 82.6 | 49.56 |
| P0618 | u | Tapa fosa Ø650 mm. exterior, marc Ø800 mm., classe D-400 (material; 21/10/2024) | 1 | 123.5 | 123.50 |
| P1609 | m3 | Excavació de terres | 2.2 | 11.12 | 24.46 |
| P0651 | u | Graó d'acer revestit de polipropilè, 40 cm d'amplada (material; 21/10/2024) | 3 | 5.48 | 16.44 |
| VGZ | % | Despeses indirectes | 4.087 | 6 | 24.52 |
| E0515 | m2 | Encofrat de fusta per a fonaments i/o formigó ocult | 2.44 | 25.46 | 62.12 |
|  |  | Total |  |  | 471.46 |

**E08205** u Embornal amb bústia i reixa talla-aigües de fosa 985x495x70 mm D-400
4 u × 278.33 = 1113.32
Embornal amb vorada tipus bústia i reixa de fosa dúctil de 985x495x70 mm amb marc angular, classe D-400, acabat amb pintura negra asfàltica, inclou excavació, totalment acabada.

| Codi | Ut | Descripció | Rendiment | Preu | Import |
|---|---|---|---|---|---|
| O0102 | h | Oficial 1ª | 1.85 | 24.56 | 45.44 |
| O0101 | h | Cap de colla | 0.1 | 26.02 | 2.60 |
| O0110 | h | Peó | 1.85 | 20.41 | 37.76 |
| P0617 | u | Reixa i bastiment 985x495x70 mm D-400 | 1 | 132 | 132.00 |
| P1609 | m3 | Excavació de terres | 1 | 11.12 | 11.12 |
| P1005 | m | Vorada pref. form. tipus bústia. (material; 21/10/2024) | 1 | 9.82 | 9.82 |
| E0502 | m3 | Formigó HM-20 fonaments | 0.25 | 95.33 | 23.83 |
| %161310600 | % | Despeses indirectes (21/10/2024) | 6 % | 262.57 | 15.75 |
|  |  | Total |  |  | 278.33 |

**E08201** u Embornal amb bústia i reixa anti-caiguda de bicletes de fosa 840x340x70 mm C-250 (29/06/2020)
14 u × 248.72 = 3482.08
Embornal amb vorada tipus bústia, inclòs reixa i marc abatible anti-caiguda de bicicletes de fosa dúctil de 840x340x70 mm classe C-250, acabat amb pintura negra asfàltica, inclou excavació, totalment acabada.

| Codi | Ut | Descripció | Rendiment | Preu | Import |
|---|---|---|---|---|---|
| O0102 | h | Oficial 1ª | 1.05 | 24.56 | 25.79 |
| O0101 | h | Cap de colla | 0.1 | 26.02 | 2.60 |
| O0110 | h | Peó | 1.05 | 20.41 | 21.43 |
| P06203 |  | Reixa i marc C-250 anti-bicicletes (material; 18/10/2021) | 1 | 95.2 | 95.20 |
| P1609 | m3 | Excavació de terres | 1 | 11.12 | 11.12 |
| P1005 | m | Vorada pref. form. tipus bústia. | 1 | 9.82 | 9.82 |
| vgz | % | Despeses indirectes (vg) (29/06/2020) | 1.887 | 6 | 11.32 |
| E0515 | m2 | Encofrat de fusta per a fonaments i/o formigó ocult | 1.87 | 25.46 | 47.61 |
| E0502 | m3 | Formigó HM-20 fonaments | 0.25 | 95.33 | 23.83 |
|  |  | Total |  |  | 248.72 |

| Amidament | Uts. | Parcial |
|---|---|---|
| Eix 8 |  |  |
| PK 0+155 | 1 | 1.00 |
| PK 0+170 | 1 | 1.00 |
| PK 0+180 | 1 | 1.00 |
| PK 0+210 | 1 | 1.00 |
| PK 0+240 | 1 | 1.00 |
| PK 0+275 | 1 | 1.00 |
| PK 0+305 | 1 | 1.00 |
| Eix 7 |  |  |
| PK 0+215 | 1 | 1.00 |
| PK 0+175 | 1 | 1.00 |
| PK 0+130 | 1 | 1.00 |
| PK 0+100 | 1 | 1.00 |
| PK 0+070 | 1 | 1.00 |
| PK 0+030 | 1 | 1.00 |
| PK 0+010 | 1 | 1.00 |
| Subtotal |  | 14.00 |
| Total |  | 14 |

**E0502** m3 Formigó HM-20 fonaments
36.54 m3 × 95.33 = 3483.36
Formigó en massa tipus HM-20 en fonaments i soleres, elaborat en planta, vibrat, col·locat.

| Codi | Ut | Descripció | Rendiment | Preu | Import |
|---|---|---|---|---|---|
| M0225 | h | Vibrador | 0.16 | 2.09 | 0.33 |
| O0102 | h | Oficial 1ª | 0.1 | 24.56 | 2.46 |
| O0101 | h | Cap de colla | 0.025 | 26.02 | 0.65 |
| O0110 | h | Peó | 0.2 | 20.41 | 4.08 |
| P0503 | m3 | Formigó HM-20 posat a l'obra | 1.02 | 82.6 | 84.25 |
| VGZ | % | Despeses indirectes | 0.593 | 6 | 3.56 |
|  |  | Total |  |  | 95.33 |

| Amidament | Uts. | Llarg | Ample | Alt | Parcial |
|---|---|---|---|---|---|
| connexions embornals - pous zona urbanització | 1 | 70 | 1 | 0.6 | 42.00 |
| a deduir tus | -5.46 |  |  |  | -5.46 |
| Total |  |  |  |  | 36.54 |

**E0505** m3 Formigó HA-25 fonaments i soleres
154.44 m3 × 100.13 = 15464.08
Formigó tipus HA-25 en fonaments i soleres, elaborat en planta, vibrat, col·locat.

| Codi | Ut | Descripció | Rendiment | Preu | Import |
|---|---|---|---|---|---|
| M0225 | h | Vibrador | 0.1 | 2.09 | 0.21 |
| O0110 | h | Peó | 0.2 | 20.41 | 4.08 |
| O0102 | h | Oficial 1ª | 0.1 | 24.56 | 2.46 |
| O0101 | h | Cap de colla | 0.025 | 26.02 | 0.65 |
| P0505 | m3 | Formigó HA-25 posat a l'obra (material) | 1.02 | 87.25 | 89.00 |
| VGZ | % | Despeses indirectes | 0.622 | 6 | 3.73 |
|  |  | Total |  |  | 100.13 |

| Amidament | Uts. | Llarg | Ample | Alt | Parcial |
|---|---|---|---|---|---|
| guals d'accés |  |  |  |  |  |
| Marge esquerre |  |  |  |  |  |
| PK 0+450 - 0+460 | 10 | 3.6 | 0.32 |  | 11.52 |
| PK 1+330 - 1+345 | 15 | 3.6 | 0.32 |  | 17.28 |
| PK 1+530 - 1+545 | 15 | 3.6 | 0.32 |  | 17.28 |
| PK 2+440 - 2+450 | 15 | 3.6 | 0.32 |  | 17.28 |
| Marge dret |  |  |  |  |  |
| PK 0+345 - 0+360 | 15 | 3.6 | 0.32 |  | 17.28 |
| PK 0+905 - 0+920 | 15 | 3.6 | 0.32 |  | 17.28 |
| PK 0+940 - 0+950 | 10 | 3.6 | 0.32 |  | 11.52 |
| rastrells pous filtrants | 15 | 12 | 0.5 | 0.5 | 45.00 |
| Subtotal |  |  |  |  | 154.44 |
| Total |  |  |  |  | 154.44 |

**E0517** kg Acer especial B-500S de límit elàstic 500 N/mm2 en barres corrugades
2700 kg × 1.23 = 3321.00
Subministrament d'acer B 500 S de límit elàstic 500 n/mm2 en barres corrugades, inclòs muntatge, distanciadors i col·locació.

| Codi | Ut | Descripció | Rendiment | Preu | Import |
|---|---|---|---|---|---|
| M0245 | h | Cisalla elèctrica | 0.003 | 3.73 | 0.01 |
| M0246 | h | Màquina de doblegar rodó d'acer | 0.003 | 3 | 0.01 |
| O0102 | h | Oficial 1ª | 0.004 | 24.56 | 0.10 |
| O0110 | h | Peó | 0.004 | 20.41 | 0.08 |
| O0101 | h | Cap de colla | 0.002 | 26.02 | 0.05 |
| P0607 | kg | Acer corrugat B500S en barres (material) | 1 | 0.92 | 0.92 |
| P0602 | kg | Filferro recuit | 0.008 | 1.57 | 0.01 |
| VGZ | % | Despeses indirectes | 0.009 | 6 | 0.05 |
|  |  | Total |  |  | 1.23 |

| Amidament | Uts. | Parcial |
|---|---|---|
| rastrells pous filtrants | 2700 | 2700.00 |
| Total |  | 2700 |

**E04101** t Subbase escullera pedra calcària 15-50 kg (07/12/1994)
234.45 t × 21.33 = 5000.82
Subbase d'escullera amb pedra calcària de 15 a 50 kg, col·locats amb pala carregadora, inclòs càrrega, transport i anivellament.

| Codi | Ut | Descripció | Rendiment | Preu | Import |
|---|---|---|---|---|---|
| O0101 | h | Cap de colla | 0.01 | 26.02 | 0.26 |
| O0102 | h | Oficial 1ª | 0.04 | 24.56 | 0.98 |
| O0110 | h | Peó | 0.1 | 20.41 | 2.04 |
| P03121 | t | Bloc pedra calcària esc. 15-40 kg (material; 14/10/2013) | 1 | 15.1 | 15.10 |
| M0205 | h | Pala carregadora sobre orugues | 0.015 | 73.35 | 1.10 |
| M0212B | h | Camió de trabuc 16 m³ | 0.015 | 45.4 | 0.68 |
| vg | % | Despeses indirectes | 0.195 | 6 | 1.17 |
|  |  | Total |  |  | 21.33 |

| Amidament | Uts. | Llarg | Ample | Parcial |
|---|---|---|---|---|
| reomplert de pous filtrants |  |  |  |  |
| Marge esquerre |  |  |  |  |
| PK 0+075 | 2.5 | 2.5 | 2.5 | 15.63 |
| PK 0+480 | 2.5 | 2.5 | 2.5 | 15.63 |
| PK 0+740 | 2.5 | 2.5 | 2.5 | 15.63 |
| PK 1+800 | 2.5 | 2.5 | 2.5 | 15.63 |
| PK 2+200 | 2.5 | 2.5 | 2.5 | 15.63 |
| PK 2+435 | 2.5 | 2.5 | 2.5 | 15.63 |
| Marge dret |  |  |  |  |
| PK 0+430 | 2.5 | 2.5 | 2.5 | 15.63 |
| PK 0+735 | 2.5 | 2.5 | 2.5 | 15.63 |
| PK 0+870 | 2.5 | 2.5 | 2.5 | 15.63 |
| PK 0+965 | 2.5 | 2.5 | 2.5 | 15.63 |
| PK 1+135 | 2.5 | 2.5 | 2.5 | 15.63 |
| PK 1+485 | 2.5 | 2.5 | 2.5 | 15.63 |
| PK 1+700 | 2.5 | 2.5 | 2.5 | 15.63 |
| PK 2+740 | 2.5 | 2.5 | 2.5 | 15.63 |
| PK 3+195 | 2.5 | 2.5 | 2.5 | 15.63 |
| Subtotal |  |  |  | 234.45 |
| Total |  |  |  | 234.45 |

**E0515** m2 Encofrat de fusta per a fonaments i/o formigó ocult
48.08 m2 × 25.46 = 1224.12
Encofrat de fusta per a fonaments i formigó ocult, col·locat.

| Codi | Ut | Descripció | Rendiment | Preu | Import |
|---|---|---|---|---|---|
| M0214 | h | Camió grua 12 tn (maquinària) | 0.025 | 42.07 | 1.05 |
| O0101 | h | Cap de colla | 0.02 | 26.02 | 0.52 |
| O0102 | h | Oficial 1ª | 0.11 | 24.56 | 2.70 |
| O0110 | h | Peó | 0.11 | 20.41 | 2.25 |
| P0701 | m | Tauló de fusta de pi (material) | 2 | 0.42 | 0.84 |
| P0604 | kg | Claus d'acer zincats (material) | 0.15 | 1.71 | 0.26 |
| P0706 | u | Puntal telescòpic. (material) | 0.05 | 11.29 | 0.56 |
| P0602 | kg | Filferro recuit | 0.3 | 1.57 | 0.47 |
| P0707 | l | Desencofrant (material) | 0.05 | 1.6 | 0.08 |
| P0704 | m2 | Tauler de fusta de pi 22 mm. (material) | 1 | 15.05 | 15.05 |
| P0702 | m3 | Llata de fusta de pi (material) | 0.001 | 288.46 | 0.29 |
| VGZ | % | Despeses indirectes | 0.231 | 6 | 1.39 |
|  |  | Total |  |  | 25.46 |

| Amidament | Uts. | Llarg | Ample | Parcial |
|---|---|---|---|---|
| Marge esquerre |  |  |  |  |
| Cuneta gual |  |  |  |  |
| PK 0+450 - 0+460 | 2 | 10 | 0.2 | 4.00 |
|  | 2 | 3.6 | 0.2 | 1.44 |
| PK 1+330 - 1+345 | 2 | 15 | 0.2 | 6.00 |
|  | 2 | 3.6 | 0.2 | 1.44 |
| PK 1+530 - 1+545 | 2 | 15 | 0.2 | 6.00 |
|  | 2 | 3.6 | 0.2 | 1.44 |
| PK 2+440 - 2+450 | 2 | 15 | 0.2 | 6.00 |
|  | 2 | 3.6 | 0.2 | 1.44 |
| Marge dret |  |  |  |  |
| Cuneta gual |  |  |  |  |
| PK 0+345 - 0+360 | 2 | 15 | 0.2 | 6.00 |
|  | 2 | 3.6 | 0.2 | 1.44 |
| PK 0+905 - 0+920 | 2 | 15 | 0.2 | 6.00 |
|  | 2 | 3.6 | 0.2 | 1.44 |
| PK 0+940 - 0+950 | 2 | 10 | 0.2 | 4.00 |
|  | 2 | 3.6 | 0.2 | 1.44 |
| Subtotal |  |  |  | 48.08 |
| Total |  |  |  | 48.08 |

**E0843** u Embocadura prefabricada D 400 mm (07/12/1994)
8 u × 225.08 = 1800.64
Embocadura armada prefabricada diàmetre 400 mm, inclou tots els treballs d'adequació, anivellament, excavació i rebliments, totalment col·locada i en servei.

| Codi | Ut | Descripció | Rendiment | Preu | Import |
|---|---|---|---|---|---|
| O0101 | h | Cap de colla | 0.02 | 26.02 | 0.52 |
| O0102 | h | Oficial 1ª | 1.5 | 24.56 | 36.84 |
| O0110 | h | Peó | 2 | 20.41 | 40.82 |
| P1609 | m3 | Excavació de terres | 1.5 | 11.12 | 16.68 |
| P0503 | m3 | Formigó HM-20 posat a l'obra | 0.2 | 82.6 | 16.52 |
| P0307 | m3 | Terra de préstec | 1 | 5 | 5.00 |
| E02082 | u | Embocadura armada tub Ø 400 mm (material; 21/10/2024) | 1 | 85 | 85.00 |
| M0207 | h | Retroexcavadora 100 hp | 0.2 | 59.41 | 11.88 |
| vg | % | Despeses indirectes | 1.97 | 6 | 11.82 |
|  |  | Total |  |  | 225.08 |

| Amidament | Uts. | Parcial |
|---|---|---|
| salvacunetes |  |  |
| PK 0+720 - 0+735 | 2 | 2.00 |
| PK 0+720 - 0+730 | 2 | 2.00 |
| PK 0+960 - 0+970 | 2 | 2.00 |
| PK 1+715 - 1+730 | 2 | 2.00 |
| Subtotal |  | 8.00 |
| Total |  | 8 |

**E0414** m2 Emmacat de pedra travada acabat rústic (07/12/1994)
150 m2 × 61.51 = 9226.50
Emmacat de pedra de la zona, col.locada de forma irregular i travada sobre base de formigó tipus HM-20 de 10 cm de gruix, inclòs l'excavació, rebaix i encaixonat de les terres, totalment col.locada.

| Codi | Ut | Descripció | Rendiment | Preu | Import |
|---|---|---|---|---|---|
| O0101 | h | Cap de colla | 0.1 | 26.02 | 2.60 |
| O0102 | h | Oficial 1ª | 0.6 | 24.56 | 14.74 |
| O0110 | h | Peó | 1.2 | 20.41 | 24.49 |
| P0327 | m3 | Matacà de pedra gran. fonaments (material; 12/01/2009) | 0.242 | 13.98 | 3.38 |
| E0108 | m3 | Morter de ciment elaborat a l'obra | 0.05 | 54.62 | 2.73 |
| P0503 | m3 | Formigó HM-20 posat a l'obra | 0.13 | 82.6 | 10.74 |
| vg | % | Despeses indirectes | 0.471 | 6 | 2.83 |
|  |  | Total |  |  | 61.51 |

| Amidament | Uts. | Parcial |
|---|---|---|
| zones desguàs a terreny natural |  |  |
| revoltant pous filtrants | 150 | 150.00 |
| Subtotal |  | 150.00 |
| Total |  | 150 |

**E1108** m Vorada de peces de formigó de 8x20 cm tipus jardí
1320 m × 18.29 = 24142.80
Vorada prefabricada de peces de formigó bicapa de 8x20 cm tipus tauló, col·locada, inclòs l'excavació, base de formigó tipus HM-20 i rejuntat amb morter de ciment.

| Codi | Ut | Descripció | Rendiment | Preu | Import |
|---|---|---|---|---|---|
| O0110 | h | Peó | 0.18 | 20.41 | 3.67 |
| O0102 | h | Oficial 1ª | 0.06 | 24.56 | 1.47 |
| O0101 | h | Cap de colla | 0.03 | 26.02 | 0.78 |
| P0503 | m3 | Formigó HM-20 posat a l'obra | 0.04 | 82.6 | 3.30 |
| P1007 | m | Vorada pref. form. 8x20 cm. tipus jardí (material) | 1 | 3.14 | 3.14 |
| P1609 | m3 | Excavació de terres | 0.06 | 11.12 | 0.67 |
| VGZ | % | Despeses indirectes | 0.148 | 6 | 0.89 |
| E0108 | m3 | Morter de ciment elaborat a l'obra | 0.08 | 54.62 | 4.37 |
|  |  | Total |  |  | 18.29 |

| Amidament | Uts. | Llarg | Parcial |
|---|---|---|---|
| protecció talussos | 1 | 1320 | 1320.00 |
| Total |  |  | 1320 |

**E1107** m Vorada de peces de formigó de 8x20 cm tipus tauló
120 m × 18.17 = 2180.40
Vorada prefabricada de peces de formigó bicapa de 8x20 cm tipus tauló, col·locada, inclòs l'excavació, base de formigó tipus HM-20 i rejuntat amb morter de ciment.

| Codi | Ut | Descripció | Rendiment | Preu | Import |
|---|---|---|---|---|---|
| O0101 | h | Cap de colla | 0.03 | 26.02 | 0.78 |
| O0102 | h | Oficial 1ª | 0.06 | 24.56 | 1.47 |
| O0110 | h | Peó | 0.18 | 20.41 | 3.67 |
| P0503 | m3 | Formigó HM-20 posat a l'obra | 0.04 | 82.6 | 3.30 |
| P1609 | m3 | Excavació de terres | 0.06 | 11.12 | 0.67 |
| P1006 | m | Vorada pref. form. 8x20 cm. tipus tauló (material) | 1 | 3.03 | 3.03 |
| VGZ | % | Despeses indirectes | 0.147 | 6 | 0.88 |
| E0108 | m3 | Morter de ciment elaborat a l'obra | 0.08 | 54.62 | 4.37 |
|  |  | Total |  |  | 18.17 |

| Amidament | Uts. | Parcial |
|---|---|---|
| encitat pous baixants | 120 | 120.00 |
| Total |  | 120 |

**E0823** m Baixant aigües pluvials talús peça U 41x15 cm interiors (07/12/1994)
120 m × 40.49 = 4858.80
Baixant de desguàs de peces de formigó prefabricat bicapa amb secció en forma d'U, de dimensions interiors mínimes de 41x15 cm i 70 cm de longitud, resistència a compressió 275 kg/cm², col·locada en talussos, inclòs l'excavació en qualsevol tipus de terreny, recalçada amb formigó tipus HM-20, inclòs rastrells, totalment acabada.

| Codi | Ut | Descripció | Rendiment | Preu | Import |
|---|---|---|---|---|---|
| O0101 | h | Cap de colla | 0.05 | 26.02 | 1.30 |
| O0102 | h | Oficial 1ª | 0.12 | 24.56 | 2.95 |
| O0110 | h | Peó | 0.15 | 20.41 | 3.06 |
| P0503 | m3 | Formigó HM-20 posat a l'obra | 0.1 | 82.6 | 8.26 |
| P10191 | m | Baixant prefabricat en forma d'U 41x15 cm (material; 23/07/1998) | 1.05 | 21.78 | 22.87 |
| vg | % | Despeses indirectes | 0.341 | 6 | 2.05 |
|  |  | Total |  |  | 40.49 |

| Amidament | Uts. | Llarg | Parcial |
|---|---|---|---|
|  | 30 | 4 | 120.00 |
| Total |  |  | 120 |

**E0830** u Connexió de cuneta de cap de talús a baixant (07/12/1994)
60 u × 91.55 = 5493.00
Connexió de baixant amb vorada o cuneta de cap i peu de talús, totalment acabada.

| Codi | Ut | Descripció | Rendiment | Preu | Import |
|---|---|---|---|---|---|
| O0102 | h | Oficial 1ª | 1 | 24.56 | 24.56 |
| O0110 | h | Peó | 1 | 20.41 | 20.41 |
| P0503 | m3 | Formigó HM-20 posat a l'obra | 0.2 | 82.6 | 16.52 |
| E0516 | m2 | Encofrat de fusta per a formigó vist | 0.8 | 32.18 | 25.74 |
| vg | % | Despeses indirectes | 0.72 | 6 | 4.32 |
|  |  | Total |  |  | 91.55 |

**E0324** m3 Còdol de riu de 70 a 100 mm per a rebliment de pous filtrants (07/12/1994)
30 m3 × 28.94 = 868.20
Còdol de riu de 75 a 100 mm, escampat amb retroexcavadora, inclòs càrrega i transport.

| Codi | Ut | Descripció | Rendiment | Preu | Import |
|---|---|---|---|---|---|
| O0101 | h | Cap de colla | 0.05 | 26.02 | 1.30 |
| O0102 | h | Oficial 1ª | 0.09 | 24.56 | 2.21 |
| O0110 | h | Peó | 0.15 | 20.41 | 3.06 |
| P0310 | m3 | Còdol de riu de 70 a 100 mm (material; 23/07/1998) | 1 | 19.31 | 19.31 |
| M0207 | h | Retroexcavadora 100 hp | 0.025 | 59.41 | 1.49 |
| vg | % | Despeses indirectes | 0.262 | 6 | 1.57 |
|  |  | Total |  |  | 28.94 |

| Amidament | Uts. | Llarg | Ample | Alt | Parcial |
|---|---|---|---|---|---|
| pous baixants | 30 | 1 | 1 | 1 | 30.00 |
| Total |  |  |  |  | 30 |

## 01.05 SERVEIS AFECTATS (07/12/1994)
Import: 161089.4

### 01.05.01 E-DISTRIBUCIÓN (07/12/1994)
Import: 35414.19

#### 01.05.01.01 SERVEI AFECTAT NÚM.102 LÍNIA AÈRIA 2c BT 380v (07/12/1994)
Import: 20238

**E0305** m3 Excavació rases i pous, mitjans mecànics, cànon abocador
85 m3 × 12.39 = 1053.15

| Amidament | Uts. | Llarg | Ample | Alt | Parcial |
|---|---|---|---|---|---|
| Canalització 2c BT | 2 | 1 | 0.5 | 85 | 85.00 |
| Total |  |  |  |  | 85 |

**E0317** m3 Rebliment i piconatge rasa, material pròpia obra, inclòs càrrega i transport
31.88 m3 × 4.64 = 147.92

| Amidament | Uts. | Llarg | Ample | Alt | Parcial |
|---|---|---|---|---|---|
| Canalització 2c BT | 1.5 | 0.5 | 0.5 | 85 | 31.88 |
| Total |  |  |  |  | 31.88 |

**E0502** m3 Formigó HM-20 fonaments
21.2 m3 × 95.33 = 2021.00

| Amidament | Uts. | Llarg | Ample | Alt | Parcial |
|---|---|---|---|---|---|
| Canalització 2c BT | 1.5 | 0.5 | 0.5 | 85 | 31.88 |
|  | -4 | 3.14 | 0.01 | 85 | -10.68 |
| Subtotal |  |  |  |  | 21.20 |
| Total |  |  |  |  | 21.2 |

**E101311** m Subministrament i col·locació de cinta senyalitzadora elèctric
170 m × 1.27 = 215.90
Subministrament i col·locació de cinta de senyalització d'avís de perill elèctric de PVC de color groc i 150 mm d'amplada, disposada a una profunditat mínima a 0,10 m del paviment acabat i a 0,25 m sobre la generatriu superior del tub.

| Codi | Ut | Descripció | Rendiment | Preu | Import |
|---|---|---|---|---|---|
| O0110 | h | Peó | 0.02 | 20.41 | 0.41 |
| O0101 | h | Cap de colla | 0.015 | 26.02 | 0.39 |
| P0101 | m | Cinta senyalitzadora PVC 150 mm color groc (material) | 1.05 | 0.38 | 0.40 |
| %1613006000600 | % | Despeses indirectes | 6 % | 1.20 | 0.07 |
|  |  | Total |  |  | 1.27 |

| Amidament | Uts. | Llarg | Parcial |
|---|---|---|---|
| Canalització 2c BT | 85 | 2 | 170.00 |
| Total |  |  | 170 |

**E26012** m Subministrament i col·locació de placa de plàstic sense halogens (11/11/2019)
170 m × 6.85 = 1164.50
Subministrament i col·locació de placa de plàstic sense halogens, de 250 mm d'amplada, 1000 mm de longitud i 2,5 mm de gruix mínim RU-0206, color groc S0580-Y10R, per a la protecció de cables elèctrics soterrats de BT i MT, segons especificacions tècniques de la Companyia.

| Codi | Ut | Descripció | Rendiment | Preu | Import |
|---|---|---|---|---|---|
| O0101 | h | Cap de colla | 0.01 | 26.02 | 0.26 |
| O0102 | h | Oficial 1ª | 0.03 | 24.56 | 0.74 |
| O0110 | h | Peó | 0.03 | 20.41 | 0.61 |
| P0100 | m | Placa PPC 250/1000 RU-0206 Endesa, color groc de PP o PE (material; 11/11/2019) | 1 | 4.85 | 4.85 |
| %16130 | % | Despeses indirectes | 6 % | 6.46 | 0.39 |
|  |  | Total |  |  | 6.85 |

| Amidament | Uts. | Llarg | Parcial |
|---|---|---|---|
| Canalització 2c BT | 85 | 2 | 170.00 |
| Total |  |  | 170 |

**E101005** m Tub de PEAD corrugat de Ø160 mm doble paret (23/09/2020)
340 m × 6.55 = 2227.00
Tub corbable de PEAD de doble paret vermell de 160 mm. de diàmetre nominal, interior llis i exterior corrugat, per a canalització soterrada amb fil guia incorporat, resistència a la compressió 450 N, grau de protecció segons normativa vigent, inclòs part proporcional de maneguets d'unió, col·locat.

| Codi | Ut | Descripció | Rendiment | Preu | Import |
|---|---|---|---|---|---|
| O0102 | h | Oficial 1ª | 0.015 | 24.56 | 0.37 |
| O0110 | h | Peó | 0.015 | 20.41 | 0.31 |
| P091292 | m | Tub PEAD corrugat DN160 mm. (material; 23/09/2020) | 1.05 | 5.24 | 5.50 |
| %1615 | % | Despeses generals (23/09/2020) | 6 % | 6.18 | 0.37 |
|  |  | Total |  |  | 6.55 |

| Amidament | Uts. | Llarg | Parcial |
|---|---|---|---|
| Canalització 2c BT | 85 | 4 | 340.00 |
| Total |  |  | 340 |

**E10216** u Retirada pal elèctric o telefonia a abocador (07/12/1994)
2 u × 110.19 = 220.38
Retirada de pal elèctric o de telefonia, inclòs demolició de la fonamentació, rebliment amb formigó del forat, càrrega i transport de les runes de tots els elements a l'abocador controlat, inclòs cànons.

| Codi | Ut | Descripció | Rendiment | Preu | Import |
|---|---|---|---|---|---|
| O0101 | h | Cap de colla | 0.02 | 26.02 | 0.52 |
| O0102 | h | Oficial 1ª | 0.2 | 24.56 | 4.91 |
| O0110 | h | Peó | 0.8 | 20.41 | 16.33 |
| P0502 | m3 | Formigó HL-150 posat a l'obra | 0.6 | 74.35 | 44.61 |
| P1609 | m3 | Excavació de terres | 0.6 | 11.12 | 6.67 |
| M0214 | h | Camió grua 12 tn | 0.8 | 42.07 | 33.66 |
| vg | % | Despeses indirectes | 0.582 | 6 | 3.49 |
|  |  | Total |  |  | 110.19 |

**PA00ED1** pa Partida alçada a justificar contra factura de la companyia E-DISTRIBUCIÓN
1 pa × 13188.15 = 13188.15
Partida alçada a justificar contra factura de la companyia E-DISTRIBUCIÓN per a la realització de l'obra TOT ENDESA de variació de línies del SERVEI AFECTAT NÚM.102.

#### 01.05.01.02 SERVEI AFECTAT NÚM.103 LÍNIA AÈRIA 1c BT 380v (07/12/1994)
Import: 10724.37

**E0305** m3 Excavació rases i pous, mitjans mecànics, cànon abocador
62.74 m3 × 12.39 = 777.35

| Amidament | Uts. | Llarg | Ample | Alt | Parcial |
|---|---|---|---|---|---|
| Canalització 1c BT | 1.7 | 0.9 | 0.5 | 40 | 30.60 |
|  | 1.7 | 0.9 | 0.5 | 17 | 13.01 |
|  | 1.7 | 0.9 | 0.5 | 25 | 19.13 |
| Subtotal |  |  |  |  | 62.74 |
| Total |  |  |  |  | 62.74 |

**E0317** m3 Rebliment i piconatge rasa, material pròpia obra, inclòs càrrega i transport
34.44 m3 × 4.64 = 159.80

| Amidament | Uts. | Llarg | Ample | Alt | Parcial |
|---|---|---|---|---|---|
| Canalització 1c BT | 1.4 | 0.6 | 0.5 | 40 | 16.80 |
|  | 1.4 | 0.6 | 0.5 | 17 | 7.14 |
|  | 1.4 | 0.6 | 0.5 | 25 | 10.50 |
| Subtotal |  |  |  |  | 34.44 |
| Total |  |  |  |  | 34.44 |

**E0502** m3 Formigó HM-20 fonaments
2.04 m3 × 95.33 = 194.47

| Amidament | Uts. | Llarg | Ample | Alt | Parcial |
|---|---|---|---|---|---|
| Canalització 1c BT | 1.1 | 0.3 | 0.5 | 15 | 2.475 |
|  | -2 | 3.14 | 0.01 | 15 | -0.942 |
|  | 1.1 | 0.3 | 0.5 | 5 | 0.825 |
|  | -2 | 3.14 | 0.01 | 5 | -0.314 |
| Subtotal |  |  |  |  | 2.044 |
| Total |  |  |  |  | 2.04 |

**E0322** m3 Arena de riu en recobriment de tubs D<5 mm rentada
6.34 m3 × 20.35 = 129.02

| Amidament | Uts. | Llarg | Ample | Alt | Parcial |
|---|---|---|---|---|---|
| Canalització 1c BT | 1.1 | 0.3 | 0.5 | 20 | 3.30 |
|  | -2 | 3.14 | 0.01 | 20 | -1.26 |
|  | 1.1 | 0.3 | 0.5 | 17 | 2.81 |
|  | -2 | 3.14 | 0.01 | 17 | -1.07 |
|  | 1.1 | 0.3 | 0.5 | 25 | 4.13 |
|  | -2 | 3.14 | 0.01 | 25 | -1.57 |
| Subtotal |  |  |  |  | 6.34 |
| Total |  |  |  |  | 6.34 |

**E101311** m Subministrament i col·locació de cinta senyalitzadora elèctric
164 m × 1.27 = 208.28

| Amidament | Uts. | Llarg | Parcial |
|---|---|---|---|
| Canalització 1c BT | 40 | 2 | 80.00 |
|  | 17 | 2 | 34.00 |
|  | 25 | 2 | 50.00 |
| Subtotal |  |  | 164.00 |
| Total |  |  | 164 |

**E101005** m Tub de PEAD corrugat de Ø160 mm doble paret
164 m × 6.55 = 1074.20

| Amidament | Uts. | Llarg | Parcial |
|---|---|---|---|
| Canalització 1c BT | 40 | 2 | 80.00 |
|  | 17 | 2 | 34.00 |
|  | 25 | 2 | 50.00 |
| Subtotal |  |  | 164.00 |
| Total |  |  | 164 |

**E101431** u Caixa de distribució per urbanitzacions CDU+CPM (11/11/2019)
2 u × 977.78 = 1955.56
Subministrament, col·locació i muntatge de caixa de distribució urbana CDU i de caixa de protecció i mesura CPM, de polièster reforçat amb fibra de vidre, en vorera i façana d'habitatge particular, inclòs connexió de fusibles, cablejat, cargoleria inoxidable, realització d'escomesa, adequació del nínxol i de la façana, totalment instal·lades, segons especificacions tècniques de la Companyia.

| Codi | Ut | Descripció | Rendiment | Preu | Import |
|---|---|---|---|---|---|
| O0101 | h | Cap de colla | 0.5 | 26.02 | 13.010 |
| O0102 | h | Oficial 1ª | 5 | 24.56 | 122.800 |
| O0110 | h | Peó | 5 | 20.41 | 102.050 |
| P0103 | u | CPM-PN55 tipus paninter 517x536x227 mm (material; 11/11/2019) | 2 | 145 | 290.000 |
| P0104 | u | CDU DSPD-9240 tipus paninter 516x536x227 mm (material; 11/11/2019) | 1 | 320 | 320.000 |
| P10209 | pp | Petit material (material) | 2.5 | 29.83 | 74.575 |
| %16130 | % | Despeses indirectes | 6 % | 922.435 | 55.346 |
|  |  | Total |  |  | 977.78 |

**E101361** u Armari prefabricat monobloc amb pedestal CGP+CS (23/07/1998)
2 u × 1038.76 = 2077.52
Armari prefabricat monobloc amb pedestal i porta metàl·lica d'acer galvanitzat per a caixa general de protecció i caixa de seccionament de 2150x800x330 mm, col·locat i muntat, segons especificacions tècniques de la Companyia.
.

| Codi | Ut | Descripció | Rendiment | Preu | Import |
|---|---|---|---|---|---|
| O0101 | h | Cap de colla | 1 | 26.02 | 26.02 |
| O0102 | h | Oficial 1ª | 4 | 24.56 | 98.24 |
| O0110 | h | Peó | 4 | 20.41 | 81.64 |
| P10117 | u | Armari monobloc per a CS i CGP amb pedestal (material; 23/07/1998) | 1 | 774.06 | 774.06 |
| %16130 | % | Despeses indirectes | 6 % | 979.96 | 58.80 |
|  |  | Total |  |  | 1038.76 |

**PA00ED2** pa Partida alçada a justificar contra factura de la companyia, E-DISTRIBUCIÓN
1 pa × 4148.17 = 4148.17
Partida alçada a justificar contra factura de la companyia E-DISTRIBUCIÓN per a la realització de l'obra TOT ENDESA de variació de línies del SERVEI AFECTAT NÚM. 103.

#### 01.05.01.03 SERVEI AFECTAT NÚM.104 CANALITZACIÓ 1c BT 380v
Import: 119.28

**E034001** u Cales per a localització serveis
2 u × 59.64 = 119.28
Cales pera a la localització dels serveis existents.

| Codi | Ut | Descripció | Rendiment | Preu | Import |
|---|---|---|---|---|---|
| M0207 | h | Retroexcavadora 100 hp | 0.4 | 59.41 | 23.76 |
| O0102 | h | Oficial 1ª | 0.4 | 24.56 | 9.82 |
| O0110 | h | Peó | 1 | 20.41 | 20.41 |
| O0101 | h | Cap de colla | 0.1 | 26.02 | 2.60 |
| VG3 | % | Despeses indirectes | 0.508 | 6 | 3.05 |
|  |  | Total |  |  | 59.64 |

| Amidament | Uts. | Parcial |
|---|---|---|
| Localització canalització existent | 2 | 2.00 |
| Total |  | 2 |

#### 01.05.01.04 SERVEI AFECTAT NÚM.105 CANALITZACIÓ 1c BT 380v
Import: 119.28

**E034001** u Cales per a localització serveis
2 u × 59.64 = 119.28

| Amidament | Uts. | Parcial |
|---|---|---|
| Localització canalització existent | 2 | 2.00 |
| Total |  | 2 |

#### 01.05.01.05 SERVEI AFECTAT NÚM.106 CANALITZACIÓ 1c BT 380v (07/12/1994)
Import: 4213.26

**E034001** u Cales per a localització serveis
2 u × 59.64 = 119.28

| Amidament | Uts. | Parcial |
|---|---|---|
| Localització canalització existent | 2 | 2.00 |
| Total |  | 2 |

**E0305** m3 Excavació rases i pous, mitjans mecànics, cànon abocador
25.26 m3 × 12.39 = 312.97

| Amidament | Uts. | Llarg | Ample | Alt | Parcial |
|---|---|---|---|---|---|
| Canalització 1c BT | 1.7 | 0.9 | 0.5 | 25 | 19.13 |
|  | 1.7 | 0.9 | 0.5 | 5 | 3.83 |
|  | 1.7 | 0.9 | 0.5 | 3 | 2.30 |
| Subtotal |  |  |  |  | 25.26 |
| Total |  |  |  |  | 25.26 |

**E0317** m3 Rebliment i piconatge rasa, material pròpia obra, inclòs càrrega i transport
13.86 m3 × 4.64 = 64.31

| Amidament | Uts. | Llarg | Ample | Alt | Parcial |
|---|---|---|---|---|---|
| Canalització 1c BT | 1.4 | 0.6 | 0.5 | 25 | 10.50 |
|  | 1.4 | 0.6 | 0.5 | 5 | 2.10 |
|  | 1.4 | 0.6 | 0.5 | 3 | 1.26 |
| Subtotal |  |  |  |  | 13.86 |
| Total |  |  |  |  | 13.86 |

**E0502** m3 Formigó HM-20 fonaments
2.56 m3 × 95.33 = 244.04

| Amidament | Uts. | Llarg | Ample | Alt | Parcial |
|---|---|---|---|---|---|
| Canalització 1c BT | 1.1 | 0.3 | 0.5 | 25 | 4.13 |
|  | -2 | 3.14 | 0.01 | 25 | -1.57 |
| Subtotal |  |  |  |  | 2.56 |
| Total |  |  |  |  | 2.56 |

**E0322** m3 Arena de riu en recobriment de tubs D<5 mm rentada
0.82 m3 × 20.35 = 16.69

| Amidament | Uts. | Llarg | Ample | Alt | Parcial |
|---|---|---|---|---|---|
| Canalització 1c BT | 1.1 | 0.3 | 0.5 | 5 | 0.825 |
|  | -2 | 3.14 | 0.01 | 5 | -0.314 |
|  | 1.1 | 0.3 | 0.5 | 3 | 0.495 |
|  | -2 | 3.14 | 0.01 | 3 | -0.188 |
| Subtotal |  |  |  |  | 0.818 |
| Total |  |  |  |  | 0.82 |

**E101311** m Subministrament i col·locació de cinta senyalitzadora elèctric
66 m × 1.27 = 83.82

| Amidament | Uts. | Llarg | Parcial |
|---|---|---|---|
| Canalització 1c BT | 25 | 2 | 50.00 |
|  | 5 | 2 | 10.00 |
|  | 3 | 2 | 6.00 |
| Subtotal |  |  | 66.00 |
| Total |  |  | 66 |

**E10V005** m Tub PEAD corrugat de Ø160
66 m × 6.55 = 432.30
Tub corbable de PEAD de doble paret vermell de 160 mm. de diàmetre nominal, interior llis i exterior corrugat, per a canalització soterrada amb fil guia incorporat, resistència a la compressió 450 N, grau de protecció segons normativa vigent, inclòs part proporcional de maneguets d'unió, col·locat.

| Codi | Ut | Descripció | Rendiment | Preu | Import |
|---|---|---|---|---|---|
| O0102 | h | Oficial 1ª | 0.015 | 24.56 | 0.37 |
| O0110 | h | Peó | 0.015 | 20.41 | 0.31 |
| P09129 | m | Tub corrugat Ø160 mm. (material) | 1.05 | 5.24 | 5.50 |
| %ZZ828220600 | % | Despeses generals | 6 % | 6.18 | 0.37 |
|  |  | Total |  |  | 6.55 |

| Amidament | Uts. | Llarg | Parcial |
|---|---|---|---|
| Canalització 1c BT | 25 | 2 | 50.00 |
|  | 5 | 2 | 10.00 |
|  | 3 | 2 | 6.00 |
| Subtotal |  |  | 66.00 |
| Total |  |  | 66 |

**PA00ED3** pa Partida alçada a justificar contra factura de la companyia E-DISTRIBUCIÓN
1 pa × 2939.85 = 2939.85
Partida alçada a justificar contra factura de la companyia E-DISTRIBUCIÓN per a la realització de l'obra TOT ENDESA de variació de línies del SERVEI AFECTAT NÚM.109.

### 01.05.02 TELEFÒNICA (07/12/1994)
Import: 16377.39

#### 01.05.02.01 SERVEI AFECTAT NÚM.203 CANALITZACIÓ 2c CORR-P (07/12/1994)
Import: 1605.76

**E034001** u Cales per a localització serveis
2 u × 59.64 = 119.28

| Amidament | Uts. | Parcial |
|---|---|---|
| Localització canalització existent | 2 | 2.00 |
| Total |  | 2 |

**E0334** m Tall serra disc paviment mescles bituminoses, formigó o panot,
32.64 m × 1.98 = 64.63

| Amidament | Uts. | Llarg | Parcial |
|---|---|---|---|
| 1c TRITUB 40 mm |  |  |  |
| Tall paviment | 6 | 2 | 12.00 |
|  | 0.32 | 2 | 0.64 |
| Tall vorera | 10 | 2 | 20.00 |
| Subtotal |  |  | 32.64 |
| Total |  |  | 32.64 |

**E0213** m2 Demolició paviment de mescla bituminosa, mitjans mecànics
1.92 m2 × 3.72 = 7.14

| Amidament | Uts. | Llarg | Parcial |
|---|---|---|---|
| 1c TRITUB 40 mm |  |  |  |
| Demolició paviment nova canalització | 6 | 0.32 | 1.92 |
| Subtotal |  |  | 1.92 |
| Total |  |  | 1.92 |

**E0212** m2 Demolició de paviment de panots de morter de ciment, transport abocador
3.2 m2 × 5.51 = 17.63

| Amidament | Uts. | Llarg | Parcial |
|---|---|---|---|
| 1c TRITUB 40 mm |  |  |  |
| Demolició vorera nova canalització | 10 | 0.32 | 3.20 |
| Subtotal |  |  | 3.20 |
| Total |  |  | 3.2 |

**E0623** m2 Paviment de panot a determinar de 20x20x4 cm.
2.88 m2 × 27.84 = 80.18
Paviment de panot ratllat, decorat o de pastilles a determinar per la Direcció d'Obra, de qualsevol color, de dimensions 20x20x4 cm., col·locat sobre solera de formigó HM-20 i base de sorra-ciment pòrtland humit de 200 kg/m3, inclòs la beurada amb morter de ciment pòrtland.

| Codi | Ut | Descripció | Rendiment | Preu | Import |
|---|---|---|---|---|---|
| O0102 | h | Oficial 1ª | 0.1 | 24.56 | 2.46 |
| O0101 | h | Cap de colla | 0.08 | 26.02 | 2.08 |
| O0110 | h | Peó | 0.2 | 20.41 | 4.08 |
| P0503 | m3 | Formigó HM-20 posat a l'obra | 0.1 | 82.6 | 8.26 |
| P0811 | m2 | Rajola hidr. gris 20x20x4 cm. (material) | 1 | 7.69 | 7.69 |
| E0108 | m3 | Morter de ciment elaborat a l'obra | 0.031 | 54.62 | 1.69 |
| %1613006000600 | % | Despeses indirectes | 6 % | 26.26 | 1.58 |
|  |  | Total |  |  | 27.84 |

| Amidament | Uts. | Llarg | Parcial |
|---|---|---|---|
| 1c TRITUB 40 mm |  |  |  |
| Reparació vorera afectada nova canalització | 9 | 0.32 | 2.88 |
| Subtotal |  |  | 2.88 |
| Total |  |  | 2.88 |

**E0305** m3 Excavació rases i pous, mitjans mecànics, cànon abocador
10.4 m3 × 12.39 = 128.86

| Amidament | Uts. | Llarg | Ample | Alt | Parcial |
|---|---|---|---|---|---|
| 1c TRITUB 40 mm |  |  |  |  |  |
|  | 0.84 | 0.32 | 31 |  | 8.33 |
| 2c PVC 63 mm |  |  |  |  |  |
|  | 0.78 | 0.3 | 5 |  | 1.17 |
| Arqueta DH-II |  |  |  |  |  |
|  | 0.78 | 0.88 | 0.95 | 1 | 0.65 |
| Nou suport de formigó |  |  |  |  |  |
|  | 0.5 | 0.5 | 1 |  | 0.25 |
| Subtotal |  |  |  |  | 10.40 |
| Total |  |  |  |  | 10.4 |

**E0317** m3 Rebliment i piconatge rasa, material pròpia obra, inclòs càrrega i transport
6.85 m3 × 4.64 = 31.78

| Amidament | Uts. | Llarg | Ample | Parcial |
|---|---|---|---|---|
| 1c TRITUB 40 mm |  |  |  |  |
|  | 0.6 | 0.32 | 31 | 5.95 |
| 2c PVC 63 mm |  |  |  |  |
|  | 0.6 | 0.3 | 5 | 0.90 |
| Subtotal |  |  |  | 6.85 |
| Total |  |  |  | 6.85 |

**E0502** m3 Formigó HM-20 fonaments
2.65 m3 × 95.33 = 252.62

| Amidament | Uts. | Llarg | Ample | Parcial |
|---|---|---|---|---|
| 1c TRITUB 40 mm |  |  |  |  |
|  | 0.24 | 0.32 | 31 | 2.38 |
| 2c PVC 63 mm |  |  |  |  |
|  | 0.18 | 0.3 | 5 | 0.27 |
| Total |  |  |  | 2.65 |

**E0V15** m Canalització de telefonia amb tritub de PE de Ø 40x2,4 mm de gruix,
31 m × 7.61 = 235.91
Canalització de telefonia amb tritub de PE de Ø 40x2,4 mm de gruix, inclòs fil passacables, col·locada a fons de rasa.

| Codi | Ut | Descripció | Rendiment | Preu | Import |
|---|---|---|---|---|---|
| O0110 | h | Peó | 0.05 | 20.41 | 1.02 |
| O0101 | h | Cap de colla | 0.03 | 26.02 | 0.78 |
| O0102 | h | Oficial 1ª | 0.05 | 24.56 | 1.23 |
| P091214 | m | Tritub de PE de Ø 40x2,4 mm de gruix (material) | 1 | 4.15 | 4.15 |
| %161300600_1 | % | Despeses indirectes | 6 % | 7.18 | 0.43 |
|  |  | Total |  |  | 7.61 |

| Amidament | Uts. | Parcial |
|---|---|---|
| 1c TRITUB 40 mm |  |  |
|  | 31 | 31.00 |
| Subtotal |  | 31.00 |
| Total |  | 31 |

**E0005** m Canalització de telefonia amb 2 tubs de PVC rígid de DN 63x1,8 mm i tritub (23/09/2020)
5 m × 13 = 65.00
Canalització de telefonia amb 2 tubs de PVC rígid de DN 63x1,8 mm i tritub de PE de Ø 40x2,4 mm de gruix, inclòs corda de niló de 5 mm, col·locada a fons de rasa.

| Codi | Ut | Descripció | Rendiment | Preu | Import |
|---|---|---|---|---|---|
| O0101 | h | Cap de colla | 0.03 | 26.02 | 0.78 |
| O0102 | h | Oficial 1ª | 0.05 | 24.56 | 1.23 |
| O0110 | h | Peó | 0.05 | 20.41 | 1.02 |
| PE0002 | m | Cinta senyalitzadora (material; 23/09/2020) | 2 | 0.38 | 0.76 |
| P091215 | m | Tub PVC rígid DN 63 mm x 1,8 mm de gruix (material) | 2 | 2.16 | 4.32 |
| P091214 | m | Tritub de PE de Ø 40x2,4 mm de gruix | 1 | 4.15 | 4.15 |
| %16130 | % | Despeses indirectes | 6 % | 12.26 | 0.74 |
|  |  | Total |  |  | 13 |

| Amidament | Uts. | Parcial |
|---|---|---|
| 2c PVC 63 mm |  |  |
|  | 5 | 5.00 |
| Subtotal |  | 5.00 |
| Total |  | 5 |

**E101310** m Subministrament i col·locació de cinta senyalitzadora
36 m × 1.27 = 45.72
Subministrament i col·locació de cinta de senyalització no adhesiva d'avís de servei soterrat de PEBD de 150 mm d'amplada amb una pel·lícula plàstica de color segons el servei a inidicar, disposada a una profunditat mínima a 0,10 m del paviment acabat i a 0,25 m sobre la generatriu superior del tub.

| Codi | Ut | Descripció | Rendiment | Preu | Import |
|---|---|---|---|---|---|
| O0110 | h | Peó | 0.02 | 20.41 | 0.41 |
| O0101 | h | Cap de colla | 0.015 | 26.02 | 0.39 |
| PUC001 | m | Cinta senyalitzadora PVC (material) | 1.05 | 0.38 | 0.40 |
| VGZ | % | Despeses indirectes | 0.011 | 6 | 0.07 |
|  |  | Total |  |  | 1.27 |

| Amidament | Uts. | Parcial |
|---|---|---|
| 1c TRITUB 40 mm |  |  |
|  | 31 | 31.00 |
|  | 5 | 5.00 |
| Total |  | 36 |

**E0007** u Pericó de telefonia tipus H de formigó prefabricat amb tapa de fosa B-125,
1 u × 557.01 = 557.01
Pericó de telefonia tipus H de formigó prefabricat amb tapa de fosa B-125, inclòs bastiment de fosa, suports d'ancoratge per a politges i punts de fixació per a regletes, col·locat sobre solera de formigó HM-20 de 15 cm de gruix i reblert lateral amb terra de la pròpia excavació.

| Codi | Ut | Descripció | Rendiment | Preu | Import |
|---|---|---|---|---|---|
| M0214 | h | Camió grua 12 tn | 1.5 | 42.07 | 63.11 |
| M0207 | h | Retroexcavadora 100 hp | 0.5 | 59.41 | 29.71 |
| M0211 | h | Corró de llança 650 kg | 0.2 | 9.61 | 1.92 |
| O0101 | h | Cap de colla | 0.5 | 26.02 | 13.01 |
| O0102 | h | Oficial 1ª | 2 | 24.56 | 49.12 |
| O0110 | h | Peó | 4 | 20.41 | 81.64 |
| P0503 | m3 | Formigó HM-20 posat a l'obra | 0.25 | 82.6 | 20.65 |
| P01081 | u | Arqueta pref. de formigó tipus H (material) | 1 | 159.38 | 159.38 |
| P0111 | u | Tapa pref. de formigó 820x460 mmm B-125 (material) | 2 | 53.47 | 106.94 |
| %161300600_1 | % | Despeses indirectes | 6 % | 525.48 | 31.53 |
|  |  | Total |  |  | 557.01 |

| Amidament | Uts. | Parcial |
|---|---|---|
| AMIDAMENTS SEGONS PLÀNOLS |  |  |
|  | 1 | 1.00 |
| Subtotal |  | 1.00 |
| Total |  | 1 |

#### 01.05.02.02 SERVEI AFECTAT NÚM.204 CANALITZACIÓ 4c PVC 110 (07/12/1994)
Import: 3515.48

**E034001** u Cales per a localització serveis
2 u × 59.64 = 119.28

| Amidament | Uts. | Parcial |
|---|---|---|
| Localització canalització existent | 2 | 2.00 |
| Total |  | 2 |

**E0305** m3 Excavació rases i pous, mitjans mecànics, cànon abocador
31.14 m3 × 12.39 = 385.82

| Amidament | Uts. | Llarg | Ample | Alt | Parcial |
|---|---|---|---|---|---|
| 4c PVC 63 mm |  |  |  |  |  |
|  | 0.33 | 0.88 | 105 |  | 30.49 |
| Arqueta DH-II |  |  |  |  |  |
|  | 0.78 | 0.88 | 0.95 | 1 | 0.65 |
| Subtotal |  |  |  |  | 31.14 |
| Total |  |  |  |  | 31.14 |

**E0317** m3 Rebliment i piconatge rasa, material pròpia obra, inclòs càrrega i transport
20.79 m3 × 4.64 = 96.47

| Amidament | Uts. | Llarg | Ample | Parcial |
|---|---|---|---|---|
| 4c PVC 63 mm |  |  |  |  |
|  | 0.33 | 0.6 | 105 | 20.79 |
| Subtotal |  |  |  | 20.79 |
| Total |  |  |  | 20.79 |

**E0502** m3 Formigó HM-20 fonaments
9.7 m3 × 95.33 = 924.70

| Amidament | Uts. | Llarg | Ample | Parcial |
|---|---|---|---|---|
| 4c PVC 63 mm |  |  |  |  |
|  | 0.28 | 0.33 | 105 | 9.70 |
| Total |  |  |  | 9.7 |

**E0V35** m Canalització de telefonia amb 4 tubs de PVC rígid de DN 63x1,8 mm
105 m × 12.37 = 1298.85
Canalització de telefonia amb 4 tubs de PVC rígid de DN 63x1,8 mm, inclòs corda de niló de 5 mm, col·locada a fons de rasa.

| Codi | Ut | Descripció | Rendiment | Preu | Import |
|---|---|---|---|---|---|
| O0110 | h | Peó | 0.05 | 20.41 | 1.02 |
| O0102 | h | Oficial 1ª | 0.05 | 24.56 | 1.23 |
| O0101 | h | Cap de colla | 0.03 | 26.02 | 0.78 |
| P091215 | m | Tub PVC rígid DN 63 mm x 1,8 mm de gruix | 4 | 2.16 | 8.64 |
| %161300600_1 | % | Despeses indirectes | 6 % | 11.67 | 0.70 |
|  |  | Total |  |  | 12.37 |

| Amidament | Uts. | Parcial |
|---|---|---|
| 4c PVC 63 mm |  |  |
|  | 105 | 105.00 |
| Subtotal |  | 105.00 |
| Total |  | 105 |

**E101310** m Subministrament i col·locació de cinta senyalitzadora
105 m × 1.27 = 133.35

| Amidament | Uts. | Parcial |
|---|---|---|
| 4c PVC 63 mm |  |  |
|  | 105 | 105.00 |
| Subtotal |  | 105.00 |
| Total |  | 105 |

**E0007** u Pericó de telefonia tipus H de formigó prefabricat amb tapa de fosa B-125,
1 u × 557.01 = 557.01

#### 01.05.02.03 SERVEI AFECTAT NÚM.205 CANALITZACIÓ 4c PVC 110 (07/12/1994)
Import: 7054.14

**E034001** u Cales per a localització serveis
2 u × 59.64 = 119.28

| Amidament | Uts. | Parcial |
|---|---|---|
| Localització canalitzacions existents | 2 | 2.00 |
| Total |  | 2 |

**E0305** m3 Excavació rases i pous, mitjans mecànics, cànon abocador
63.63 m3 × 12.39 = 788.38

| Amidament | Uts. | Llarg | Ample | Parcial |
|---|---|---|---|---|
| 2c TRITUB 40 mm |  |  |  |  |
|  | 0.32 | 0.88 | 87 | 24.50 |
|  | 0.32 | 0.88 | 41 | 11.55 |
|  | 0.32 | 0.88 | 90 | 25.34 |
| 2c PVC 63 mm |  |  |  |  |
|  | 0.3 | 0.78 | 4 | 0.94 |
| Arquetes |  |  |  |  |
|  | 1.3 |  |  | 1.30 |
| Subtotal |  |  |  | 63.63 |
| Total |  |  |  | 63.63 |

**E0317** m3 Rebliment i piconatge rasa, material pròpia obra, inclòs càrrega i transport
42.58 m3 × 4.64 = 197.57

| Amidament | Uts. | Llarg | Ample | Parcial |
|---|---|---|---|---|
| 2c TRITUB 40 mm |  |  |  |  |
|  | 0.32 | 0.6 | 87 | 16.704 |
|  | 0.32 | 0.6 | 41 | 7.872 |
|  | 0.32 | 0.6 | 90 | 17.280 |
| 2c PVC 63 mm |  |  |  |  |
|  | 0.3 | 0.6 | 4 | 0.720 |
| Subtotal |  |  |  | 42.576 |
| Total |  |  |  | 42.58 |

**E0502** m3 Formigó HM-20 fonaments
19.75 m3 × 95.33 = 1882.77

| Amidament | Uts. | Llarg | Ample | Parcial |
|---|---|---|---|---|
| 2c TRITUB 40 mm |  |  |  |  |
|  | 0.32 | 0.28 | 87 | 7.80 |
|  | 0.32 | 0.28 | 41 | 3.67 |
|  | 0.32 | 0.28 | 90 | 8.06 |
| 2c PVC 63 mm |  |  |  |  |
|  | 0.3 | 0.18 | 4 | 0.22 |
| Total |  |  |  | 19.75 |

**E0V45** m Canalització de telefonia amb 2 tritubs de PE de Ø 40x2,4 mm de gruix,
218 m × 12.01 = 2618.18
Canalització de telefonia amb 2 tritubs de PE de Ø 40x2,4 mm de gruix, inclòs fil passacables, col·locada a fons de rasa.

| Codi | Ut | Descripció | Rendiment | Preu | Import |
|---|---|---|---|---|---|
| O0110 | h | Peó | 0.05 | 20.41 | 1.02 |
| O0101 | h | Cap de colla | 0.03 | 26.02 | 0.78 |
| O0102 | h | Oficial 1ª | 0.05 | 24.56 | 1.23 |
| P091214 | m | Tritub de PE de Ø 40x2,4 mm de gruix | 2 | 4.15 | 8.30 |
| %161300600_1 | % | Despeses indirectes | 6 % | 11.33 | 0.68 |
|  |  | Total |  |  | 12.01 |

| Amidament | Uts. | Parcial |
|---|---|---|
| 2c TRITUB 40 mm |  |  |
|  | 87 | 87.00 |
|  | 41 | 41.00 |
|  | 90 | 90.00 |
| Subtotal |  | 218.00 |
| Total |  | 218 |

**E0005** m Canalització de telefonia amb 2 tubs de PVC rígid de DN 63x1,8 mm i tritub
4 m × 13 = 52.00

| Amidament | Uts. | Parcial |
|---|---|---|
| 2c PVC 63 mm |  |  |
|  | 4 | 4.00 |
| Subtotal |  | 4.00 |
| Total |  | 4 |

**E101310** m Subministrament i col·locació de cinta senyalitzadora
222 m × 1.27 = 281.94

| Amidament | Uts. | Parcial |
|---|---|---|
| 2c TRITUB 40 mm |  |  |
|  | 87 | 87.00 |
|  | 41 | 41.00 |
|  | 90 | 90.00 |
| 2c PVC 63 mm |  |  |
|  | 4 | 4.00 |
| Subtotal |  | 222.00 |
| Total |  | 222 |

**E0007** u Pericó de telefonia tipus H de formigó prefabricat amb tapa de fosa B-125,
2 u × 557.01 = 1114.02

#### 01.05.02.04 SERVEI AFECTAT NÚM.205B CANALITZACIÓ 4c PVC 110 (07/12/1994)
Import: 3237.38

**E034001** u Cales per a localització serveis
2 u × 59.64 = 119.28

| Amidament | Uts. | Parcial |
|---|---|---|
| Localització canalització existent | 2 | 2.00 |
| Total |  | 2 |

**E0305** m3 Excavació rases i pous, mitjans mecànics, cànon abocador
19.32 m3 × 12.39 = 239.37

| Amidament | Uts. | Llarg | Ample | Alt | Parcial |
|---|---|---|---|---|---|
| 2c PVC 63 mm |  |  |  |  |  |
|  | 0.3 | 0.78 | 4 |  | 0.94 |
|  | 0.3 | 0.78 | 6 |  | 1.40 |
|  | 0.3 | 0.78 | 72 |  | 16.85 |
| Arqueta MH-II |  |  |  |  |  |
|  | 0.5 | 0.5 | 0.5 | 1 | 0.13 |
| Subtotal |  |  |  |  | 19.32 |
| Total |  |  |  |  | 19.32 |

**E0317** m3 Rebliment i piconatge rasa, material pròpia obra, inclòs càrrega i transport
14.76 m3 × 4.64 = 68.49

| Amidament | Uts. | Llarg | Ample | Parcial |
|---|---|---|---|---|
| 2c PVC 63 mm |  |  |  |  |
|  | 0.3 | 0.6 | 4 | 0.72 |
|  | 0.3 | 0.6 | 6 | 1.08 |
|  | 0.3 | 0.6 | 72 | 12.96 |
| Total |  |  |  | 14.76 |

**E0502** m3 Formigó HM-20 fonaments
4.43 m3 × 95.33 = 422.31

| Amidament | Uts. | Llarg | Ample | Parcial |
|---|---|---|---|---|
| 2c PVC 63 mm |  |  |  |  |
|  | 0.3 | 0.18 | 4 | 0.22 |
|  | 0.3 | 0.18 | 6 | 0.32 |
|  | 0.3 | 0.18 | 72 | 3.89 |
| Total |  |  |  | 4.43 |

**E0005** m Canalització de telefonia amb 2 tubs de PVC rígid de DN 63x1,8 mm i tritub
82 m × 13 = 1066.00

| Amidament | Uts. | Parcial |
|---|---|---|
| 2c PVC 63 mm |  |  |
|  | 4 | 4.00 |
|  | 6 | 6.00 |
|  | 72 | 72.00 |
| Subtotal |  | 82.00 |
| Total |  | 82 |

**E101310** m Subministrament i col·locació de cinta senyalitzadora
82 m × 1.27 = 104.14

| Amidament | Uts. | Parcial |
|---|---|---|
| 2c PVC 63 mm |  |  |
|  | 4 | 4.00 |
|  | 6 | 6.00 |
|  | 72 | 72.00 |
| Subtotal |  | 82.00 |
| Total |  | 82 |

**E10127** u Pericó prefabricat tipus M telefonia
1 u × 181.22 = 181.22
Pericó de telefonia tipus M de formigó prefabricat amb tapa de fosa B-125, inclòs bastiment de fosa, suports d'ancoratge per a politges i punts de fixació per a regletes, col·locat sobre solera de formigó HM-20 de 15 cm de gruix i reblert lateral amb terra de la pròpia excavació.

| Codi | Ut | Descripció | Rendiment | Preu | Import |
|---|---|---|---|---|---|
| M0214 | h | Camió grua 12 tn | 0.15 | 42.07 | 6.31 |
| O0110 | h | Peó | 0.3 | 20.41 | 6.12 |
| O0102 | h | Oficial 1ª | 0.3 | 24.56 | 7.37 |
| O0101 | h | Cap de colla | 0.05 | 26.02 | 1.30 |
| P10125 | u | Pericó prefabr. tipus M (material) | 1 | 150.01 | 150.01 |
| VGZ | % | Despeses indirectes | 1.685 | 6 | 10.11 |
|  |  | Total |  |  | 181.22 |

**E1V136** u Armari prefabricat monobloc amb pedestal i porta metàl·lica d'acer galvanitzat per a distribució d'e
1 u × 1036.57 = 1036.57
Armari prefabricat monobloc amb pedestal i porta metàl·lica d'acer galvanitzat per a distribució d'escomeses de dimensions segons especificacions tècniques de la Companyia, amb porta metàl·lica d'acer galvanitzat, col·locat i muntat.

| Codi | Ut | Descripció | Rendiment | Preu | Import |
|---|---|---|---|---|---|
| O0101 | h | Cap de colla | 1 | 26.02 | 26.02 |
| O0102 | h | Oficial 1ª | 4 | 24.56 | 98.24 |
| O0110 | h | Peó | 4 | 20.41 | 81.64 |
| P10V17 | u | Armarí monobloc per a distribució d'escomeses. (material) | 1 | 774.06 | 774.06 |
| VGZ | % | Despeses indirectes | 9.435 | 6 | 56.61 |
|  |  | Total |  |  | 1036.57 |

#### 01.05.02.05 SERVEI AFECTAT NÚM. 206 CANALITZACIÓ 2c PVC 63 (07/12/1994)
Import: 964.63

**E034001** u Cales per a localització serveis
2 u × 59.64 = 119.28

| Amidament | Uts. | Parcial |
|---|---|---|
| Localització canalització existent | 2 | 2.00 |
| Total |  | 2 |

**E0305** m3 Excavació rases i pous, mitjans mecànics, cànon abocador
19.19 m3 × 12.39 = 237.76

| Amidament | Uts. | Llarg | Ample | Parcial |
|---|---|---|---|---|
| 2c PVC 63 mm |  |  |  |  |
|  | 0.3 | 0.78 | 4 | 0.94 |
|  | 0.3 | 0.78 | 6 | 1.40 |
|  | 0.3 | 0.78 | 72 | 16.85 |
| Subtotal |  |  |  | 19.19 |
| Total |  |  |  | 19.19 |

**E0317** m3 Rebliment i piconatge rasa, material pròpia obra, inclòs càrrega i transport
5.4 m3 × 4.64 = 25.06

| Amidament | Uts. | Llarg | Ample | Parcial |
|---|---|---|---|---|
| 2c PVC 63 mm |  |  |  |  |
|  | 0.3 | 0.6 | 30 | 5.40 |
| Total |  |  |  | 5.4 |

**E0502** m3 Formigó HM-20 fonaments
1.62 m3 × 95.33 = 154.43

| Amidament | Uts. | Llarg | Ample | Parcial |
|---|---|---|---|---|
| 2c PVC 63 mm |  |  |  |  |
|  | 0.3 | 0.18 | 30 | 1.62 |
| Total |  |  |  | 1.62 |

**E0005** m Canalització de telefonia amb 2 tubs de PVC rígid de DN 63x1,8 mm i tritub
30 m × 13 = 390.00

| Amidament | Uts. | Parcial |
|---|---|---|
| 2c PVC 63 mm |  |  |
|  | 30 | 30.00 |
| Subtotal |  | 30.00 |
| Total |  | 30 |

**E101310** m Subministrament i col·locació de cinta senyalitzadora
30 m × 1.27 = 38.10

| Amidament | Uts. | Parcial |
|---|---|---|
| 2c PVC 63 mm |  |  |
|  | 30 | 30.00 |
| Subtotal |  | 30.00 |
| Total |  | 30 |

### 01.05.03 ENAGAS (07/12/1994)
Import: 1154.67

#### 01.05.03.01 SERVEI AFECTAT NÚM.301 GASODUCTE 24 (07/12/1994)
Import: 660.84

**E034001** u Cales per a localització serveis
4 u × 59.64 = 238.56

| Amidament | Uts. | Parcial |
|---|---|---|
| Localització gasoducte existent | 4 | 4.00 |
| Total |  | 4 |

**E0305** m3 Excavació rases i pous, mitjans mecànics, cànon abocador
6.5 m3 × 12.39 = 80.54

| Amidament | Uts. | Llarg | Ample | Parcial |
|---|---|---|---|---|
| Rasa localització canalització gasoducte |  |  |  |  |
|  | 0.5 | 1 | 7 | 3.50 |
|  | 0.5 | 1 | 6 | 3.00 |
| Subtotal |  |  |  | 6.50 |
| Total |  |  |  | 6.5 |

**E0316** m3 Rebliment i piconatge rasa, material préstec, inclòs càrrega i transport (07/12/1994)
3.23 m3 × 10.15 = 32.78
Rebliment i piconatge de rasa amb compactació amb base a l'assaig de referència amb material apte de préstec, inclòs càrrega i transport.

| Codi | Ut | Descripció | Rendiment | Preu | Import |
|---|---|---|---|---|---|
| O0101 | h | Cap de colla | 0.01 | 26.02 | 0.26 |
| O0102 | h | Oficial 1ª | 0.03 | 24.56 | 0.74 |
| O0110 | h | Peó | 0.07 | 20.41 | 1.43 |
| P0307 | m3 | Terra de préstec | 1 | 5 | 5.00 |
| M0207 | h | Retroexcavadora 100 hp | 0.03 | 59.41 | 1.78 |
| M0211 | h | Corró de llança 650 kg | 0.05 | 9.61 | 0.48 |
| vg | % | Despeses indirectes | 0.077 | 6 | 0.46 |
|  |  | Total |  |  | 10.15 |

| Amidament | Uts. | Llarg | Ample | Alt | Parcial |
|---|---|---|---|---|---|
| Rasa localització canalització gasoducte |  |  |  |  |  |
|  | 0.5 | 1 | 7 |  | 3.500 |
|  | 0.15 | 0.5 | 7 | -1 | -0.525 |
|  | 0.5 | 1 | 0.6 |  | 0.300 |
|  | 0.15 | 0.5 | 0.6 | -1 | -0.045 |
| Subtotal |  |  |  |  | 3.230 |
| Total |  |  |  |  | 3.23 |

**E0505** m3 Formigó HA-25 fonaments i soleres
0.57 m3 × 100.13 = 57.07

| Amidament | Uts. | Llarg | Ample | Parcial |
|---|---|---|---|---|
| Llosa protecció gasoducte |  |  |  |  |
|  | 0.15 | 0.5 | 7 | 0.525 |
|  | 0.15 | 0.5 | 0.6 | 0.045 |
| Subtotal |  |  |  | 0.570 |
| Total |  |  |  | 0.57 |

**E0517** kg Acer especial B-500S de límit elàstic 500 N/mm2 en barres corrugades
47.47 kg × 1.23 = 58.39

| Amidament | Uts. | Llarg | Ample | Parcial |
|---|---|---|---|---|
| Llosa protecció gasoducte |  |  |  |  |
|  | 6 | 7 | 0.92 | 38.64 |
|  | 6 | 0.5 | 0.92 | 2.76 |
|  | 6 | 0.6 | 0.92 | 3.31 |
|  | 6 | 0.5 | 0.92 | 2.76 |
| Subtotal |  |  |  | 47.47 |
| Total |  |  |  | 47.47 |

**E0515** m2 Encofrat de fusta per a fonaments i/o formigó ocult
7.6 m2 × 25.46 = 193.50

| Amidament | Uts. | Llarg | Ample | Parcial |
|---|---|---|---|---|
| Llosa protecció gasoducte |  |  |  |  |
|  | 2 | 0.5 | 7 | 7.00 |
|  | 2 | 0.5 | 0.6 | 0.60 |
| Subtotal |  |  |  | 7.60 |
| Total |  |  |  | 7.6 |

#### 01.05.03.02 SERVEI AFECTAT NÚM.302 GASODUCTE 26 (07/12/1994)
Import: 493.83

**E034001** u Cales per a localització serveis
4 u × 59.64 = 238.56

| Amidament | Uts. | Parcial |
|---|---|---|
| Localització gasoducte existent | 4 | 4.00 |
| Total |  | 4 |

**E0305** m3 Excavació rases i pous, mitjans mecànics, cànon abocador
3.3 m3 × 12.39 = 40.89

| Amidament | Uts. | Llarg | Ample | Parcial |
|---|---|---|---|---|
| Rasa localització canalització gasoducte |  |  |  |  |
|  | 0.5 | 1 | 6 | 3.00 |
|  | 0.5 | 1 | 0.6 | 0.30 |
| Subtotal |  |  |  | 3.30 |
| Total |  |  |  | 3.3 |

**E0316** m3 Rebliment i piconatge rasa, material préstec, inclòs càrrega i transport
2.81 m3 × 10.15 = 28.52

| Amidament | Uts. | Llarg | Ample | Alt | Parcial |
|---|---|---|---|---|---|
| Rasa localització canalització gasoducte |  |  |  |  |  |
|  | 0.5 | 1 | 6 |  | 3.000 |
|  | 0.15 | 0.5 | 6 | -1 | -0.450 |
|  | 0.5 | 1 | 0.6 |  | 0.300 |
|  | 0.15 | 0.5 | 0.6 | -1 | -0.045 |
| Subtotal |  |  |  |  | 2.805 |
| Total |  |  |  |  | 2.81 |

**E0505** m3 Formigó HA-25 fonaments i soleres
0.5 m3 × 100.13 = 50.07

| Amidament | Uts. | Llarg | Ample | Parcial |
|---|---|---|---|---|
| Llosa protecció gasoducte |  |  |  |  |
|  | 0.15 | 0.5 | 6 | 0.45 |
|  | 0.15 | 0.5 | 0.6 | 0.05 |
| Subtotal |  |  |  | 0.50 |
| Total |  |  |  | 0.5 |

**E0517** kg Acer especial B-500S de límit elàstic 500 N/mm2 en barres corrugades
110.4 kg × 1.23 = 135.79

| Amidament | Uts. | Llarg | Ample | Parcial |
|---|---|---|---|---|
| Llosa protecció gasoducte |  |  |  |  |
|  | 6 | 13 | 0.92 | 71.76 |
|  | 6 | 0.5 | 0.92 | 2.76 |
|  | 6 | 6 | 0.92 | 33.12 |
|  | 6 | 0.5 | 0.92 | 2.76 |
| Subtotal |  |  |  | 110.40 |
| Total |  |  |  | 110.4 |

### 01.05.04 EMATSA (07/12/1994)
Import: 49514.6

#### 01.05.04.01 SERVEI AFECTAT NÚM.401 CANALITZACIÓ PE-200 mm (07/12/1994)
Import: 12492.03

**E034001** u Cales per a localització serveis
2 u × 59.64 = 119.28

| Amidament | Uts. | Parcial |
|---|---|---|
| Localització canalització existent | 2 | 2.00 |
| Total |  | 2 |

**E0305** m3 Excavació rases i pous, mitjans mecànics, cànon abocador
77.32 m3 × 12.39 = 957.99

| Amidament | Uts. | Llarg | Ample | Alt | Parcial |
|---|---|---|---|---|---|
| Canalització FD-200 mm | 2.2 | 1 | 0.5 | 70 | 77.00 |
| Pericó | 0.6 | 0.6 | 0.9 | 1 | 0.32 |
| Subtotal |  |  |  |  | 77.32 |
| Total |  |  |  |  | 77.32 |

**E03221** m3 Arena natural rentada 0/2 (25/07/2022)
27.55 m3 × 34.46 = 949.37
Arena natural rentada 0/2 mm en recobriment de canalitzacions d'aigua potable, inclòs càrrega, transport i estesa en rasa amb mitjans mecànics i manuals.

| Codi | Ut | Descripció | Rendiment | Preu | Import |
|---|---|---|---|---|---|
| M0207 | h | Retroexcavadora 100 hp | 0.025 | 59.41 | 1.49 |
| O0110 | h | Peó | 0.16 | 20.41 | 3.27 |
| O0101 | h | Cap de colla | 0.05 | 26.02 | 1.30 |
| P03151 | m3 | Arena rentada 0/2 mm (material; 25/07/2022) | 1 | 26.45 | 26.45 |
| %16130 | % | Despeses indirectes | 6 % | 32.51 | 1.95 |
|  |  | Total |  |  | 34.46 |

| Amidament | Uts. | Llarg | Ample | Alt | Parcial |
|---|---|---|---|---|---|
| Canalització FD-200 mm | 1.7 | 0.5 | 0.5 | 70 | 29.75 |
|  | -1 | 3.14 | 0.01 | 70 | -2.20 |
| Subtotal |  |  |  |  | 27.55 |
| Total |  |  |  |  | 27.55 |

**E0317** m3 Rebliment i piconatge rasa, material pròpia obra, inclòs càrrega i transport
29.75 m3 × 4.64 = 138.04

| Amidament | Uts. | Llarg | Ample | Alt | Parcial |
|---|---|---|---|---|---|
| Canalització FD-200 mm | 1.7 | 0.5 | 0.5 | 70 | 29.75 |
| Total |  |  |  |  | 29.75 |

**E08583** u Arqueta d'obra d'1,50x1,50m per a tubs de serveis (Hmàx=1,5m) (07/12/1994)
1 u × 234.14 = 234.14
Arqueta d'obra d'1,50x1,50 per a tubs de serveis, inclòs base de formigó HM-20 de 20 cm de gruix, formació de parets amb blocs de formigó de 40x20x20 cm, i d'una alçada màxima d'1,5 metres, segons plànols.

| Codi | Ut | Descripció | Rendiment | Preu | Import |
|---|---|---|---|---|---|
| O0102 | h | Oficial 1ª | 1 | 24.56 | 24.56 |
| O0110 | h | Peó | 2 | 20.41 | 40.82 |
| P0818 | u | Bloc relleu 40x20x20 cm.c.v.c (material) | 80 | 1.44 | 115.20 |
| P0503 | m3 | Formigó HM-20 posat a l'obra | 0.45 | 82.6 | 37.17 |
| M0225 | h | Vibrador | 0.1 | 2.09 | 0.21 |
| E0108 | m3 | Morter de ciment elaborat a l'obra | 0.08 | 54.62 | 4.37 |
| vg | % | Despeses indirectes | 1.969 | 6 | 11.81 |
|  |  | Total |  |  | 234.14 |

| Amidament | Uts. | Parcial |
|---|---|---|
| Arqueta vàlvula comporta | 1 | 1.00 |
| Total |  | 1 |

**E101312** m Subministrament i col·locació de cinta senyalitzadora aigua
70 m × 1.27 = 88.90
Subministrament i col·locació de cinta de senyalització d'avís de canalització d'aigua de PVC de color blau i 200 mm d'amplada, disposada a una profunditat mínima a 0,10 m del paviment acabat i a 0,25 m sobre la generatriu superior del tub.

| Codi | Ut | Descripció | Rendiment | Preu | Import |
|---|---|---|---|---|---|
| O0101 | h | Cap de colla | 0.015 | 26.02 | 0.39 |
| O0110 | h | Peó | 0.02 | 20.41 | 0.41 |
| PE0001 | m | Cinta senyalitzadora PVC 200 mm color blau (material) | 1.05 | 0.38 | 0.40 |
| %1613006000600 | % | Despeses indirectes | 6 % | 1.20 | 0.07 |
|  |  | Total |  |  | 1.27 |

| Amidament | Uts. | Llarg | Parcial |
|---|---|---|---|
| Canalització FD-200 mm | 1 | 70 | 70.00 |
| Total |  |  | 70 |

**E091V3** m Tub de fosa dúctil, DN 200 mm
70 m × 76.91 = 5383.70
Tub de fosa dúctil de DN 200 mm amb revestiment interior i exterior segons normativa vigent i especificacions tècniques de la companyia, unió de campana amb anella elastomèrica d'estanquetat estàndard, inclòs part proporcional d'accessoris i peces especials, col·locat, instal·lat i provat.

| Codi | Ut | Descripció | Rendiment | Preu | Import |
|---|---|---|---|---|---|
| O0101 | h | Cap de colla | 0.021 | 26.02 | 0.55 |
| O0102 | h | Oficial 1ª | 0.085 | 24.56 | 2.09 |
| O0110 | h | Peó | 0.085 | 20.41 | 1.73 |
| BF32U020 | m | Tub de fosa dúctil, DN 200 mm (material) | 1.02 | 64.35 | 65.64 |
| P1601 | m3 | Aigua | 0.04 | 0.65 | 0.03 |
| M0214 | h | Camió grua 12 tn | 0.05 | 42.07 | 2.10 |
| C200U101 | h | Bombí per a proves de canonades (maquinària) | 0.008 | 3.75 | 0.03 |
| M0213 | h | Camió cisterna de 8 m³ | 0.008 | 48 | 0.38 |
| %DI06000600 | % | Despeses indirectes | 6 % | 72.55 | 4.35 |
|  |  | Total |  |  | 76.91 |

| Amidament | Uts. | Parcial |
|---|---|---|
| Canalització FD-200 mm | 70 | 70.00 |
| Total |  | 70 |

**E09112** m Tub PEAD Ø200 PN-10 (23/07/1998)
70 m × 23.51 = 1645.70
Tub de polietilè d'alta densitat PE-100, de Ø200 mm de diàmetre nominal, de 10 bar de pressió nominal, inclòs part proporcional de peces especials i accessoris, soldat i col·locat.

| Codi | Ut | Descripció | Rendiment | Preu | Import |
|---|---|---|---|---|---|
| O0101 | h | Cap de colla | 0.05 | 26.02 | 1.30 |
| O0102 | h | Oficial 1ª | 0.1 | 24.56 | 2.46 |
| O0110 | h | Peó | 0.1 | 20.41 | 2.04 |
| P09114 | m | Tub PEAD DN200mm, PE-100, PN-10 (material; 23/07/1998) | 1.02 | 14.1 | 14.38 |
| A0905 | pp | Accessoris per a tub de polietilè (material) | 0.12 | 15.15 | 1.82 |
| A0901 | pp | Elements de muntatge | 1 | 0.18 | 0.18 |
| % | % | Despeses generals (23/07/1998) | 6 % | 22.18 | 1.33 |
|  |  | Total |  |  | 23.51 |

| Amidament | Uts. | Parcial |
|---|---|---|
| Canalització provisional PE-200 mm | 70 | 70.00 |
| Total |  | 70 |

**E091731** u Vàlvula comporta manual Ø200 mm. (23/07/1998)
1 u × 780.39 = 780.39
Subministrament i instal·lació de vàlvula comporta manual DN200 mm. i 16 bar de PN.

| Codi | Ut | Descripció | Rendiment | Preu | Import |
|---|---|---|---|---|---|
| O0101 | h | Cap de colla | 0.05 | 26.02 | 1.30 |
| O0102 | h | Oficial 1ª | 1 | 24.56 | 24.56 |
| O0110 | h | Peó | 1 | 20.41 | 20.41 |
| P097061 | u | Vàlvula comporta manual 200 mm, PN-16 | 1 | 689.95 | 689.95 |
| % | % | Despeses generals | 6 % | 736.22 | 44.17 |
|  |  | Total |  |  | 780.39 |

**E09186** u Connexió a la xarxa existent d'aigua, inclòs totes les peces, accessoris
4 u × 361.13 = 1444.52
Connexió a la xarxa existent d'aigua, inclòs totes les peces, accessoris i petit material per a la seva connexió i derivació de la nova canonada, segons indicacions de la companyia d'aigües municipal.

| Codi | Ut | Descripció | Rendiment | Preu | Import |
|---|---|---|---|---|---|
| A0901 | pp | Elements de muntatge | 3 | 0.18 | 0.54 |
| A0905 | pp | Accessoris per a tub de polietilè | 0.3 | 15.15 | 4.55 |
| M0207 | h | Retroexcavadora 100 hp | 0.5 | 59.41 | 29.71 |
| O0101 | h | Cap de colla | 1 | 26.02 | 26.02 |
| O0110 | h | Peó | 5 | 20.41 | 102.05 |
| O0102 | h | Oficial 1ª | 5 | 24.56 | 122.80 |
| P1609 | m3 | Excavació de terres | 0.17 | 11.12 | 1.89 |
| P03150 | m3 | Sorra de riu a peu d'obra | 0.17 | 13.19 | 2.24 |
| P0503 | m3 | Formigó HM-20 posat a l'obra | 0.5 | 82.6 | 41.30 |
| P09107 | m | Tub PEAD DN110mm, PE-100, PN-10 (material) | 3 | 4.32 | 12.96 |
| VGZ | % | Despeses indirectes | 2.845 | 6 | 17.07 |
|  |  | Total |  |  | 361.13 |

| Amidament | Uts. | Parcial |
|---|---|---|
| Connexió canalització amb xarxa existent | 2 | 2.00 |
| Connexió provisional amb xarxa existent | 2 | 2.00 |
| Subtotal |  | 4.00 |
| Total |  | 4 |

**E091V1** u Tall de subministrament
2 u × 200 = 400.00
Tall de subministrament, avís als abonats, avís al SAC, tasques de buidat i reomplert de canonada i aigua perduda durant el tall de subministrament del servei a la zona.

| Amidament | Uts. | Parcial |
|---|---|---|
| Connexió definitiva amb la xarxa existent | 1 | 1.00 |
| Connexió provisional amb la xarxa existent | 1 | 1.00 |
| Subtotal |  | 2.00 |
| Total |  | 2 |

**E1630** pa Prova de pressió i estanquitat
1 pa × 350 = 350.00
Partida alçada d'abonament íntegre per a la prova hidrostàtica de pressió i estanquitat, neteja i desinfecció de canonada d'abastament d'aigua potable.

#### 01.05.04.02 SERVEI AFECTAT NÚM.402 CANALITZACIÓ PE-200 mm
Import: 178.92

**E034001** u Cales per a localització serveis
3 u × 59.64 = 178.92

| Amidament | Uts. | Parcial |
|---|---|---|
| Localització canalització existent | 3 | 3.00 |
| Total |  | 3 |

#### 01.05.04.03 SERVEI AFECTAT NÚM.403 CANALITZACIÓ PE-200 mm (07/12/1994)
Import: 36843.65

**E034001** u Cales per a localització serveis
4 u × 59.64 = 238.56

| Amidament | Uts. | Parcial |
|---|---|---|
| Localització canalització existent | 4 | 4.00 |
| Total |  | 4 |

**E0305** m3 Excavació rases i pous, mitjans mecànics, cànon abocador
212.5 m3 × 12.39 = 2632.88

| Amidament | Uts. | Llarg | Ample | Alt | Parcial |
|---|---|---|---|---|---|
| Canalització FD-200 mm | 1.7 | 0.5 | 1 | 130 | 110.50 |
|  | 1.7 | 0.5 | 1 | 120 | 102.00 |
| Subtotal |  |  |  |  | 212.50 |
| Total |  |  |  |  | 212.5 |

**E03221** m3 Arena natural rentada 0/2
98.4 m3 × 34.46 = 3390.86

| Amidament | Uts. | Llarg | Ample | Alt | Parcial |
|---|---|---|---|---|---|
| Canalització FD-200 mm | 1.7 | 0.5 | 0.5 | 130 | 55.25 |
|  | -1 | 3.14 | 0.01 | 130 | -4.08 |
|  | 1.7 | 0.5 | 0.5 | 120 | 51.00 |
|  | -1 | 3.14 | 0.01 | 120 | -3.77 |
| Subtotal |  |  |  |  | 98.40 |
| Total |  |  |  |  | 98.4 |

**E0317** m3 Rebliment i piconatge rasa, material pròpia obra, inclòs càrrega i transport
106.25 m3 × 4.64 = 493.00

| Amidament | Uts. | Llarg | Ample | Alt | Parcial |
|---|---|---|---|---|---|
| Canalització FD-200 mm | 1.7 | 0.5 | 0.5 | 130 | 55.25 |
|  | 1.7 | 0.5 | 0.5 | 120 | 51.00 |
| Subtotal |  |  |  |  | 106.25 |
| Total |  |  |  |  | 106.25 |

**E101312** m Subministrament i col·locació de cinta senyalitzadora aigua
250 m × 1.27 = 317.50

| Amidament | Uts. | Llarg | Parcial |
|---|---|---|---|
| Canalització FD-200 mm | 1 | 130 | 130.00 |
|  | 1 | 120 | 120.00 |
| Subtotal |  |  | 250.00 |
| Total |  |  | 250 |

**E08583** u Arqueta d'obra d'1,50x1,50m per a tubs de serveis (Hmàx=1,5m)
3 u × 234.14 = 702.42

**E091V3** m Tub de fosa dúctil, DN 200 mm
250 m × 76.91 = 19227.50

| Amidament | Uts. | Parcial |
|---|---|---|
| Canalització FD-200 mm | 130 | 130.00 |
|  | 120 | 120.00 |
| Subtotal |  | 250.00 |
| Total |  | 250 |

**E09112** m Tub PEAD Ø200 PN-10
250 m × 23.51 = 5877.50

| Amidament | Uts. | Parcial |
|---|---|---|
| Canalització provisional PE-200 mm | 130 | 130.00 |
|  | 120 | 120.00 |
| Subtotal |  | 250.00 |
| Total |  | 250 |

**E091731** u Vàlvula comporta manual Ø200 mm.
3 u × 780.39 = 2341.17

**E09186** u Connexió a la xarxa existent d'aigua, inclòs totes les peces, accessoris
2 u × 361.13 = 722.26

| Amidament | Uts. | Parcial |
|---|---|---|
| Connexió canalització amb xarxa existent | 2 | 2.00 |
| Total |  | 2 |

**E091V1** u Tall de subministrament
1 u × 200 = 200.00

| Amidament | Uts. | Parcial |
|---|---|---|
| Connexió definitiva amb la xarxa existent | 1 | 1.00 |
| Total |  | 1 |

**E1630** pa Prova de pressió i estanquitat
2 pa × 350 = 700.00

### 01.05.05 ENLLUMENAT PÚBLIC (07/12/1994)
Import: 6697.49

#### 01.05.05.01 SERVEI AFECTAT NÚM.501 ENLLUMENAT PÚBLIC (07/12/1994)
Import: 1430.43

**E034001** u Cales per a localització serveis
2 u × 59.64 = 119.28

| Amidament | Uts. | Parcial |
|---|---|---|
| Localització canalització enllumenat | 2 | 2.00 |
| Total |  | 2 |

**E0305** m3 Excavació rases i pous, mitjans mecànics, cànon abocador
24.05 m3 × 12.39 = 297.98

| Amidament | Uts. | Llarg | Ample | Alt | Parcial |
|---|---|---|---|---|---|
| Canalització enllumenat |  |  |  |  |  |
|  | 1.8 | 1 | 0.5 | 17 | 15.30 |
|  | 1.8 | 1 | 0.5 | 3 | 2.70 |
|  | 1.8 | 1 | 0.5 | 6 | 5.40 |
| Pericons | 2 | 0.6 | 0.6 | 0.9 | 0.65 |
| Subtotal |  |  |  |  | 24.05 |
| Total |  |  |  |  | 24.05 |

**E0317** m3 Rebliment i piconatge rasa, material pròpia obra, inclòs càrrega i transport
10.92 m3 × 4.64 = 50.67

| Amidament | Uts. | Llarg | Ample | Alt | Parcial |
|---|---|---|---|---|---|
| Canalització enllumenat |  |  |  |  |  |
|  | 1.4 | 0.6 | 0.5 | 17 | 7.14 |
|  | 1.4 | 0.6 | 0.5 | 3 | 1.26 |
|  | 1.4 | 0.6 | 0.5 | 6 | 2.52 |
| Subtotal |  |  |  |  | 10.92 |
| Total |  |  |  |  | 10.92 |

**E0322** m3 Arena de riu en recobriment de tubs D<5 mm rentada
6.24 m3 × 20.35 = 126.98

| Amidament | Uts. | Llarg | Ample | Alt | Parcial |
|---|---|---|---|---|---|
| Canalització enllumenat |  |  |  |  |  |
|  | 1.2 | 0.4 | 0.5 | 17 | 4.08 |
|  | 1.2 | 0.4 | 0.5 | 3 | 0.72 |
|  | 1.2 | 0.4 | 0.5 | 6 | 1.44 |
| Total |  |  |  |  | 6.24 |

**E101002** m Tub de PEAD corrugat de Ø 90 mm doble paret
52 m × 3.49 = 181.48
Tub corbable de PEAD de doble paret vermell de 90 mm. de diàmetre nominal, interior llis i exterior corrugat, per a canalització soterrada amb fil guia incorporat, resistència a la compressió 450 N, grau de protecció segons normativa vigent, inclòs part proporcional de maneguets d'unió, col·locat en rasa.

| Codi | Ut | Descripció | Rendiment | Preu | Import |
|---|---|---|---|---|---|
| O0110 | h | Peó | 0.012 | 20.41 | 0.24 |
| O0102 | h | Oficial 1ª | 0.012 | 24.56 | 0.29 |
| P091272 | m | Tub PEAD corrugat ext. llis int. DN90 mm. (material) | 1.05 | 2.49 | 2.61 |
| P10209 | pp | Petit material | 0.005 | 29.83 | 0.15 |
| %ZZ06000600 | % | Despeses generals | 6 % | 3.29 | 0.20 |
|  |  | Total |  |  | 3.49 |

| Amidament | Uts. | Llarg | Parcial |
|---|---|---|---|
| Canalització enllumenat |  |  |  |
|  | 2 | 17 | 34.00 |
|  | 2 | 3 | 6.00 |
|  | 2 | 6 | 12.00 |
| Subtotal |  |  | 52.00 |
| Total |  |  | 52 |

**E10121** m Conductor coure nu de 35 mm2, unipolar soterrada
26 m × 4.1 = 106.60
Conductor de coure nu de 35 mm2, unipolar, col·locat al fons de la rasa i sortint a punts de llum, compresa la part proporcional de tub protector dels sortints i soldadures als punts metàl·lics o a les derivacions.

| Codi | Ut | Descripció | Rendiment | Preu | Import |
|---|---|---|---|---|---|
| O0102 | h | Oficial 1ª | 0.03 | 24.56 | 0.74 |
| O0101 | h | Cap de colla | 0.01 | 26.02 | 0.26 |
| O0110 | h | Peó | 0.03 | 20.41 | 0.61 |
| P10207 | pp | Soldadures a xarxa i petit mat. | 1 | 0.91 | 0.91 |
| P101102 | m | Conductor Cu nu unipolar d'1x35 mm2 (material) | 1.05 | 1.29 | 1.35 |
| %ZZ06000600 | % | Despeses generals | 6 % | 3.87 | 0.23 |
|  |  | Total |  |  | 4.1 |

| Amidament | Uts. | Llarg | Parcial |
|---|---|---|---|
| Canalització enllumenat |  |  |  |
|  | 1 | 17 | 17.00 |
|  | 1 | 3 | 3.00 |
|  | 1 | 6 | 6.00 |
| Subtotal |  |  | 26.00 |
| Total |  |  | 26 |

**E1211B** u Pericó registre (A) 60x60x90 cm, amb tapa (semàf i enllum, s/base formigó)
2 u × 158.12 = 316.24
Pericó registre tipus A de 60x60x90 cm, amb tapa, per instal·lacions semafòriques o d'enllumenat, i parets de totxo gero arrebossat i lliscat interiorment.

| Codi | Ut | Descripció | Rendiment | Preu | Import |
|---|---|---|---|---|---|
| O0102 | h | Oficial 1ª | 0.65 | 24.56 | 15.96 |
| O0101 | h | Cap de colla | 0.09 | 26.02 | 2.34 |
| O0110 | h | Peó | 1.2 | 20.41 | 24.49 |
| P0841 | m2 | EnlluÏment parets exteriors (material) | 2.16 | 20.01 | 43.22 |
| P0805 | u | Maó massís 29x14x5 cm. a rev. (material) | 185 | 0.12 | 22.20 |
| P0622A | u | Tapa fosa 680x680x40, marc 700x700, classe B-125 (material) | 1 | 35.95 | 35.95 |
| VGH | % | Despeses indirectes | 1.417 | 6 | 8.50 |
| E0108 | m3 | Morter de ciment elaborat a l'obra | 0.1 | 54.62 | 5.46 |
|  |  | Total |  |  | 158.12 |

| Amidament | Uts. | Parcial |
|---|---|---|
| Canalització enllumenat | 2 | 2.00 |
| Total |  | 2 |

**E101311** m Subministrament i col·locació de cinta senyalitzadora elèctric
26 m × 1.27 = 33.02

| Amidament | Uts. | Llarg | Parcial |
|---|---|---|---|
| Canalització enllumenat |  |  |  |
|  | 1 | 17 | 17.00 |
|  | 1 | 3 | 3.00 |
|  | 1 | 6 | 6.00 |
| Subtotal |  |  | 26.00 |
| Total |  |  | 26 |

**E10104** m Conductor coure tetrapolar 4x6 mm2 soterrada
26 m × 6.05 = 157.30
Conductor de coure tetrapolar 4x6 mm2, de designació UNE RV 0,6/1 kV, col·locat en línia d'enllumenat soterrada, allotjat en tub corrugat.

| Codi | Ut | Descripció | Rendiment | Preu | Import |
|---|---|---|---|---|---|
| O0110 | h | Peó | 0.04 | 20.41 | 0.82 |
| O0101 | h | Cap de colla | 0.01 | 26.02 | 0.26 |
| O0102 | h | Oficial 1ª | 0.04 | 24.56 | 0.98 |
| P10104 | m | Conductor Cu tetrapolar 4x6 rv 0,6/1 kV (material) | 1.05 | 3.48 | 3.65 |
| %ZZ06000600 | % | Despeses generals | 6 % | 5.71 | 0.34 |
|  |  | Total |  |  | 6.05 |

| Amidament | Uts. | Llarg | Parcial |
|---|---|---|---|
| Canalització enllumenat |  |  |  |
|  | 1 | 17 | 17.00 |
|  | 1 | 3 | 3.00 |
|  | 1 | 6 | 6.00 |
| Subtotal |  |  | 26.00 |
| Total |  |  | 26 |

**E10122** u Piqueta connexió a terra 17,3x500 mm
2 u × 20.44 = 40.88
Piqueta connexió a terra, clavetejada verticalment i connexionada la línia amb soldadura aluminotèrmica.

| Codi | Ut | Descripció | Rendiment | Preu | Import |
|---|---|---|---|---|---|
| O0101 | h | Cap de colla | 0.002 | 26.02 | 0.05 |
| O0110 | h | Peó | 0.08 | 20.41 | 1.63 |
| O0102 | h | Oficial 1ª | 0.04 | 24.56 | 0.98 |
| P10208 | pp | Soldadures pica i llums | 1 | 4.5 | 4.50 |
| P10112 | u | Piqueta courejada 17,3x500 mm (material) | 1 | 12.12 | 12.12 |
| %ZZ06000600 | % | Despeses generals | 6 % | 19.28 | 1.16 |
|  |  | Total |  |  | 20.44 |

#### 01.05.05.02 SERVEI AFECTAT NÚM.502 ENLLUMENAT PUBLIC (30/03/2005)
Import: 242.43

**E034001** u Cales per a localització serveis
2 u × 59.64 = 119.28

| Amidament | Uts. | Parcial |
|---|---|---|
| Localització canalització enllumenat | 2 | 2.00 |
| Total |  | 2 |

**E08212** u Recrescut de tapa de registre, per a adequar l'arqueta a la nova rasant construïda, amb morter (30/03/2005)
1 u × 123.15 = 123.15
Recrescut de tapa de registre en pous, arquetes i pericons, de qualsevol tipus i dimensions, per a adequar-la a la nova rasant construïda, amb morter hidràulic predosificat d'enduriment ultraràpid, inclou la recol.locació de la tapa i marc existent, retirada del material d'enderroc, neteja, part proporcional de mitjans auxiliars, totalment acabada.

| Codi | Ut | Descripció | Rendiment | Preu | Import |
|---|---|---|---|---|---|
| O0101 | h | Cap de colla | 0.4 | 26.02 | 10.41 |
| O0102 | h | Oficial 1ª | 0.8 | 24.56 | 19.65 |
| O0110 | h | Peó | 1.2 | 20.41 | 24.49 |
| P0402 | m3 | Morter de ciment elaborat a l'obra. (material; 30/03/2005) | 0.2 | 63.28 | 12.66 |
| M0212 | h | Camió de 12 tn (maquinària) | 0.6 | 41.2 | 24.72 |
| M0201 | h | Compressor aire gasoil 13,3 m³/h | 1 | 21.09 | 21.09 |
| M0227 | h | Grup electrògen de 45/60 kVA (maquinària; 23/09/2020) | 0.6 | 5.26 | 3.16 |
| %DI06000600 | % | Despeses indirectes | 6 % | 116.18 | 6.97 |
|  |  | Total |  |  | 123.15 |

| Amidament | Llarg | Parcial |
|---|---|---|
| Recrescut pericó | 1 | 1.00 |
| Total |  | 1 |

#### 01.05.05.03 SERVEI AFECTAT NÚM.503 ENLLUMENAT PÚBLIC (07/12/1994)
Import: 3273.88

**E034001** u Cales per a localització serveis
2 u × 59.64 = 119.28

| Amidament | Uts. | Parcial |
|---|---|---|
| Localització canalització enllumenat | 2 | 2.00 |
| Total |  | 2 |

**E102041** u Desplaçament de fanal, inclòs base de fonamentació. (07/12/1994)
1 u × 603.42 = 603.42
Desmuntatge, apilament i muntatge de fanal, inclou la demolició de la base de formigó del fanal existent, l'excavació i construcció de la nova base de formigó, inclosos els perns; el desplaçament del punt de connexionat (tub 90mm, cable de coure nu 35mm, nou cablejat, etc), la reposició de panot i tots i tots els treballs i materials necessaris.

| Codi | Ut | Descripció | Rendiment | Preu | Import |
|---|---|---|---|---|---|
| O0101 | h | Cap de colla | 0.5 | 26.02 | 13.01 |
| O0102 | h | Oficial 1ª | 2 | 24.56 | 49.12 |
| O0110 | h | Peó | 3 | 20.41 | 61.23 |
| P1230 | m | Tub PVC DN110 mm., PN 10 (material; 23/07/1998) | 1 | 3.06 | 3.06 |
| P0503 | m3 | Formigó HM-20 posat a l'obra | 1.5 | 82.6 | 123.90 |
| P10209 | pp | Petit material | 8 | 29.83 | 238.64 |
| M0214 | h | Camió grua 12 tn | 2 | 42.07 | 84.14 |
| vg | % | Despeses indirectes | 5.053 | 6 | 30.32 |
|  |  | Total |  |  | 603.42 |

| Amidament | Uts. | Parcial |
|---|---|---|
| Reubicació columna | 1 | 1.00 |
| Total |  | 1 |

**E10122** u Piqueta connexió a terra 17,3x500 mm
1 u × 20.44 = 20.44

| Amidament | Uts. | Parcial |
|---|---|---|
| Reubicació bacul | 1 | 1.00 |
| Total |  | 1 |

**E0305** m3 Excavació rases i pous, mitjans mecànics, cànon abocador
52.79 m3 × 12.39 = 654.07

| Amidament | Uts. | Llarg | Ample | Alt | Parcial |
|---|---|---|---|---|---|
| Canalització enllumenat | 1.8 | 1 | 0.5 | 14 | 12.60 |
|  | 1.8 | 1 | 0.5 | 11 | 9.90 |
|  | 1.8 | 1 | 0.5 | 30 | 27.00 |
| Fonamentació bacul | 1 | 2.2 | 1.2 | 1 | 2.64 |
| Pericons | 2 | 0.6 | 0.6 | 0.9 | 0.65 |
| Subtotal |  |  |  |  | 52.79 |
| Total |  |  |  |  | 52.79 |

**E0317** m3 Rebliment i piconatge rasa, material pròpia obra, inclòs càrrega i transport
23.1 m3 × 4.64 = 107.18

| Amidament | Uts. | Llarg | Ample | Alt | Parcial |
|---|---|---|---|---|---|
| Canalització enllumenat | 1.4 | 0.6 | 0.5 | 14 | 5.88 |
|  | 1.4 | 0.6 | 0.5 | 11 | 4.62 |
|  | 1.4 | 0.6 | 0.5 | 30 | 12.60 |
| Subtotal |  |  |  |  | 23.10 |
| Total |  |  |  |  | 23.1 |

**E0322** m3 Arena de riu en recobriment de tubs D<5 mm rentada
13.2 m3 × 20.35 = 268.62

| Amidament | Uts. | Llarg | Ample | Alt | Parcial |
|---|---|---|---|---|---|
| Canalització enllumenat | 1.2 | 0.4 | 0.5 | 14 | 3.36 |
|  | 1.2 | 0.4 | 0.5 | 11 | 2.64 |
|  | 1.2 | 0.4 | 0.5 | 30 | 7.20 |
| Total |  |  |  |  | 13.2 |

**E0502** m3 Formigó HM-20 fonaments
2.64 m3 × 95.33 = 251.67

| Amidament | Uts. | Llarg | Ample | Alt | Parcial |
|---|---|---|---|---|---|
| Fonamentació bacul | 1 | 2.2 | 1.2 | 1 | 2.64 |
| Total |  |  |  |  | 2.64 |

**E101003** m Tub de PEAD corrugat de Ø 110 mm doble paret
111 m × 3.33 = 369.63
Tub corbable de PEAD de doble paret vermell de 110 mm. de diàmetre nominal, interior llis i exterior corrugat, per a canalització soterrada amb fil guia incorporat, resistència a la compressió 450 N, grau de protecció segons normativa vigent, inclòs part proporcional de maneguets d'unió, col·locat en rasa.

| Codi | Ut | Descripció | Rendiment | Preu | Import |
|---|---|---|---|---|---|
| O0102 | h | Oficial 1ª | 0.012 | 24.56 | 0.29 |
| O0110 | h | Peó | 0.012 | 20.41 | 0.24 |
| P091270 | m | Tub PEAD corrugat ext. llis int. DN110 mm. (material) | 1.05 | 2.49 | 2.61 |
| %DG060106000600 | % | Despeses generals | 6 % | 3.14 | 0.19 |
|  |  | Total |  |  | 3.33 |

| Amidament | Uts. | Llarg | Parcial |
|---|---|---|---|
| Canalització enllumenat | 2 | 14 | 28.00 |
|  | 2 | 11 | 22.00 |
|  | 2 | 30 | 60.00 |
|  | 2 | 0.5 | 1.00 |
| Subtotal |  |  | 111.00 |
| Total |  |  | 111 |

**E10121** m Conductor coure nu de 35 mm2, unipolar soterrada
55.5 m × 4.1 = 227.55

| Amidament | Uts. | Llarg | Parcial |
|---|---|---|---|
| Canalització enllumenat | 1 | 14 | 14.00 |
|  | 1 | 11 | 11.00 |
|  | 1 | 30 | 30.00 |
|  | 1 | 0.5 | 0.50 |
| Subtotal |  |  | 55.50 |
| Total |  |  | 55.5 |

**E1211B** u Pericó registre (A) 60x60x90 cm, amb tapa (semàf i enllum, s/base formigó)
2 u × 158.12 = 316.24

| Amidament | Uts. | Parcial |
|---|---|---|
| Canalització enllumenat | 2 | 2.00 |
| Total |  | 2 |

**E10104** m Conductor coure tetrapolar 4x6 mm2 soterrada
55.5 m × 6.05 = 335.78

| Amidament | Uts. | Llarg | Parcial |
|---|---|---|---|
| Canalització enllumenat | 1 | 14 | 14.00 |
|  | 1 | 11 | 11.00 |
|  | 1 | 30 | 30.00 |
|  | 1 | 0.5 | 0.50 |
| Subtotal |  |  | 55.50 |
| Total |  |  | 55.5 |

#### 01.05.05.04 SERVEI AFECTAT NÚM.504 ENLLUMENAT PÚBLIC (07/12/1994)
Import: 1750.75

**E034001** u Cales per a localització serveis
2 u × 59.64 = 119.28

| Amidament | Uts. | Parcial |
|---|---|---|
| Localització canalització enllumenat | 2 | 2.00 |
| Total |  | 2 |

**E102041** u Desplaçament de fanal, inclòs base de fonamentació.
1 u × 603.42 = 603.42

| Amidament | Uts. | Parcial |
|---|---|---|
| Reubicació columna | 1 | 1.00 |
| Total |  | 1 |

**E10122** u Piqueta connexió a terra 17,3x500 mm
1 u × 20.44 = 20.44

| Amidament | Uts. | Parcial |
|---|---|---|
| Reubicació bacul | 1 | 1.00 |
| Total |  | 1 |

**E0305** m3 Excavació rases i pous, mitjans mecànics, cànon abocador
17.04 m3 × 12.39 = 211.13

| Amidament | Uts. | Llarg | Ample | Alt | Parcial |
|---|---|---|---|---|---|
| Canalització enllumenat | 1.8 | 1 | 0.5 | 16 | 14.40 |
| Fonamentació bacul | 1 | 2.2 | 1.2 | 1 | 2.64 |
| Subtotal |  |  |  |  | 17.04 |
| Total |  |  |  |  | 17.04 |

**E0317** m3 Rebliment i piconatge rasa, material pròpia obra, inclòs càrrega i transport
6.72 m3 × 4.64 = 31.18

| Amidament | Uts. | Llarg | Ample | Alt | Parcial |
|---|---|---|---|---|---|
| Canalització enllumenat | 1.4 | 0.6 | 0.5 | 16 | 6.72 |
| Total |  |  |  |  | 6.72 |

**E0322** m3 Arena de riu en recobriment de tubs D<5 mm rentada
3.84 m3 × 20.35 = 78.14

| Amidament | Uts. | Llarg | Ample | Alt | Parcial |
|---|---|---|---|---|---|
| Canalització enllumenat | 1.2 | 0.4 | 0.5 | 16 | 3.84 |
| Total |  |  |  |  | 3.84 |

**E0502** m3 Formigó HM-20 fonaments
2.64 m3 × 95.33 = 251.67

| Amidament | Uts. | Llarg | Ample | Alt | Parcial |
|---|---|---|---|---|---|
| Fonamentació bacul | 1 | 2.2 | 1.2 | 1 | 2.64 |
| Total |  |  |  |  | 2.64 |

**E101003** m Tub de PEAD corrugat de Ø 110 mm doble paret
33 m × 3.33 = 109.89

| Amidament | Uts. | Llarg | Parcial |
|---|---|---|---|
| Canalització enllumenat | 2 | 16 | 32.00 |
|  | 2 | 0.5 | 1.00 |
| Subtotal |  |  | 33.00 |
| Total |  |  | 33 |

**E10121** m Conductor coure nu de 35 mm2, unipolar soterrada
16.5 m × 4.1 = 67.65

| Amidament | Uts. | Llarg | Parcial |
|---|---|---|---|
| Canalització enllumenat | 1 | 16 | 16.00 |
|  | 1 | 0.5 | 0.50 |
| Subtotal |  |  | 16.50 |
| Total |  |  | 16.5 |

**E10104** m Conductor coure tetrapolar 4x6 mm2 soterrada
16.5 m × 6.05 = 99.83

| Amidament | Uts. | Llarg | Parcial |
|---|---|---|---|
| Canalització enllumenat | 1 | 16 | 16.00 |
|  | 1 | 0.5 | 0.50 |
| Subtotal |  |  | 16.50 |
| Total |  |  | 16.5 |

**E1211B** u Pericó registre (A) 60x60x90 cm, amb tapa (semàf i enllum, s/base formigó)
1 u × 158.12 = 158.12

### 01.05.06 CLAVEGUERAM (07/12/1994)
Import: 1865.2

#### 01.05.06.01 SERVEI AFECTAT NÚM.601 CLAVEGUERAM (07/12/1994)
Import: 466.3

**E034001** u Cales per a localització serveis
2 u × 59.64 = 119.28

**E08211** u Recreixement i anivellació pou de registre (07/12/1994)
2 u × 173.51 = 347.02
Recreixement i anivellament de pou de registre de qualsevol tipus i dimensions, per a adequar-la a la nova rasant construïda, amb formigó i morter hidràulic predosificat d'enduriment ultraràpid, inclou la recol.locació de la tapa i marc existent, retirada del material d'enderroc, neteja, part proporcional de mitjans auxiliars, totalment acabada.

| Codi | Ut | Descripció | Rendiment | Preu | Import |
|---|---|---|---|---|---|
| O0101 | h | Cap de colla | 0.12 | 26.02 | 3.12 |
| O0102 | h | Oficial 1ª | 1.61 | 24.56 | 39.54 |
| O0110 | h | Peó | 1.61 | 20.41 | 32.86 |
| P0503 | m3 | Formigó HM-20 posat a l'obra | 0.65 | 82.6 | 53.69 |
| P0602 | kg | Filferro recuit | 0.4 | 1.57 | 0.63 |
| P0604 | kg | Claus d'acer zincats | 0.3 | 1.71 | 0.51 |
| P0701 | m | Tauló de fusta de pi | 2 | 0.42 | 0.84 |
| P0702 | m3 | Llata de fusta de pi | 0.015 | 288.46 | 4.33 |
| P0704 | m2 | Tauler de fusta de pi 22 mm. | 1.25 | 15.05 | 18.81 |
| P0706 | u | Puntal telescòpic. | 0.5 | 11.29 | 5.65 |
| P0707 | l | Desencofrant | 0.2 | 1.6 | 0.32 |
| M0214 | h | Camió grua 12 tn | 0.075 | 42.07 | 3.16 |
| vg | % | Despeses indirectes | 1.675 | 6 | 10.05 |
|  |  | Total |  |  | 173.51 |

#### 01.05.06.02 SERVEI AFECTAT NÚM.602 CLAVEGUERAM (07/12/1994)
Import: 466.3

**E034001** u Cales per a localització serveis
2 u × 59.64 = 119.28

**E08211** u Recreixement i anivellació pou de registre
2 u × 173.51 = 347.02

#### 01.05.06.03 SERVEI AFECTAT NÚM.603 CLAVEGUERAM (07/12/1994)
Import: 466.3

**E034001** u Cales per a localització serveis
2 u × 59.64 = 119.28

**E08211** u Recreixement i anivellació pou de registre
2 u × 173.51 = 347.02

#### 01.05.06.04 SERVEI AFECTAT NÚM.604 CLAVEGUERAM (07/12/1994)
Import: 466.3

**E034001** u Cales per a localització serveis
2 u × 59.64 = 119.28

**E08211** u Recreixement i anivellació pou de registre
2 u × 173.51 = 347.02

### 01.05.07 XARXA DE FIBRA ÒPTICA (ADAMO)
Import: 30065.86

#### 01.05.07.01 SERVEI AFECTAT NÚM.702 CABLE 48 F.O.
Import: 7576.34

**PA00AD1** pa Partida alçada a justificar contra factura de la companyia ADAMO, per a la realització de l'obra me
1 pa × 7576.34 = 7576.34
Partida alçada a justificar contra factura de la companyia de telecomunicacions, per a la realització de l'obra mecànica de derivació del SERVEI AFECTAT NÚM. 702.

#### 01.05.07.02 SERVEI AFECTAT NÚM.703-704-705 CABLES 12-24-48 F.O.
Import: 22489.52

**PA00AD2** pa Partida alçada a justificar contra factura de la companyia ADAMO
1 pa × 22489.52 = 22489.52
Partida alçada a justificar contra factura de la companyia de telecomunicacions, per a la realització de l'obra mecànica de derivació dels SERVEIS AFECTATS NÚM. 703-704-705.

### 01.05.08 IMPREVISTOS
Import: 20000

**PA0AAII** pa Partida alçada per imprevistos en la localizació, desviaments provisionals i reposicions definitives
1 pa × 20000 = 20000.00
Partida alçada a justificar per a imprevistos en la localització, desviaments provisionals i reposicions definitives en els treballs de serveis afectats durant l’execució de les obres.

## 01.06 OBRES COMPLEMENTÀRIES (07/12/1994)
Import: 383576.07

### 01.06.01 ENLLUMENAT (07/12/1994)
Import: 43356.96

**E10215** u Retirada llumenera, inclòs columna, demolició de la fonamentació
7 u × 110.19 = 771.33
Retirada de llumenera, inclòs columna, demolició de la fonamentació, rebliment del forat, càrrega i transport de les runes, fanal, cablejat i de tots els elements a l'abocador controlat, inclòs cànons.

| Codi | Ut | Descripció | Rendiment | Preu | Import |
|---|---|---|---|---|---|
| M0214 | h | Camió grua 12 tn | 0.8 | 42.07 | 33.66 |
| O0101 | h | Cap de colla | 0.02 | 26.02 | 0.52 |
| O0110 | h | Peó | 0.8 | 20.41 | 16.33 |
| O0102 | h | Oficial 1ª | 0.2 | 24.56 | 4.91 |
| P0502 | m3 | Formigó HL-150 posat a l'obra | 0.6 | 74.35 | 44.61 |
| P1609 | m3 | Excavació de terres | 0.6 | 11.12 | 6.67 |
| VGZ | % | Despeses indirectes | 0.582 | 6 | 3.49 |
|  |  | Total |  |  | 110.19 |

| Amidament | Uts. | Parcial |
|---|---|---|
| urbanització vorera nord | 6 | 6.00 |
| pas de vianants existent | 1 | 1.00 |
| Subtotal |  | 7.00 |
| Total |  | 7 |

**E0305** m3 Excavació rases i pous, mitjans mecànics, cànon abocador
122.8 m3 × 12.39 = 1521.49

| Amidament | Uts. | Llarg | Ample | Parcial |
|---|---|---|---|---|
| vorera nord | 186 | 1 | 0.4 | 74.40 |
| creuament | 23 | 1 | 0.4 | 9.20 |
| vorera sud | 98 | 1 | 0.4 | 39.20 |
| Subtotal |  |  |  | 122.80 |
| Total |  |  |  | 122.8 |

**E0322** m3 Arena de riu en recobriment de tubs D<5 mm rentada
35.5 m3 × 20.35 = 722.43

| Amidament | Uts. | Llarg | Ample | Parcial |
|---|---|---|---|---|
| vorera nord | 186 | 0.3 | 0.4 | 22.32 |
| creuament | 23 | 0.3 | 0.4 | 2.76 |
| vorera sud | 98 | 0.3 | 0.4 | 11.76 |
| a deduir creuament sota calçada | -11.2 | 0.3 | 0.4 | -1.34 |
| Subtotal |  |  |  | 35.50 |
| Total |  |  |  | 35.5 |

**E0317** m3 Rebliment i piconatge rasa, material pròpia obra, inclòs càrrega i transport
65.08 m3 × 4.64 = 301.97

| Amidament | Uts. | Llarg | Ample | Parcial |
|---|---|---|---|---|
| vorera nord | 186 | 0.55 | 0.4 | 40.92 |
| creuament | 23 | 0.55 | 0.4 | 5.06 |
| vorera sud | 98 | 0.55 | 0.4 | 21.56 |
| a deduir creuament sota calçada | -11.2 | 0.55 | 0.4 | -2.46 |
| Subtotal |  |  |  | 65.08 |
| Total |  |  |  | 65.08 |

**E0502** m3 Formigó HM-20 fonaments
3.81 m3 × 95.33 = 363.21

| Amidament | Uts. | Llarg | Ample | Parcial |
|---|---|---|---|---|
| creuament sota calçada | 11.2 | 0.85 | 0.4 | 3.81 |
| Total |  |  |  | 3.81 |

**E101003** m Tub de PEAD corrugat de Ø 110 mm doble paret
614 m × 3.33 = 2044.62

| Amidament | Uts. | Llarg | Parcial |
|---|---|---|---|
| vorera nord | 186 | 2 | 372.00 |
| creuament | 23 | 2 | 46.00 |
| vorera sud | 98 | 2 | 196.00 |
| Subtotal |  |  | 614.00 |
| Total |  |  | 614 |

**E101311** m Subministrament i col·locació de cinta senyalitzadora elèctric
307 m × 1.27 = 389.89

| Amidament | Uts. | Parcial |
|---|---|---|
| vorera nord | 186 | 186.00 |
| creuament | 23 | 23.00 |
| vorera sud | 98 | 98.00 |
| Subtotal |  | 307.00 |
| Total |  | 307 |

**E12101** u Pericó registre 45x45x60 cm, amb tapa (semàf i enllum, s/base formigó)
5 u × 93.87 = 469.35
Pericó de registre de dimensions de 45x45x60 cm interiors mínims, per a instal·lacions semafòriques o d'enllumenat, inclòs marc i tapa de fosa dúctil classe B-125 , de tipus prefabricat o elaborat in siut amb parets de maó calat ´´gero´´ arrebossat i acabat lliscat interior, col·locat sobre solera de graves.

| Codi | Ut | Descripció | Rendiment | Preu | Import |
|---|---|---|---|---|---|
| O0101 | h | Cap de colla | 0.09 | 26.02 | 2.34 |
| O0110 | h | Peó | 0.9 | 20.41 | 18.37 |
| O0102 | h | Oficial 1ª | 0.45 | 24.56 | 11.05 |
| P06207 | u | Tapa fosa 480x480x30, marc 500x500, classe B-125 (material) | 1 | 18.07 | 18.07 |
| P0805 | u | Maó massís 29x14x5 cm. a rev. | 100 | 0.12 | 12.00 |
| P0841 | m2 | Enlluïment parets exteriors | 1.08 | 20.01 | 21.61 |
| VGZ | % | Despeses indirectes | 0.829 | 6 | 4.97 |
| E0108 | m3 | Morter de ciment elaborat a l'obra | 0.1 | 54.62 | 5.46 |
|  |  | Total |  |  | 93.87 |

**E10104** m Conductor coure tetrapolar 4x6 mm2 soterrada
457 m × 6.05 = 2764.85

| Amidament | Uts. | Llarg | Parcial |
|---|---|---|---|
| vorera nord | 186 |  | 186.00 |
| creuament | 23 |  | 23.00 |
| vorera sud | 98 |  | 98.00 |
| interior columnes | 5 | 30 | 150.00 |
| Subtotal |  |  | 457.00 |
| Total |  |  | 457 |

**E10121** m Conductor coure nu de 35 mm2, unipolar soterrada
307 m × 4.1 = 1258.70

| Amidament | Uts. | Parcial |
|---|---|---|
| vorera nord | 186 | 186.00 |
| creuament | 23 | 23.00 |
| vorera sud | 98 | 98.00 |
| Subtotal |  | 307.00 |
| Total |  | 307 |

**E10122** u Piqueta connexió a terra 17,3x500 mm
8 u × 20.44 = 163.52

**E11156N1** u Llumenera per vials tipus VMX 3 2 MC 0073032G F4Q1, de 49W, de la casa Carandini o equivalent
13 u × 606.31 = 7882.03
Subministrament i instal·lació de llumenera tipus VMX 3 2 MC 0073032G F4Q1 SE2 A 1 SC 8 P S S S0 906B de la casa Carandini o equivalent, amb armadura, acoblament i tapes de foneria d'al·lumini LM6 (EN AC 44100 AISI12), tancament sense vidre. IP66 i AC220-240V. V2 de 2 mòduls compactes i separats entre sí. Con. 7.100lm 49W 3000K(32 LEDs a 500mA). Distribució òptica F4Q1 amb lents de metracrilat. Fixació horitzontal Ø60mm. Tensió AC220-240V. Classe elèctrica Clase I. Driver programat segons client. Programat al 80%. Amb protector de sobretensions (10kA,10kV). Llumenera gris claro RAL 9006 llis brillant (906B).

| Codi | Ut | Descripció | Rendiment | Preu | Import |
|---|---|---|---|---|---|
| M0214 | h | Camió grua 12 tn | 0.5 | 42.07 | 21.04 |
| O0102 | h | Oficial 1ª | 1.05 | 24.56 | 25.79 |
| O0101 | h | Cap de colla | 0.15 | 26.02 | 3.90 |
| O0110 | h | Peó | 1.05 | 20.41 | 21.43 |
| P9901N1 | u | Llumenera model VMX 3 2 MC 0073032G F4Q1 SE2 A 1 SC 8 P S S S0 906B de la casa Carandini o equivalen (material) | 1 | 470 | 470.00 |
| P10209 | pp | Petit material | 1 | 29.83 | 29.83 |
| %DI06000600 | % | Despeses indirectes | 6 % | 571.99 | 34.32 |
|  |  | Total |  |  | 606.31 |

| Amidament | Uts. | Parcial |
|---|---|---|
| urbanització costat nord | 7 | 7.00 |
| urbanització costat sud | 6 | 6.00 |
| Subtotal |  | 13.00 |
| Total |  | 13 |

**E11156N2** u Llumenera en passos de vianants VMX 3 2 MC 0073032G L3Q1 , de 49W, de la casa Carandini o equivalent
4 u × 606.31 = 2425.24
Subministrament i instal·lació de llumenera tipus VMX 3 2 MC 0073032G L3Q1 SE2 A 1 SC 8 P S S S0 906B de la casa Carandini o equivalent, amb armadura, acoblament i tapes de foneria d'al·lumini LM6 (EN AC 44100 AISI12), tancament sense vidre. IP66 i AC220-240V. V2 de 2 mòduls compactes i separats entre sí. Con. 7.200lm 49W 3000K(32 LEDs a 500mA). Distribució òptica L3Q1 amb lents de metracrilat. Fixació horitzontal Ø60mm. Tensió AC220-240V. Classe elèctrica Clase I. Driver programat segons client. Programat al 80%. Amb protector de sobretensions (10kA,10kV). Llumenera gris claro RAL 9006 llis brillant (906B).

| Codi | Ut | Descripció | Rendiment | Preu | Import |
|---|---|---|---|---|---|
| M0214 | h | Camió grua 12 tn | 0.5 | 42.07 | 21.04 |
| O0110 | h | Peó | 1.05 | 20.41 | 21.43 |
| O0102 | h | Oficial 1ª | 1.05 | 24.56 | 25.79 |
| O0101 | h | Cap de colla | 0.15 | 26.02 | 3.90 |
| P10209 | pp | Petit material | 1 | 29.83 | 29.83 |
| P9901N2 | u | llumenera model VMX 3 2 MC 0073032G L3Q1 SE2 A 1 SC 8 P S S S0 906B de la casa Carandini o equivale (material) | 1 | 470 | 470.00 |
| %DI06000600 | % | Despeses indirectes | 6 % | 571.99 | 34.32 |
|  |  | Total |  |  | 606.31 |

**E11156N3** u Llumenera per voreres model JNR.4.Z.CC.003.3.024.C.AMA.1 Junior de la casa Carandini o equivalent
9 u × 600.21 = 5401.89
Subministrament i instal·lació de llumenera tipus JNR.4.Z.CC.003.3.024.C.AMA.1 Junior de la casa Carandini o equivalent

| Codi | Ut | Descripció | Rendiment | Preu | Import |
|---|---|---|---|---|---|
| M0214 | h | Camió grua 12 tn | 0.5 | 42.07 | 21.04 |
| O0110 | h | Peó | 1.05 | 20.41 | 21.43 |
| O0101 | h | Cap de colla | 0.15 | 26.02 | 3.90 |
| O0102 | h | Oficial 1ª | 1.05 | 24.56 | 25.79 |
| P9901N3 | u | Llumenera model JNR.4.Z.CC.003.3.024.C.AMA.1 Junior de Carandini o equivalent (material) | 1 | 464.25 | 464.25 |
| P10209 | pp | Petit material | 1 | 29.83 | 29.83 |
| %DI06000600 | % | Despeses indirectes | 6 % | 566.24 | 33.97 |
|  |  | Total |  |  | 600.21 |

| Amidament | Uts. | Parcial |
|---|---|---|
| vorera nord | 9 | 9.00 |
| Total |  | 9 |

**E1113221** u Columna per a llumenera fins h=5 m a determinar (23/07/1998)
26 u × 431.99 = 11231.74
Columna per a llumenera de fins a 5 m d'alçària, d'acer galvanitzat pintat en color, tot a determinar per la Direcció d'Obra, inclòs el fust, braç de subjecció, perns d'ancoratge i plantilla, caixes estanques, fusibles, cablejat i connexions, totalment instal·lada i connexionada, hissada, aplomada i fixada sobre dau de formigó.

| Codi | Ut | Descripció | Rendiment | Preu | Import |
|---|---|---|---|---|---|
| O0101 | h | Cap de colla | 0.1 | 26.02 | 2.60 |
| O0102 | h | Oficial 1ª | 0.7 | 24.56 | 17.19 |
| O0110 | h | Peó | 0.7 | 20.41 | 14.29 |
| P990131 | u | Columna acer galvanitzat 5 m d'alçària pintada (material; 18/10/2021) | 1 | 326.1 | 326.10 |
| P10109 | m | Conductor Cu tripolar 3x2,5 rv 0,6/1 kV (material; 23/07/1998) | 4 | 1.3 | 5.20 |
| P101101 | m | Conductor Cu bipolar 2x2,5 rv 0,6/1 kV (material; 23/07/1998) | 4 | 0.98 | 3.92 |
| P10209 | pp | Petit material | 1 | 29.83 | 29.83 |
| M0214 | h | Camió grua 12 tn | 0.2 | 42.07 | 8.41 |
| % | % | Despeses generals | 6 % | 407.54 | 24.45 |
|  |  | Total |  |  | 431.99 |

**E10128** u Fonamentació fanal columna h<5m alçada
26 u × 120.95 = 3144.70
Fonamentació de fanal amb columna de 5 m d'alçada com a màxim, inclòs excavació, formigó HA-25 i placa amb perns d'ancoratge, totalment acabada.

| Codi | Ut | Descripció | Rendiment | Preu | Import |
|---|---|---|---|---|---|
| O0110 | h | Peó | 0.48 | 20.41 | 9.80 |
| O0101 | h | Cap de colla | 0.12 | 26.02 | 3.12 |
| P1680 | u | Placa d'ancoratge per a barreres metàl.liques (material) | 1 | 7.51 | 7.51 |
| P1609 | m3 | Excavació de terres | 1 | 11.12 | 11.12 |
| P0505 | m3 | Formigó HA-25 posat a l'obra | 1 | 87.25 | 87.25 |
| VGZ | % | Despeses indirectes | 0.358 | 6 | 2.15 |
|  |  | Total |  |  | 120.95 |

**E1627** pa Connexió elèctrica, escomeses, quadres
1 pa × 1000 = 1000.00
Partida alçada a justificar per connexió a la xarxa elèctrica, inclòs escomeses i ampliació o modificació del quadre elèctric.

**E1626** pa Legalització del nou enllumenat públic
1 pa × 1500 = 1500.00
Partida alçada a justificar per redacció i disseny de les memòries o projecte d'enllumenat públic visat i legalització de les instal·lacions, inclòs permisos, declaració responsable per la posada en servei, certificats de fi d'obra de la instal·lació, inscripció RITSIC i justificant d’entrada de la documentació, inclou pagament de taxes, amb els documents que acreditin la legalització de les noves instal·lacions o de les modificacions efectuades a instal·lacions existents seguint el procediment establert per l’Administració de la Generalitat. Caldrà aportar els certificats de garantia, homologacions i qualsevol altre document que hagi estat obtingut durant les proves de control de qualitat durant l’execució de l’obra. Acta d’inspecció favorable per part d’una EIC acreditada respecte a la totalitat de la instal·lació de BT de la xarxa d’enllumenat públic executada. Justificació del compliment del RD 1890/2008, de 14 de novembre, Reglament d’eficiència energètica en instal·lacions d’enllumenat exterior i les seves instruccions tècniques de l’obra executada. Estudis lumínics que incloguin mesures luminotècniques de la zona on s’ha realitzat la nova instal·lació (luminància mitja i uniformitat) un cop executada l’obra.

### 01.06.02 URBANITZACIÓ (07/12/1994)
Import: 148308.25

**E1625** u Trasllat de marquesina de parada de bus a nova ubicació i desmuntatge de l'existent
1 u × 5841.65 = 5841.65
Trasllat de marquesina de parada de bus a nova ubicació, incloent el desmuntatge de l'existent, demolició de l'obra civil existent i neteja, transport i emmagatzematge, instal·lació i indicació provissional de la nova parada de bus i posterior muntatge e instal·lació de la marquesina a la nova ubicació, deixant la partida completament acabada i tot seguint les especificacions proposades per la Direcció General del Transport Terrestre.

| Codi | Ut | Descripció | Rendiment | Preu | Import |
|---|---|---|---|---|---|
| M0207 | h | Retroexcavadora 100 hp | 5 | 59.41 | 297.05 |
| M0214 | h | Camió grua 12 tn | 20 | 42.07 | 841.40 |
| M0207B | h | Retroexcavadora amb martell trencador | 5 | 68.89 | 344.45 |
| O0102 | h | Oficial 1ª | 55 | 24.56 | 1350.80 |
| O0101 | h | Cap de colla | 15 | 26.02 | 390.30 |
| O0110 | h | Peó | 55 | 20.41 | 1122.55 |
| P10209 | pp | Petit material | 40 | 29.83 | 1193.20 |
| VGZ | % | Despeses indirectes | 50.317 | 6 | 301.90 |
|  |  | Total |  |  | 5841.65 |

| Amidament | Uts. | Parcial |
|---|---|---|
| Marquesina existent en accés pk 2+300 | 1 | 1.00 |
| Total |  | 1 |

**E0621** m Vorada de peces de formigó 17x28 cm (tipus T-3)
1359.3 m × 24.5 = 33302.85
Vorada prefabricada de peces de formigó bicapa de 17x28 cm tipus T-3, col·locada, inclòs l'excavació, talls, base de formigó tipus HM-20 i rejuntada amb morter de ciment.

| Codi | Ut | Descripció | Rendiment | Preu | Import |
|---|---|---|---|---|---|
| O0101 | h | Cap de colla | 0.05 | 26.02 | 1.30 |
| O0102 | h | Oficial 1ª | 0.1 | 24.56 | 2.46 |
| O0110 | h | Peó | 0.12 | 20.41 | 2.45 |
| P0503 | m3 | Formigó HM-20 posat a l'obra | 0.08 | 82.6 | 6.61 |
| P10091 | m | Vorada pref. form. 17x28cm. (material) | 1 | 8.24 | 8.24 |
| P1609 | m3 | Excavació de terres | 0.09 | 11.12 | 1.00 |
| VGZ | % | Despeses indirectes | 0.197 | 6 | 1.18 |
| E0108 | m3 | Morter de ciment elaborat a l'obra | 0.023 | 54.62 | 1.26 |
|  |  | Total |  |  | 24.5 |

| Amidament | Llarg | Parcial |
|---|---|---|
| Segons plànols Urbanització: |  |  |
| Illeta rotonda TP-2031 | 16 | 16.00 |
| en vorera de l'accés pk 1+900 | 32.8 | 32.80 |
| en vorera accés Mas Vilet 2+300 | 56 | 56.00 |
|  | 46.5 | 46.50 |
| parada bus PK 2+700 | 53 | 53.00 |
| parada bus PK 2+900 | 47 | 47.00 |
| en vorera c. del Forn + parada bus | 84 | 84.00 |
| en vorera (2 costats) c. del Coll de Tapioles | 640 | 640.00 |
| Full 6, tram c. Requesens a final: |  |  |
|  | 110 | 110.00 |
|  | 274 | 274.00 |
| Subtotal |  | 1359.30 |
| Total |  | 1359.3 |

**E06200** m3 Paviment de formigó tipus HM-20, amb junts
114.8 m3 × 114.54 = 13149.19
Paviment de formigó tipus HM-20, inclòs junts, encofrat i col·locació.

| Codi | Ut | Descripció | Rendiment | Preu | Import |
|---|---|---|---|---|---|
| M0240 | h | Regle vibratori (maquinària) | 0.05 | 4.58 | 0.23 |
| O0110 | h | Peó | 0.15 | 20.41 | 3.06 |
| O0102 | h | Oficial 1ª | 0.05 | 24.56 | 1.23 |
| O0101 | h | Cap de colla | 0.025 | 26.02 | 0.65 |
| P0503 | m3 | Formigó HM-20 posat a l'obra | 1 | 82.6 | 82.60 |
| P1605 | m | Fibra bitum. pre-emmotllada (material) | 2.5 | 3.16 | 7.90 |
| P1604 | m2 | Junta material inorg. 2 cm. (material) | 0.5 | 2.94 | 1.47 |
| VGZ | % | Despeses indirectes | 0.779 | 6 | 4.67 |
| E0515 | m2 | Encofrat de fusta per a fonaments i/o formigó ocult | 0.5 | 25.46 | 12.73 |
|  |  | Total |  |  | 114.54 |

| Amidament | Uts. | Llarg | Alt | Parcial |
|---|---|---|---|---|
| Segons plànols Urbanització: |  |  |  |  |
| c. del coll de Tapioles | 1 | 574 | 0.2 | 114.80 |
| Subtotal |  |  |  | 114.80 |
| Total |  |  |  | 114.8 |

**E06201** m2 Paviment de formigó HM-20 pintat gris RAL 7042
113.7 m2 × 24.55 = 2791.34
Paviment de formigó en massa tipus HM-20 elaborat en planta de 20 cm de gruix, col·locat, reglejat, remolinat i juntes de treball i de dilatació, acabat amb 2 capes de pintura per a exteriors en color gris RAL 7042.

| Codi | Ut | Descripció | Rendiment | Preu | Import |
|---|---|---|---|---|---|
| O0101 | h | Cap de colla | 0.02 | 26.02 | 0.52 |
| O0102 | h | Oficial 1ª | 0.09 | 24.56 | 2.21 |
| O0110 | h | Peó | 0.16 | 20.41 | 3.27 |
| M0225 | h | Vibrador | 0.09 | 2.09 | 0.19 |
| P0503 | m3 | Formigó HM-20 posat a l'obra | 0.2 | 82.6 | 16.52 |
| P14220 | kg | Pintura (material) | 0.2 | 2.27 | 0.45 |
| %16130 | % | Despeses indirectes | 6 % | 23.16 | 1.39 |
|  |  | Total |  |  | 24.55 |

| Amidament | Uts. | Llarg | Parcial |
|---|---|---|---|
| Illeta rotonda TP-2031 | 1 | 11.7 | 11.70 |
| illot accés pk 1+900 | 1 | 2 | 2.00 |
| illots accés pk 2+300 | 1 | 47.6 | 47.60 |
|  | 1 | 3.4 | 3.40 |
| illots accés c. Ausias Marc pk 2+650 | 1 | 34 | 34.00 |
|  | 1 | 15 | 15.00 |
| Subtotal |  |  | 113.70 |
| Total |  |  | 113.7 |

**E0626** m Vorada remuntable de formigó de 25x13 cm estriada (tipus americà illots/rotondes)
250.7 m × 19.12 = 4793.38
Vorada muntable prefabricada de formigó bicapa de 25x13 cm amb la superfície estriada, tipus americà, per illots i rotondes, col·locada, inclòs l'excavació, talls, base de formigó tipus HM-20 i rejuntada amb morter de ciment.

| Codi | Ut | Descripció | Rendiment | Preu | Import |
|---|---|---|---|---|---|
| O0101 | h | Cap de colla | 0.033 | 26.02 | 0.86 |
| O0110 | h | Peó | 0.14 | 20.41 | 2.86 |
| O0102 | h | Oficial 1ª | 0.07 | 24.56 | 1.72 |
| P0503 | m3 | Formigó HM-20 posat a l'obra | 0.038 | 82.6 | 3.14 |
| P1609 | m3 | Excavació de terres | 0.052 | 11.12 | 0.58 |
| P10200 | m | Vorada munta. form. 25x13 cm. (material) | 1 | 8.84 | 8.84 |
| VGZ | % | Despeses indirectes | 0.16 | 6 | 0.96 |
| E0108 | m3 | Morter de ciment elaborat a l'obra | 0.003 | 54.62 | 0.16 |
|  |  | Total |  |  | 19.12 |

| Amidament | Uts. | Llarg | Parcial |
|---|---|---|---|
| Segons plànols Urbanització: |  |  |  |
| illots accés pk 1+900 | 1 | 17 | 17.00 |
|  | 1 | 7.2 | 7.20 |
| illots accés Mas Vilet pk 2+300 | 1 | 37 | 37.00 |
|  | 1 | 63 | 63.00 |
|  | 1 | 9 | 9.00 |
| illots accés c. Ausias Marc pk 2+650 | 1 | 28 | 28.00 |
|  | 1 | 30 | 30.00 |
|  | 1 | 17.5 | 17.50 |
| illeta connecta amb rotonda final | 1 | 42 | 42.00 |
| Subtotal |  |  | 250.70 |
| Total |  |  | 250.7 |

**E1108** m Vorada de peces de formigó de 8x20 cm tipus jardí
554.9 m × 18.29 = 10149.12

| Amidament | Uts. | Llarg | Parcial |
|---|---|---|---|
| Segons plànols Urbanització: |  |  |  |
| zona escocells | 1 | 50 | 50.00 |
|  | 1 | 4 | 4.00 |
|  | 1 | 7.5 | 7.50 |
|  | 1 | 42 | 42.00 |
|  | 1 | 38 | 38.00 |
|  | 1 | 36 | 36.00 |
| Full 6. forats en vorera | 1 | 17.6 | 17.60 |
|  | 1 | 21.3 | 21.30 |
|  | 1 | 47.2 | 47.20 |
|  | 1 | 11.6 | 11.60 |
|  | 1 | 13 | 13.00 |
|  | 1 | 46.3 | 46.30 |
|  | 1 | 19.6 | 19.60 |
|  | 1 | 27 | 27.00 |
|  | 1 | 72 | 72.00 |
|  | 1 | 65.8 | 65.80 |
|  | 1 | 36 | 36.00 |
| Subtotal |  |  | 554.90 |
| Total |  |  | 554.9 |

**E1107** m Vorada de peces de formigó de 8x20 cm tipus tauló
68 m × 18.17 = 1235.56

| Amidament | Uts. | Llarg | Parcial |
|---|---|---|---|
| Segons plànols Urbanització: |  |  |  |
| Escocells | 17 | 4 | 68.00 |
| Subtotal |  |  | 68.00 |
| Total |  |  | 68 |

**E0629** m Rigola blanca de 20x20x8 cm. (07/12/1994)
685.5 m × 15.84 = 10858.32
Rigola blanca prefabricada de formigó de 20x20x8 cm, inclòs l'excavació, la base de formigó HM-20 i la beurada, totalment col·locada.

| Codi | Ut | Descripció | Rendiment | Preu | Import |
|---|---|---|---|---|---|
| O0101 | h | Cap de colla | 0.005 | 26.02 | 0.13 |
| O0102 | h | Oficial 1ª | 0.06 | 24.56 | 1.47 |
| O0110 | h | Peó | 0.25 | 20.41 | 5.10 |
| P19020 | u | Rigola blanca 20x20x8 cm (material; 23/07/1998) | 5 | 0.8 | 4.00 |
| E0108 | m3 | Morter de ciment elaborat a l'obra | 0.005 | 54.62 | 0.27 |
| P0503 | m3 | Formigó HM-20 posat a l'obra | 0.05 | 82.6 | 4.13 |
| vg | % | Despeses indirectes | 0.124 | 6 | 0.74 |
|  |  | Total |  |  | 15.84 |

| Amidament | Llarg | Parcial |
|---|---|---|
| Segons plànols Urbanització: |  |  |
| en vorera de l'accés pk 1+900 | 33 | 33.00 |
| en vorera accés Mas Vilet 2+300 | 56 | 56.00 |
|  | 46.5 | 46.50 |
| parada bus PK 2+700 | 53 | 53.00 |
| parada bus PK 2+900 | 47 | 47.00 |
| en vorera c. del Forn + parada bus | 84 | 84.00 |
| Full 6: | 44 | 44.00 |
|  | 15 | 15.00 |
|  | 42 | 42.00 |
|  | 38 | 38.00 |
|  | 24 | 24.00 |
|  | 18 | 18.00 |
|  | 52 | 52.00 |
|  | 133 | 133.00 |
| Subtotal |  | 685.50 |
| Total |  | 685.5 |

**E0623** m2 Paviment de panot a determinar de 20x20x4 cm.
2122.4 m2 × 27.84 = 59087.62

| Amidament | Uts. | Llarg | Ample | Parcial |
|---|---|---|---|---|
| Segons plànols Urbanització: |  |  |  |  |
| vorera en accés pk 1+900 |  | 32.8 | 2 | 65.60 |
| vorera accés Mas Vilet 2+300 |  | 118.9 |  | 118.90 |
|  |  | 112 |  | 112.00 |
| vorera parada bus PK 2+700 |  | 70.5 |  | 70.50 |
| vorera parada bus PK 2+900 |  | 107 |  | 107.00 |
| vorera c. del Forn + parada bus |  | 166 |  | 166.00 |
| Full 6, tram c. Requesens a final: |  |  |  |  |
|  |  | 46 |  | 46.00 |
|  |  | 46 |  | 46.00 |
|  |  | 1818 |  | 1818.00 |
| a deduir forats | -1 | 15.5 |  | -15.50 |
|  | -1 | 20.5 |  | -20.50 |
|  | -1 | 56.4 |  | -56.40 |
|  | -1 | 8.2 |  | -8.20 |
|  | -1 | 10.3 |  | -10.30 |
|  | -1 | 54.5 |  | -54.50 |
|  | -1 | 18.8 |  | -18.80 |
|  | -1 | 29 |  | -29.00 |
|  | -1 | 90 |  | -90.00 |
|  | -1 | 82.2 |  | -82.20 |
|  | -1 | 42.2 |  | -42.20 |
| Subtotal |  |  |  | 2122.40 |
| Total |  |  |  | 2122.4 |

**E0681** m Gual vehicles o vianants, 570x400x100 mm, peça central
60.8 m × 60.7 = 3690.56
Gual per a vehicles ó vianants de formigó, format per peces de 570x400x100 mm, sobre una base de formigó HM-20 de 25 cm de gruix i la seva excavació, ambdues incloses, i rejuntat amb morter de ciment, segons plànols, col·locat.

| Codi | Ut | Descripció | Rendiment | Preu | Import |
|---|---|---|---|---|---|
| O0110 | h | Peó | 0.25 | 20.41 | 5.10 |
| O0102 | h | Oficial 1ª | 0.25 | 24.56 | 6.14 |
| O0101 | h | Cap de colla | 0.05 | 26.02 | 1.30 |
| P0503 | m3 | Formigó HM-20 posat a l'obra | 0.15 | 82.6 | 12.39 |
| P1609 | m3 | Excavació de terres | 0.16 | 11.12 | 1.78 |
| P10094 | u | Gual vehicles, peça central de 570x400x100 mm (material) | 2.5 | 11.72 | 29.30 |
| VGZ | % | Despeses indirectes | 0.508 | 6 | 3.05 |
| E0108 | m3 | Morter de ciment elaborat a l'obra | 0.03 | 54.62 | 1.64 |
|  |  | Total |  |  | 60.7 |

| Amidament | Uts. | Llarg | Parcial |
|---|---|---|---|
| Full 6: |  |  |  |
| guals vehicles | 8 | 4.4 | 35.20 |
| guals vianants | 4 | 4.4 | 17.60 |
| Full 4, guals vianants: | 2 | 4 | 8.00 |
| Subtotal |  |  | 60.80 |
| Total |  |  | 60.8 |

**E0682** u Peça de cantonada per a gual vehicles o vianants, 570x400x280 mm
28 u × 60.7 = 1699.60
Peça de cantonada de 570x400x280 mm, per gual de vehicles ó vianants, sobre una base de formigó HM-20 de 25 cm de gruix i la seva excavació, ambdues incloses, i rejuntat amb morter de ciment, segons plànols, col·locat

| Codi | Ut | Descripció | Rendiment | Preu | Import |
|---|---|---|---|---|---|
| O0101 | h | Cap de colla | 0.05 | 26.02 | 1.30 |
| O0102 | h | Oficial 1ª | 0.15 | 24.56 | 3.68 |
| O0110 | h | Peó | 0.25 | 20.41 | 5.10 |
| P0503 | m3 | Formigó HM-20 posat a l'obra | 0.05 | 82.6 | 4.13 |
| P10095 | u | Peça cantonada 570x400x280 mm per a gual de vehicles ó vianants (material) | 1 | 41.75 | 41.75 |
| P1609 | m3 | Excavació de terres | 0.05 | 11.12 | 0.56 |
| VGZ | % | Despeses indirectes | 0.541 | 6 | 3.25 |
| E0108 | m3 | Morter de ciment elaborat a l'obra | 0.017 | 54.62 | 0.93 |
|  |  | Total |  |  | 60.7 |

| Amidament | Uts. | Llarg | Parcial |
|---|---|---|---|
| Full 6: |  |  |  |
| guals vehicles | 2 | 8 | 16.00 |
| guals vianants | 2 | 4 | 8.00 |
| Full 4, guals vianants: | 2 | 2 | 4.00 |
| Subtotal |  |  | 28.00 |
| Total |  |  | 28 |

**E0683** u Peça de cantonada prolongació gual vianants, 600x400x200 mm (peça de darrera)
12 u × 39.25 = 471.00
Peça de cantonada de 6000x400x200 mm, per gual de vianants, sobre una base de formigó HM-20 de 25 cm de gruix i la seva excavació, ambdues incloses, i rejuntat amb morter de ciment, segons plànols, col·locat

| Codi | Ut | Descripció | Rendiment | Preu | Import |
|---|---|---|---|---|---|
| O0101 | h | Cap de colla | 0.05 | 26.02 | 1.30 |
| O0102 | h | Oficial 1ª | 0.12 | 24.56 | 2.95 |
| O0110 | h | Peó | 0.2 | 20.41 | 4.08 |
| P0503 | m3 | Formigó HM-20 posat a l'obra | 0.05 | 82.6 | 4.13 |
| P1609 | m3 | Excavació de terres | 0.05 | 11.12 | 0.56 |
| P10094P | U | Peça de cantonada prolongació 600x400x200 per a gual de vianants (material) | 1 | 23.25 | 23.25 |
| VGZ | % | Despeses indirectes | 0.341 | 6 | 2.05 |
| E0108 | m3 | Morter de ciment elaborat a l'obra | 0.017 | 54.62 | 0.93 |
|  |  | Total |  |  | 39.25 |

| Amidament | Uts. | Llarg | Parcial |
|---|---|---|---|
| Full 6, guals vianants | 2 | 4 | 8.00 |
| Full 4, guals vianants: | 2 | 2 | 4.00 |
| Subtotal |  |  | 12.00 |
| Total |  |  | 12 |

**E0673** m2 Paviment lloseta tàctil indicador d'advertència o proximitat de perill
14.4 m2 × 37.15 = 534.96
Paviment de lloseta tàctil indicador d'advertència o proximitat de perill, prefabricada de formigó 20x20 cm. amb botons de 2,5 cm. de diàmetre exterior, 0,5 cm. d'alçada i separats 5 cm. entre els seus centres, de color diferenciat de la resta del paviment, col·locat sobre solera de formigó (inclosa), totalment acabat.

| Codi | Ut | Descripció | Rendiment | Preu | Import |
|---|---|---|---|---|---|
| E0199 | kg | Ciment Portland, a peu d'obra | 3 | 0.11 | 0.33 |
| O0110 | h | Peó | 0.4 | 20.41 | 8.16 |
| O0102 | h | Oficial 1ª | 0.4 | 24.56 | 9.82 |
| P0673 | m2 | Lloseta tàctil de botons (material) | 1 | 8 | 8.00 |
| P0503 | m3 | Formigó HM-20 posat a l'obra | 0.1 | 82.6 | 8.26 |
| P1601 | m3 | Aigua | 0.01 | 0.65 | 0.01 |
| VGZ | % | Despeses indirectes | 0.292 | 6 | 1.75 |
| E0108 | m3 | Morter de ciment elaborat a l'obra | 0.015 | 54.62 | 0.82 |
|  |  | Total |  |  | 37.15 |

| Amidament | Uts. | Llarg | Ample | Parcial |
|---|---|---|---|---|
| Full 6, guals vianants | 4 | 4 | 0.6 | 9.60 |
| Full 4, guals vianants: | 2 | 4 | 0.6 | 4.80 |
| Subtotal |  |  |  | 14.40 |
| Total |  |  |  | 14.4 |

**E0674** m2 Paviment lloseta tàctil indicador direccional
19.2 m2 × 36.62 = 703.10
Paviment de lloseta tàctil indicador direccional, prefabricada de formigó de 20x20 cm. amb 4 línies de 2,5 cm. d'ample i 0,5 cm. de ressalt , de color diferenciat de la resta del paviment, col·locat sobre solera de formigó (inclosa), totalment acabat.

| Codi | Ut | Descripció | Rendiment | Preu | Import |
|---|---|---|---|---|---|
| E0199 | kg | Ciment Portland, a peu d'obra | 3 | 0.11 | 0.33 |
| O0102 | h | Oficial 1ª | 0.4 | 24.56 | 9.82 |
| O0110 | h | Peó | 0.4 | 20.41 | 8.16 |
| P1601 | m3 | Aigua | 0.01 | 0.65 | 0.01 |
| P0674 | m2 | Lloseta tàctil de línies (material) | 1 | 7.5 | 7.50 |
| P0503 | m3 | Formigó HM-20 posat a l'obra | 0.1 | 82.6 | 8.26 |
| VGZ | % | Despeses indirectes | 0.287 | 6 | 1.72 |
| E0108 | m3 | Morter de ciment elaborat a l'obra | 0.015 | 54.62 | 0.82 |
|  |  | Total |  |  | 36.62 |

| Amidament | Uts. | Llarg | Ample | Parcial |
|---|---|---|---|---|
| Full 6, guals vianants | 1 | 8 | 0.8 | 6.40 |
|  | 1 | 8 | 0.8 | 6.40 |
|  | 1 | 4 | 0.8 | 3.20 |
| Full 4, guals vianants: | 2 | 2 | 0.8 | 3.20 |
| Subtotal |  |  |  | 19.20 |
| Total |  |  |  | 19.2 |

### 01.06.03 TANCAMENTS (07/12/1994)
Import: 36733.7

**E0305** m3 Excavació rases i pous, mitjans mecànics, cànon abocador
78.48 m3 × 12.39 = 972.37

| Amidament | Uts. | Llarg | Ample | Alt | Parcial |
|---|---|---|---|---|---|
| Segons plànols de Tancaments: |  |  |  |  |  |
| Tanca tipus 1: | 1 | 10 | 0.5 | 0.5 | 2.50 |
|  | 1 | 90 | 0.5 | 0.5 | 22.50 |
| Tanca tipus 2: | 1 | 67 | 0.2 | 0.5 | 6.70 |
|  | 1 | 28 | 0.2 | 0.5 | 2.80 |
|  | 1 | 370 | 0.2 | 0.5 | 37.00 |
|  | 1 | 38.5 | 0.2 | 0.5 | 3.85 |
|  | 1 | 31.3 | 0.2 | 0.5 | 3.13 |
| Subtotal |  |  |  |  | 78.48 |
| Total |  |  |  |  | 78.48 |

**E9930** u Desmuntatge i posterior col·locació de porta existent a nova ubicació
3 u × 1438.27 = 4314.81
Desmuntatge, manteniment, conservació i posterior col·locació de porta existent de qualsevol tipus a l'ubicació definitiva, segons inidicacions de la Direcció d'Obra, tot inclòs.

| Codi | Ut | Descripció | Rendiment | Preu | Import |
|---|---|---|---|---|---|
| M0225 | h | Vibrador | 0.5 | 2.09 | 1.05 |
| M0214 | h | Camió grua 12 tn | 2.5 | 42.07 | 105.18 |
| M0207 | h | Retroexcavadora 100 hp | 3 | 59.41 | 178.23 |
| M0201 | h | Compressor aire gasoil 13,3 m³/h | 1.5 | 21.09 | 31.64 |
| M0212 | h | Camió de 12 tn | 4 | 41.2 | 164.80 |
| O0101 | h | Cap de colla | 1 | 26.02 | 26.02 |
| O0110 | h | Peó | 16 | 20.41 | 326.56 |
| O0102 | h | Oficial 1ª | 8 | 24.56 | 196.48 |
| P1609 | m3 | Excavació de terres | 2.5 | 11.12 | 27.80 |
| P1613 | u | Cànon d'abocador | 1 | 0.8 | 0.80 |
| P10209 | pp | Petit material | 10 | 29.83 | 298.30 |
| %1613006000600 | % | Despeses indirectes | 6 % | 1356.86 | 81.41 |
|  |  | Total |  |  | 1438.27 |

| Amidament | Uts. | Parcial |
|---|---|---|
| finca pk 2+500 | 3 | 3.00 |
| Total |  | 3 |

**E04261** m Tanca metàl.lica de 2 m d'alçària, amb malla d'acer galvanitzat, inclòs excavació i fonament d'ancoratge (23/07/1998)
634.8 m × 20.97 = 13311.76
Reixat de 2 m d'alçària de malla d'acer galvanitzat plastificat en color verd RAL-6005 o a determinar per la Direcció d'Obra, inclòs tensors, filferros, material auxiliar, pals tubulars de D 48 mm col·locats cada 3 m sobre daus de formigó tipus HM-20 de fonamentació, inclòs l'excavació, càrrega i transport a l'abocador del material sobrant, cànon d'abocament i manteniment de l'abocador, totalment instal·lat.

| Codi | Ut | Descripció | Rendiment | Preu | Import |
|---|---|---|---|---|---|
| O0101 | h | Cap de colla | 0.02 | 26.02 | 0.52 |
| O0102 | h | Oficial 1ª | 0.1 | 24.56 | 2.46 |
| O0110 | h | Peó | 0.1 | 20.41 | 2.04 |
| M0201 | h | Compressor aire gasoil 13,3 m³/h | 0.02 | 21.09 | 0.42 |
| M0207 | h | Retroexcavadora 100 hp | 0.025 | 59.41 | 1.49 |
| M0212 | h | Camió de 12 tn | 0.02 | 41.2 | 0.82 |
| M0225 | h | Vibrador | 0.05 | 2.09 | 0.10 |
| P0501 | m3 | Formigó HNE-15 posat a l'obra (material; 23/07/1998) | 0.03 | 60.5 | 1.82 |
| P0601 | kg | Filferro d'acer galvanitzat (material; 12/01/2009) | 0.2 | 1.18 | 0.24 |
| P06210 | m | Tanca 2 m alçària d'acer galvanitzat amb malla i suports d'acer galv. de color (material; 12/06/2019) | 1 | 8.61 | 8.61 |
| P10209 | pp | Petit material | 0.01 | 29.83 | 0.30 |
| P1613 | u | Cànon d'abocador | 1.2 | 0.8 | 0.96 |
| %16130 | % | Despeses indirectes | 6 % | 19.78 | 1.19 |
|  |  | Total |  |  | 20.97 |

| Amidament | Uts. | Llarg | Parcial |
|---|---|---|---|
| Segons plànols de Tancaments: |  |  |  |
| Tanca tipus 1: | 1 | 10 | 10.00 |
|  | 1 | 90 | 90.00 |
| Tanca tipus 2: | 1 | 67 | 67.00 |
|  | 1 | 28 | 28.00 |
|  | 1 | 370 | 370.00 |
|  | 1 | 38.5 | 38.50 |
|  | 1 | 31.3 | 31.30 |
| Subtotal |  |  | 634.80 |
| Total |  |  | 634.8 |

**E04213** m2 Muret fàbrica blocs formigo Split, de 40x20x20 cm, massissats de color a determinar (07/12/1994)
40 m2 × 87.14 = 3485.60
Mur de fàbrica de blocs de formigó prefabricat de 40x20x20 cm tipus Split o similar, de color a determinar per la Direcció d'Obra, a cara vista, collats amb morter de ciment blanc i sorra de marbre 1:4., inclòs part proporcional del massissat interior amb formigó tipus HA-25 vibrat, armat amb barres d'acer corrugat B500S i forquilla de fixació, totalment acabat.

| Codi | Ut | Descripció | Rendiment | Preu | Import |
|---|---|---|---|---|---|
| O0101 | h | Cap de colla | 0.2 | 26.02 | 5.20 |
| O0102 | h | Oficial 1ª | 0.8 | 24.56 | 19.65 |
| O0110 | h | Peó | 0.8 | 20.41 | 16.33 |
| P08182 | u | Bloc de formigó SPLIT, color blanc (material; 23/07/1998) | 12.5 | 1.83 | 22.88 |
| P0607 | kg | Acer corrugat B500S en barres | 7.25 | 0.92 | 6.67 |
| P0505 | m3 | Formigó HA-25 posat a l'obra | 0.13 | 87.25 | 11.34 |
| E0108 | m3 | Morter de ciment elaborat a l'obra | 0.016 | 54.62 | 0.87 |
| vg | % | Despeses indirectes | 0.7 | 6 | 4.20 |
|  |  | Total |  |  | 87.14 |

| Amidament | Uts. | Llarg | Ample | Parcial |
|---|---|---|---|---|
| Muret de Tanca tipus 1: | 1 | 10 | 0.4 | 4.00 |
|  | 1 | 90 | 0.4 | 36.00 |
| Subtotal |  |  |  | 40.00 |
| Total |  |  |  | 40 |

**E0505** m3 Formigó HA-25 fonaments i soleres
78.48 m3 × 100.13 = 7858.20

| Amidament | Uts. | Llarg | Ample | Alt | Parcial |
|---|---|---|---|---|---|
| Segons plànols de Tancaments: |  |  |  |  |  |
| Tanca tipus 1: (bloc + tanca met.) | 1 | 10 | 0.5 | 0.5 | 2.50 |
|  | 1 | 90 | 0.5 | 0.5 | 22.50 |
| Tanca tipus 2: (tanca met.) | 1 | 67 | 0.2 | 0.5 | 6.70 |
|  | 1 | 28 | 0.2 | 0.5 | 2.80 |
|  | 1 | 370 | 0.2 | 0.5 | 37.00 |
|  | 1 | 38.5 | 0.2 | 0.5 | 3.85 |
|  | 1 | 31.3 | 0.2 | 0.5 | 3.13 |
| Subtotal |  |  |  |  | 78.48 |
| Total |  |  |  |  | 78.48 |

**E0516** m2 Encofrat de fusta per a formigó vist
160.44 m2 × 32.18 = 5162.96
Encofrat de fusta per a formigó vist, col·locat.

| Codi | Ut | Descripció | Rendiment | Preu | Import |
|---|---|---|---|---|---|
| M0214 | h | Camió grua 12 tn | 0.08 | 42.07 | 3.37 |
| O0110 | h | Peó | 0.2 | 20.41 | 4.08 |
| O0101 | h | Cap de colla | 0.02 | 26.02 | 0.52 |
| O0102 | h | Oficial 1ª | 0.2 | 24.56 | 4.91 |
| P0702 | m3 | Llata de fusta de pi | 0.001 | 288.46 | 0.29 |
| P0701 | m | Tauló de fusta de pi | 2 | 0.42 | 0.84 |
| P0706 | u | Puntal telescòpic. | 0.05 | 11.29 | 0.56 |
| P0707 | l | Desencofrant | 0.06 | 1.6 | 0.10 |
| P0604 | kg | Claus d'acer zincats | 0.15 | 1.71 | 0.26 |
| P0602 | kg | Filferro recuit | 0.3 | 1.57 | 0.47 |
| P0704 | m2 | Tauler de fusta de pi 22 mm. | 1 | 15.05 | 15.05 |
| VGZ | % | Despeses indirectes | 0.288 | 6 | 1.73 |
|  |  | Total |  |  | 32.18 |

| Amidament | Uts. | Llarg | Ample | Parcial |
|---|---|---|---|---|
| Muret vist deTanca tipus 2: (tanca met.) | 2 | 67 | 0.15 | 20.10 |
|  | 2 | 28 | 0.15 | 8.40 |
|  | 2 | 370 | 0.15 | 111.00 |
|  | 2 | 38.5 | 0.15 | 11.55 |
|  | 2 | 31.3 | 0.15 | 9.39 |
| Subtotal |  |  |  | 160.44 |
| Total |  |  |  | 160.44 |

**E04214** m Remat de coronació amb peça en forma d'U, 20 cm amplada (07/12/1994)
100 m × 16.28 = 1628.00
Remat de coronació amb peça en forma d'U de 20 cm amplada, col·locada amb morter.

| Codi | Ut | Descripció | Rendiment | Preu | Import |
|---|---|---|---|---|---|
| O0101 | h | Cap de colla | 0.05 | 26.02 | 1.30 |
| O0102 | h | Oficial 1ª | 0.2 | 24.56 | 4.91 |
| O0110 | h | Peó | 0.2 | 20.41 | 4.08 |
| P08183 | u | Peça en forma d'U, 20 cm d'amplada (material; 23/07/1998) | 5 | 0.98 | 4.90 |
| E0108 | m3 | Morter de ciment elaborat a l'obra | 0.005 | 54.62 | 0.27 |
| vg | % | Despeses indirectes | 0.136 | 6 | 0.82 |
|  |  | Total |  |  | 16.28 |

| Amidament | Uts. | Llarg | Parcial |
|---|---|---|---|
| sobre muret de Tanca tipus 1: | 1 | 10 | 10.00 |
|  | 1 | 90 | 90.00 |
| Subtotal |  |  | 100.00 |
| Total |  |  | 100 |

### 01.06.04 REG (07/12/1994)
Import: 15729.32

**E0305** m3 Excavació rases i pous, mitjans mecànics, cànon abocador
154 m3 × 12.39 = 1908.06

| Amidament | Uts. | Llarg | Ample | Parcial |
|---|---|---|---|---|
| primari | 103 | 0.4 | 1 | 41.20 |
| secundari | 282 | 0.4 | 1 | 112.80 |
| Subtotal |  |  |  | 154.00 |
| Total |  |  |  | 154 |

**E0317** m3 Rebliment i piconatge rasa, material pròpia obra, inclòs càrrega i transport
107.8 m3 × 4.64 = 500.19

| Amidament | Uts. | Llarg | Ample | Parcial |
|---|---|---|---|---|
| primari | 103 | 0.4 | 0.7 | 28.84 |
| secundari | 282 | 0.4 | 0.7 | 78.96 |
| Subtotal |  |  |  | 107.80 |
| Total |  |  |  | 107.8 |

**E0322** m3 Arena de riu en recobriment de tubs D<5 mm rentada
46.2 m3 × 20.35 = 940.17

| Amidament | Uts. | Llarg | Ample | Parcial |
|---|---|---|---|---|
| primari | 103 | 0.4 | 0.3 | 12.36 |
| secundari | 282 | 0.4 | 0.3 | 33.84 |
| Subtotal |  |  |  | 46.20 |
| Total |  |  |  | 46.2 |

**E09104** m Tub PEAD Ø63 PN-10
103 m × 4.32 = 444.96
Tub de polietilè d'alta densitat PE-100, de Ø63 mm de diàmetre nominal, de 10 bar de pressió nominal, inclòs pp de peces especials i accessoris, soldat i col·locat.

| Codi | Ut | Descripció | Rendiment | Preu | Import |
|---|---|---|---|---|---|
| A0905 | pp | Accessoris per a tub de polietilè | 0.04 | 15.15 | 0.61 |
| A0901 | pp | Elements de muntatge | 1 | 0.18 | 0.18 |
| O0110 | h | Peó | 0.03 | 20.41 | 0.61 |
| O0101 | h | Cap de colla | 0.015 | 26.02 | 0.39 |
| O0102 | h | Oficial 1ª | 0.03 | 24.56 | 0.74 |
| P09101 | m | Tub PEAD DN63mm, PE-100, PN-10 (material) | 1.02 | 1.51 | 1.54 |
| %ZZ06000600 | % | Despeses generals | 6 % | 4.07 | 0.24 |
|  |  | Total |  |  | 4.32 |

| Amidament | Uts. | Parcial |
|---|---|---|
|  | 2.5 | 2.50 |
|  | 8.5 | 8.50 |
|  | 92 | 92.00 |
| Subtotal |  | 103.00 |
| Total |  | 103 |

**E09103** m Tub PEAD Ø50 PN-10
282 m × 3.32 = 936.24
Tub de polietilè d'alta densitat PE-100, de Ø50 mm de diàmetre nominal, de 10 bar de pressió nominal, inclòs pp de peces especials i accessoris, soldat i col·locat.

| Codi | Ut | Descripció | Rendiment | Preu | Import |
|---|---|---|---|---|---|
| A0901 | pp | Elements de muntatge | 1 | 0.18 | 0.18 |
| A0905 | pp | Accessoris per a tub de polietilè | 0.04 | 15.15 | 0.61 |
| O0101 | h | Cap de colla | 0.01 | 26.02 | 0.26 |
| O0102 | h | Oficial 1ª | 0.025 | 24.56 | 0.61 |
| O0110 | h | Peó | 0.025 | 20.41 | 0.51 |
| P0909 | m | Tub PEAD DN50 mm, PE-100, PN-10 (material) | 1.02 | 0.94 | 0.96 |
| %ZZ06000600 | % | Despeses generals | 6 % | 3.13 | 0.19 |
|  |  | Total |  |  | 3.32 |

| Amidament | Uts. | Parcial |
|---|---|---|
| arbrat | 7 | 7.00 |
|  | 57 | 57.00 |
|  | 4 | 4.00 |
|  | 22 | 22.00 |
|  | 37 | 37.00 |
|  | 10 | 10.00 |
|  | 30 | 30.00 |
|  | 16 | 16.00 |
|  | 9 | 9.00 |
| parterres | 90 | 90.00 |
| Subtotal |  | 282.00 |
| Total |  | 282 |

**E09101** m Tub PEAD Ø32 PN-10 (23/07/1998)
640 m × 2.19 = 1401.60
Tub de polietilè d'alta densitat PE-100, de Ø32 mm de diàmetre nominal, de 10 bar de pressió nominal, inclòs pp de peces especials i accessoris, soldat i col·locat.

| Codi | Ut | Descripció | Rendiment | Preu | Import |
|---|---|---|---|---|---|
| O0101 | h | Cap de colla | 0.01 | 26.02 | 0.26 |
| O0102 | h | Oficial 1ª | 0.02 | 24.56 | 0.49 |
| O0110 | h | Peó | 0.02 | 20.41 | 0.41 |
| P0907 | m | Tub PEAD DN32 mm, PE-100, PN-10 (material; 23/07/1998) | 1.02 | 0.41 | 0.42 |
| A0905 | pp | Accessoris per a tub de polietilè | 0.02 | 15.15 | 0.30 |
| A0901 | pp | Elements de muntatge | 1 | 0.18 | 0.18 |
| % | % | Despeses generals | 6 % | 2.06 | 0.12 |
|  |  | Total |  |  | 2.19 |

| Amidament | Uts. | Parcial |
|---|---|---|
| regs | 640 | 640.00 |
| Total |  | 640 |

**E101312** m Subministrament i col·locació de cinta senyalitzadora aigua
385 m × 1.27 = 488.95

| Amidament | Uts. | Parcial |
|---|---|---|
|  | 103 | 103.00 |
|  | 282 | 282.00 |
| Subtotal |  | 385.00 |
| Total |  | 385 |

**E09306** m Tub de degoter integrat de 17 mm, autocompensant i antisucció (23/07/1998)
720 m × 1.95 = 1404.00
Tub de degoter integrat de 17 mm, autocompensant i antisucció cada 30 cm, col·locat i instal·lat, inclòs part proporcional de collarins, goteres i terminals.

| Codi | Ut | Descripció | Rendiment | Preu | Import |
|---|---|---|---|---|---|
| O0101 | h | Cap de colla | 0.01 | 26.02 | 0.26 |
| O0102 | h | Oficial 1ª | 0.02 | 24.56 | 0.49 |
| O0110 | h | Peó | 0.02 | 20.41 | 0.41 |
| P09308 | m | Tub de drenatge (material; 23/07/1998) | 1 | 0.5 | 0.50 |
| A0901 | pp | Elements de muntatge | 1 | 0.18 | 0.18 |
| % | % | Despeses generals | 6 % | 1.84 | 0.11 |
|  |  | Total |  |  | 1.95 |

**E1211** u Pericó registre 60x60x90 cm, amb tapa (aigua potable, base formigó)
1 u × 168.69 = 168.69
Pericó de registre de dimensions de 60x60x90 cm interiors mínim, per a instal·lacions i serveis, inclòs marc i tapa de fosa dúctil classe B-125, de tipus prefabricat o elaborat in siut amb parets de maó calat ´´gero´´ arrebossat i acabat lliscat interior, col·locat sobre solera de graves.

| Codi | Ut | Descripció | Rendiment | Preu | Import |
|---|---|---|---|---|---|
| O0110 | h | Peó | 1.3 | 20.41 | 26.53 |
| O0102 | h | Oficial 1ª | 0.7 | 24.56 | 17.19 |
| O0101 | h | Cap de colla | 0.1 | 26.02 | 2.60 |
| P0841 | m2 | Enlluïment parets exteriors | 2.16 | 20.01 | 43.22 |
| P06206 | u | Tapa fosa 680x680x40, marc 700x700, classe B-125 (material) | 1 | 35.95 | 35.95 |
| P0805 | u | Maó massís 29x14x5 cm. a rev. | 185 | 0.12 | 22.20 |
| P0503 | m3 | Formigó HM-20 posat a l'obra | 0.08 | 82.6 | 6.61 |
| VGZ | % | Despeses indirectes | 1.488 | 6 | 8.93 |
| E0108 | m3 | Morter de ciment elaborat a l'obra | 0.1 | 54.62 | 5.46 |
|  |  | Total |  |  | 168.69 |

**E1211N04** u Arqueta rectangular de polipropileno para instalaciones de riego de 63x48 cm
8 u × 132.84 = 1062.72
Subministre i col.locació d'arqueta rectangular de polipropileno para instalaciones de riego de 63x48 cm y 31 cm de altura con tapa con tornillo para cierre, colocada sobre lecho de grava y relleno de tierra . totalment instal.lada.

**E09301N03** u Electrovàlvula per a instal·lació de reg, de 1" de diàmetre
2 u × 115.3 = 230.60
Subministre i col.locació d'electrovàlvula per a instal·lació de reg, de 1" de diàmetre, de material de plàstic, amb solenoide de 9V, per a una pressió màxima de 10 bar, amb regulador de cabal, connectada a les xarxes elèctriques i d'aigua amb connectors estancs.Inclou petit material. Totalment instal.lada.

**E093N06** u Col·lector per a grup de fins 4 electrovàlvules , de 1" de diàmetre
2 u × 258.4 = 516.80
Subministre i col.locació de col·lector per a grup de fins 4 electrovàlvules , de 1" de diàmetre, connectat a canonada d'alimentació, instal.lat en arqueta. Inclou petit material.

**E09303** u Anell 50 a 32 amb capçal de stop
17 u × 76.78 = 1305.26

| Codi | Ut | Descripció | Rendiment | Preu | Import |
|---|---|---|---|---|---|
| A0901 | pp | Elements de muntatge | 10 | 0.18 | 1.80 |
| O0110 | h | Peó | 0.3 | 20.41 | 6.12 |
| O0102 | h | Oficial 1ª | 0.3 | 24.56 | 7.37 |
| O0101 | h | Cap de colla | 0.03 | 26.02 | 0.78 |
| P09305 | m | Anell 50 a 32 amb capçal d'stop (material) | 1 | 56.37 | 56.37 |
| %ZZ06000600 | % | Despeses generals | 6 % | 72.44 | 4.35 |
|  |  | Total |  |  | 76.78 |

**E09179** u Vàlvula bola Ø50 mm.
5 u × 73.71 = 368.55
Subministrament i instal·lació de vàlvula de bola DN50 mm, i 10 bar de PN.

| Codi | Ut | Descripció | Rendiment | Preu | Import |
|---|---|---|---|---|---|
| O0101 | h | Cap de colla | 0.05 | 26.02 | 1.30 |
| O0110 | h | Peó | 0.35 | 20.41 | 7.14 |
| O0102 | h | Oficial 1ª | 0.35 | 24.56 | 8.60 |
| P09805 | u | Vàlvula de bola 50 mm, PN-10 (material) | 1 | 52.5 | 52.50 |
| %ZZ06000600 | % | Despeses generals | 6 % | 69.54 | 4.17 |
|  |  | Total |  |  | 73.71 |

**E09177** u Vàlvula bola Ø32 mm. (23/07/1998)
8 u × 44.06 = 352.48
Subministrament i instal·lació de vàlvula de bola DN32 mm, i 10 bar de PN.

| Codi | Ut | Descripció | Rendiment | Preu | Import |
|---|---|---|---|---|---|
| O0101 | h | Cap de colla | 0.05 | 26.02 | 1.301 |
| O0102 | h | Oficial 1ª | 0.35 | 24.56 | 8.596 |
| O0110 | h | Peó | 0.35 | 20.41 | 7.144 |
| P09803 | u | Vàlvula de bola 32 mm,PN-10 (material; 23/07/1998) | 1 | 24.52 | 24.520 |
| % | % | Despeses generals | 6 % | 41.561 | 2.494 |
|  |  | Total |  |  | 44.06 |

**E09304** u Ressort per connexió
1 u × 55.25 = 55.25
Subministrament i col·locació de ressort per connexió.

| Codi | Ut | Descripció | Rendiment | Preu | Import |
|---|---|---|---|---|---|
| A0901 | pp | Elements de muntatge | 10 | 0.18 | 1.80 |
| O0110 | h | Peó | 0.17 | 20.41 | 3.47 |
| O0102 | h | Oficial 1ª | 0.17 | 24.56 | 4.18 |
| O0101 | h | Cap de colla | 0.03 | 26.02 | 0.78 |
| P09306 | u | Ressort (material) | 1 | 41.89 | 41.89 |
| %ZZ06000600 | % | Despeses generals | 6 % | 52.12 | 3.13 |
|  |  | Total |  |  | 55.25 |

**E093N01** u Prog.reg 24V no codificable,ampliable+centralitzable,12 estacions,munt.superf. c./pr./com (FJSA31A1)
1 u × 338.96 = 338.96
Programador de reg amb alimentació a 24 V, no codificable, ampliable i centralitzable, per a un nombre màxim de 12 estacions, muntat superficialment, connectat a la xarxa d'alimentació, als aparells de control, als elements gobernats, programat i comprovat.

| Codi | Ut | Descripció | Rendiment | Preu | Import |
|---|---|---|---|---|---|
| BJSA31A0 | u | Prog.reg 24V,no codificable,ampliable+centralitzable,12 estacions (material) | 1 | 282.93 | 282.93 |
| O0102 | h | Oficial 1ª | 1.5 | 24.56 | 36.84 |
| %DI06000600 | % | Despeses indirectes | 6 % | 319.77 | 19.19 |
|  |  | Total |  |  | 338.96 |

**E093N02** u Armari p/programador reg polièster,850x465x320 mm,placa muntatge, fon (FJSZU003)
1 u × 376.26 = 376.26
Armari per a programadors de reg, de polièster i fibra de vidre, de 800x400x300 mm, amb placa de muntatge interior, IP-55, amb porta amb junts d'estanquitat i tanca amb clau, muntat amb sòcol de formigó de 350x400x300 mm.

| Codi | Ut | Descripció | Rendiment | Preu | Import |
|---|---|---|---|---|---|
| BJSZU003 | u | Armari p/programador reg polièster,850x465x320 mm,placa muntatge (material) | 1 | 160.87 | 160.87 |
| O0102 | h | Oficial 1ª | 4 | 24.56 | 98.24 |
| O0110 | h | Peó | 4 | 20.41 | 81.64 |
| P0701 | m | Tauló de fusta de pi | 3 | 0.42 | 1.26 |
| P0604 | kg | Claus d'acer zincats | 0.1 | 1.71 | 0.17 |
| P0503 | m3 | Formigó HM-20 posat a l'obra | 0.05 | 82.6 | 4.13 |
| P0702 | m3 | Llata de fusta de pi | 0.03 | 288.46 | 8.65 |
| %DI06000600 | % | Despeses indirectes | 6 % | 354.96 | 21.30 |
|  |  | Total |  |  | 376.26 |

**E093N05** u Vàlvula antisifó per a instal·lació de reg per degoteig
8 u × 45.18 = 361.44
Vàlvula antisifó per a instal·lació de reg per degoteig, de material de plàstic, de 1/2" de diàmetre, instal·lada en arqueta

**E09192** u Boca de reg amb cos de fosa, brida d'entrada de dn 65 mm i ràcor (07/12/1994)
3 u × 410.86 = 1232.58
Boca de reg amb cos de fosa, brida d'entrada de DN 65 mm i ràcord de connexió de 70 mm de diàmetre, pericó i tapa de fosa i vàlvula de tancament amb junt EPDM, revestida amb pintura epoxi i amb petit material metàl·lic per a connexió amb la canonada, instal·lada.

| Codi | Ut | Descripció | Rendiment | Preu | Import |
|---|---|---|---|---|---|
| O0101 | h | Cap de colla | 0.5 | 26.02 | 13.01 |
| O0102 | h | Oficial 1ª | 1.5 | 24.56 | 36.84 |
| O0110 | h | Peó | 1.5 | 20.41 | 30.62 |
| A09216 | u | Boca reg 45 mm t.b. tapa fosa (material; 12/01/2009) | 1 | 108.3 | 108.30 |
| A09217 | u | Te sortida femella 90/3" (material; 12/01/2009) | 1 | 58.18 | 58.18 |
| A09218 | u | Enllaç mascle-femella (material; 12/01/2009) | 1 | 9.63 | 9.63 |
| A09219 | u | Reducció mascle-mascle (material; 12/01/2009) | 1 | 9.43 | 9.43 |
| A09220 | u | Vàlvula esfera 1 1/2" (material; 12/01/2009) | 1 | 13.25 | 13.25 |
| A09221 | u | Acc. llautó estampat m. 1 1/2" (material; 12/01/2009) | 1 | 9.63 | 9.63 |
| A09222 | u | Colze llautó estampat mascle (material; 12/01/2009) | 1 | 23.6 | 23.60 |
| A09223 | u | Colze llautó estampat 1 1/2" (material; 12/01/2009) | 1 | 23.6 | 23.60 |
| A09224 | u | Tub PE baixa densitat DN40 PN10 (material; 12/01/2009) | 1 | 2.39 | 2.39 |
| A09225 | u | Arqueta amb marc i tapa de fosa (material) | 1 | 49.93 | 49.93 |
| vg | % | Despeses indirectes | 3.741 | 6 | 22.45 |
|  |  | Total |  |  | 410.86 |

**E10108** m Conductor coure tetrapolar 4x2,5 mm2 soterrada
40 m × 4.04 = 161.60
Conductor de coure tetrapolar 4x2,5 mm2, de designació UNE RV 0,6/1 kV, col·locat en línia d'enllumenat soterrada, allotjat en tub corrugat.

| Codi | Ut | Descripció | Rendiment | Preu | Import |
|---|---|---|---|---|---|
| O0101 | h | Cap de colla | 0.01 | 26.02 | 0.26 |
| O0110 | h | Peó | 0.04 | 20.41 | 0.82 |
| O0102 | h | Oficial 1ª | 0.04 | 24.56 | 0.98 |
| P10108 | m | Conductor Cu tetrapolar 4x2,5 rv 0,6/1 kV (material) | 1.05 | 1.67 | 1.75 |
| %ZZ06000600 | % | Despeses generals | 6 % | 3.81 | 0.23 |
|  |  | Total |  |  | 4.04 |

**E101002** m Tub de PEAD corrugat de Ø 90 mm doble paret
40 m × 3.49 = 139.60

**E10121** m Conductor coure nu de 35 mm2, unipolar soterrada
40 m × 4.1 = 164.00

**E101311** m Subministrament i col·locació de cinta senyalitzadora elèctric
40 m × 1.27 = 50.80

**E9933** u Connexió de servei d'aigua tubs <DN110 mm
3 u × 152.81 = 458.43
Connexió de servei d'aigua, inclòs tall subministrament, excavació en els punts de tall, maneguets d'unió i rebliment amb sorra.

| Codi | Ut | Descripció | Rendiment | Preu | Import |
|---|---|---|---|---|---|
| O0101 | h | Cap de colla | 0.025 | 26.02 | 0.65 |
| O0102 | h | Oficial 1ª | 1 | 24.56 | 24.56 |
| O0110 | h | Peó | 2 | 20.41 | 40.82 |
| A0905 | pp | Accessoris per a tub de polietilè | 0.1 | 15.15 | 1.52 |
| P03150 | m3 | Sorra de riu a peu d'obra | 0.17 | 13.19 | 2.24 |
| A0901 | pp | Elements de muntatge | 1 | 0.18 | 0.18 |
| P1609 | m3 | Excavació de terres | 4 | 11.12 | 44.48 |
| M0207 | h | Retroexcavadora 100 hp | 0.5 | 59.41 | 29.71 |
| %16130 | % | Despeses indirectes | 6 % | 144.16 | 8.65 |
|  |  | Total |  |  | 152.81 |

**E09186** u Connexió a la xarxa existent d'aigua, inclòs totes les peces, accessoris
1 u × 361.13 = 361.13

### 01.06.05 JARDINERIA
Import: 79447.84

**E1186** m3 Aportació i estesa de terra vegetal per jardineria vegetal adobada
253 m3 × 61.81 = 15637.93
Aportació i incorporació de terra per a jardineria vegetal adobada, a granel, amb mitjans manuals i mecànics.

| Codi | Ut | Descripció | Rendiment | Preu | Import |
|---|---|---|---|---|---|
| M0212B | h | Camió de trabuc 16 m³ | 0.2 | 45.4 | 9.08 |
| O0102 | h | Oficial 1ª | 0.15 | 24.56 | 3.68 |
| O0101 | h | Cap de colla | 0.05 | 26.02 | 1.30 |
| O0110 | h | Peó | 0.6 | 20.41 | 12.25 |
| P0332 | m3 | Terra vegetal adobada i garbellada (material) | 1.15 | 28.06 | 32.27 |
| VGZ | % | Despeses indirectes | 0.539 | 6 | 3.23 |
|  |  | Total |  |  | 61.81 |

| Amidament | Uts. | Llarg | Parcial |
|---|---|---|---|
| arbres | 121 | 1 | 121.00 |
| arbust | 330 | 0.4 | 132.00 |
| Subtotal |  |  | 253.00 |
| Total |  |  | 253 |

**E1188** m2 Malla antiherba gramatge de 140 g/m2
1496.05 m2 × 3.9 = 5834.60
Subministrament i col·locació de malla antiherba de 140 gr/m2 de gramatge, inclou transport.

| Codi | Ut | Descripció | Rendiment | Preu | Import |
|---|---|---|---|---|---|
| O0102 | h | Oficial 1ª | 0.04 | 24.56 | 0.98 |
| O0110 | h | Peó | 0.06 | 20.41 | 1.22 |
| P5016 | m2 | Malla antiherba gramatge de 140 g/m2 (material) | 1 | 1.5 | 1.50 |
| VGZ | % | Despeses indirectes | 0.033 | 6 | 0.20 |
|  |  | Total |  |  | 3.9 |

| Amidament | Uts. | Parcial |
|---|---|---|
| Parterres zona urbanització | 15.5 | 15.50 |
|  | 20.5 | 20.50 |
|  | 55.5 | 55.50 |
|  | 8.3 | 8.30 |
|  | 10.3 | 10.30 |
|  | 54.5 | 54.50 |
|  | 18.75 | 18.75 |
|  | 29 | 29.00 |
|  | 90 | 90.00 |
|  | 82.3 | 82.30 |
|  | 42.3 | 42.30 |
|  | 142 | 142.00 |
|  | 585 | 585.00 |
|  | 43.7 | 43.70 |
|  | 298.4 | 298.40 |
| Subtotal |  | 1496.05 |
| Total |  | 1496.05 |

**E11831** m2 Grava decorativa o equivalent estesa i anivellada.
1496.05 m2 × 10.31 = 15424.28
Subministrament de grava decorativa o altre àrid decoratiu a determinar per la Direcció d'Obra, estès i anivellat amb un gruix de fins a 10 cm, a l'interior de la rotonda o espais destinats a l'enjardiment.

| Codi | Ut | Descripció | Rendiment | Preu | Import |
|---|---|---|---|---|---|
| O0110 | h | Peó | 0.15 | 20.41 | 3.06 |
| O0101 | h | Cap de colla | 0.05 | 26.02 | 1.30 |
| P03301 | m3 | Grava decorativa (material) | 0.1 | 53.71 | 5.37 |
| %1613006000600 | % | Despeses indirectes | 6 % | 9.73 | 0.58 |
|  |  | Total |  |  | 10.31 |

| Amidament | Uts. | Parcial |
|---|---|---|
| Parterres zona urbanització | 15.5 | 15.50 |
|  | 20.5 | 20.50 |
|  | 55.5 | 55.50 |
|  | 8.3 | 8.30 |
|  | 10.3 | 10.30 |
|  | 54.5 | 54.50 |
|  | 18.75 | 18.75 |
|  | 29 | 29.00 |
|  | 90 | 90.00 |
|  | 82.3 | 82.30 |
|  | 42.3 | 42.30 |
|  | 142 | 142.00 |
|  | 585 | 585.00 |
|  | 43.7 | 43.70 |
|  | 298.4 | 298.40 |
| Subtotal |  | 1496.05 |
| Total |  | 1496.05 |

**E1115** u Subministrament baladre (Nerium oleander) h=60-80 cm (10 L)
300 u × 3.6 = 1080.00
Subministrament de baladre (Nerium Oleander) de 60 a 80 cm d'alçària, en contenidor de 10 litres.

| Amidament | Uts. | Parcial |
|---|---|---|
| parterres zona urbanització | 300 | 300.00 |
| Total |  | 300 |

**E1116N02** Subministrament de juniperus horizontalis en contenidor de 10l de diversos colors
20 × 8.08 = 161.60

**E1130** u Subministrament de Ceratonia siliqua de perímetre de tronc 12/20 cm i C mínim 40 L
21 u × 85.59 = 1797.39
Subministrament de Ceratonia siliqua de perímetre de tronc 12/20 cm i C mínim 40 litres.

**E1128** u Subministrament de Washingtonia d'alçària de 150 a 175 cm, en contenidor amb un diàmetre 50 cm
35 u × 204 = 7140.00
Subministrament de Washingtonia filifera d'alçària d'estípit de 150 a 175 cm, en contenidor amb un diàmetre 50 cm superior al del tronc.

**E1129** u Subministrament de Schinus moille de 20-25 cm perímetre en contenidor
35 u × 205.5 = 7192.50

**E1131** u Subministrament de Chamaerops humilis en contenidor de 15 l
30 u × 51.2 = 1536.00
Subministrament de Chamaerops humilis en contenidor de 15 litres.

**E1132N01** u Subministrament de Pinus pinean de 300-350 cm en contenidor
10 u × 224.3 = 2243.00
Subministrament de Pinus pinean de 300-350 cm alçada en contenidor

**E1141** u Tutor de fusta tractada en autoclau de secció circular, de 8 cm de diàm. i 2,5 m d'alçada, clavat al
121 u × 42.11 = 5095.31
Tutor de fusta tractada a l'autoclau de secció circular de 8 cm de diàmetre i 2,5 m d'alçada acabat en punta d'estaca, clavat al fons del forat de plantació a 30 cm i amb 2 abraçaderes regulables de goma.

| Codi | Ut | Descripció | Rendiment | Preu | Import |
|---|---|---|---|---|---|
| O0101 | h | Cap de colla | 0.1 | 26.02 | 2.60 |
| O0102 | h | Oficial 1ª | 0.5 | 24.56 | 12.28 |
| O0110 | h | Peó | 0.5 | 20.41 | 10.21 |
| M0214 | h | Camió grua 12 tn | 0.07 | 42.07 | 2.94 |
| P1500 | u | Tutor de fusta amb abraçaderes de subjecció (material) | 1 | 6.1 | 6.10 |
| P15001 | u | Abraçaderes de goma espuma EVA de fins a 55 cm long. (material) | 2 | 2.8 | 5.60 |
| %16130 | % | Despeses indirectes | 6 % | 39.73 | 2.38 |
|  |  | Total |  |  | 42.11 |

**E11551** u Plantació arbres perímetre 18-25 cm, mitjans mecànics
121 u × 39.83 = 4819.43
Plantació d'arbre de 18 a 25 cm. de perímetre de tronc a 1 m d'alçària (a partir del coll de l'arrel), comprenent l'excavació del clot de 120x120x80 cm amb mitjans mecànics, aportació de terra vegetal, adob, plantació en el lloc determinat i primer reg.

| Codi | Ut | Descripció | Rendiment | Preu | Import |
|---|---|---|---|---|---|
| B05144 | kg | Adob mineral simple, sulfat amoni (material) | 1.1 | 0.12 | 0.13 |
| B05145 | m3 | Terra vegetal adobada, granel (material) | 0.125 | 26.59 | 3.32 |
| M0214 | h | Camió grua 12 tn | 0.3 | 42.07 | 12.62 |
| M0278 | h | Minicarregadora amb acces.retro. (maquinària) | 0.15 | 47.92 | 7.19 |
| O0110 | h | Peó | 0.4 | 20.41 | 8.16 |
| O0102 | h | Oficial 1ª | 0.25 | 24.56 | 6.14 |
| P1601 | m3 | Aigua | 0.25 | 0.65 | 0.16 |
| VGZ | % | Despeses indirectes | 0.352 | 6 | 2.11 |
|  |  | Total |  |  | 39.83 |

| Amidament | Uts. | Parcial |
|---|---|---|
|  | 100 | 100.00 |
|  | 21 | 21.00 |
| Subtotal |  | 121.00 |
| Total |  | 121 |

**E1139** u Plantació d'arbust o arbre petit format, mitjans mecànics
300 u × 18.57 = 5571.00
Plantació d'arbust o arbre de petit format, comprenent l'exavació del clot de 50x50x40 cm amb mitjans mecànics, aportació de terra vegetal, adob, plantació en el lloc determinat i primer reg.

| Codi | Ut | Descripció | Rendiment | Preu | Import |
|---|---|---|---|---|---|
| B05144 | kg | Adob mineral simple, sulfat amoni | 1.1 | 0.12 | 0.13 |
| B05145 | m3 | Terra vegetal adobada, granel | 0.125 | 26.59 | 3.32 |
| M0214 | h | Camió grua 12 tn | 0.1 | 42.07 | 4.21 |
| O0110 | h | Peó | 0.3 | 20.41 | 6.12 |
| O0102 | h | Oficial 1ª | 0.15 | 24.56 | 3.68 |
| P1601 | m3 | Aigua | 0.25 | 0.65 | 0.16 |
| VGZ | % | Despeses indirectes | 0.159 | 6 | 0.95 |
|  |  | Total |  |  | 18.57 |

| Amidament | Uts. | Parcial |
|---|---|---|
| parterres zona urbanització | 300 | 300.00 |
| Total |  | 300 |

**E1181** u Transplantament d'arbre dins de l'obra
20 u × 295.74 = 5914.80
Transplantat d'arbre dins de l'àmbit de l'obra, inclou l'extracció amb mitjans mecànics i manuals, plantació en el lloc determinat, inclòs l'excavació del clot, transport, reblert del clot amb aportació de terra vegetal i adobs, reg d'arrelament, manteniment de l'arbre en el clot de plantació mitjançant un reg diari fins al seu complet arrelament i la poda si s'escau, i el manteniment durant l'obra.

| Codi | Ut | Descripció | Rendiment | Preu | Import |
|---|---|---|---|---|---|
| B05144 | kg | Adob mineral simple, sulfat amoni | 1.1 | 0.12 | 0.13 |
| M0215 | h | Grua autopropulsada de 25 tn (maquinària) | 0.6 | 50.18 | 30.11 |
| M0207 | h | Retroexcavadora 100 hp | 1.5 | 59.41 | 89.12 |
| M0212B | h | Camió de trabuc 16 m³ | 0.4 | 45.4 | 18.16 |
| O0101 | h | Cap de colla | 0.25 | 26.02 | 6.51 |
| O0102 | h | Oficial 1ª | 2 | 24.56 | 49.12 |
| O0110 | h | Peó | 4 | 20.41 | 81.64 |
| P1601 | m3 | Aigua | 0.25 | 0.65 | 0.16 |
| P1503 | m3 | Terra veg. adobada i garbell. (material) | 0.5 | 11.19 | 5.60 |
| VG0 | % | Despeses indirectes | 2.531 | 6 | 15.19 |
|  |  | Total |  |  | 295.74 |

| Amidament | Uts. | Parcial |
|---|---|---|
| oliveres | 20 | 20.00 |
| Total |  | 20 |

### 01.06.06 DESVIAMENTS PROVISIONALS
Import: 20000

**E1620** pa Cobrament íntegre seguretat viària, senyalització i desv provisionals
1 pa × 20000 = 20000.00
Partida alçada d'abonament íntegre per a la seguretat viària, inclòs senyalistes, instal·lacions de semàfors, senyalització horitzontal i vertical, abalisament, proteccions, barreres de seguretat, tancaments i de tots els desviaments provisionals durant les diferents fases d'execució de les obres i d'acord amb el seu avanç, inclòs els desplaçaments, muntatge i desmuntatge, manteniment, trasllats i tots els mitjans i elements auxiliars que requereixin, mà d'obra, maquinària i materials, segons les lleis i normativa vigent, norma 8.3-IC i indicacions de la Direcció de l'Obra.

### 01.06.07 OBRES ACCESSÒRIES
Import: 40000

**E1600** pa A justificar obres no previstes i imprescindibles
1 pa × 40000 = 40000.00
Partida alçada a justificar per a obres no previstes al projecte i imprescindibles d'executar durant el termini de les obres.

## 01.07 SENYALITZACIÓ, ABALISAMENT I SISTEMES DE CONTENCIÓ (07/12/1994)
Import: 122628.34

### 01.07.01 SENYALITZACIÓ HORITZONTAL I ABALISAMENT
Import: 29243.36

**E0704** m Premarcatge de marca viària longitudinal
12567.6 m × 0.16 = 2010.82

| Codi | Ut | Descripció | Rendiment | Preu | Import |
|---|---|---|---|---|---|
| O0110 | h | Peó | 0.006 | 20.41 | 0.12 |
| O0101 | h | Cap de colla | 0.001 | 26.02 | 0.03 |
| VGZ | % | Despeses indirectes | 0.001 | 6 | 0.01 |
|  |  | Total |  |  | 0.16 |

| Amidament | Llarg | Parcial |
|---|---|---|
| Segons amidaments |  |  |
| L 0,10 | 616.6 | 616.60 |
| L 0,15 | 11530 | 11530.00 |
| L 0,30 | 421 | 421.00 |
| Subtotal |  | 12567.60 |
| Total |  | 12567.6 |

**E0705** m Marca viària longitudinal 10 cm. amplada, pintura acrílica
616.6 m × 0.42 = 258.97
Marca viària longitudinal de 10 cm. d'amplada de pintura acrílica amb base solvent postmesclada amb microesferes de vidre, aplicada amb màquina autopropulsada pinta franges.

| Codi | Ut | Descripció | Rendiment | Preu | Import |
|---|---|---|---|---|---|
| M0224 | h | Màquina pintura bandes autop. (maquinària) | 0.001 | 41.57 | 0.04 |
| M0220 | h | Escombradora autopropulsada | 0.001 | 42.15 | 0.04 |
| O0101 | h | Cap de colla | 0.001 | 26.02 | 0.03 |
| O0110 | h | Peó | 0.002 | 20.41 | 0.04 |
| P14220 | kg | Pintura | 0.09 | 2.27 | 0.20 |
| P14210 | kg | Microesferes de vidre (material) | 0.055 | 0.96 | 0.05 |
| VGZ | % | Despeses indirectes | 0.004 | 6 | 0.02 |
|  |  | Total |  |  | 0.42 |

| Amidament | Uts. | Parcial |
|---|---|---|
| EIX |  |  |
| PK 2+973 - 3+192,55 | 220 | 220.00 |
| MARGE DRET |  |  |
| Eix 5 |  |  |
| M-2.2 |  |  |
| PK 0+000 - 0+008 | 8 | 8.00 |
| PK 0+020 - 0+025.4 | 5.4 | 5.40 |
| Eix 6 |  |  |
| M-2.2 |  |  |
| PK 0+000 - 0+018,69 | 18.7 | 18.70 |
| EIX 8 |  |  |
| M-7.3b |  |  |
| PK 0+116 - 0+130 | 14 | 14.00 |
| PK 0+167 - 0+172 | 5 | 5.00 |
| PK 0+199 - 0+235 | 36 | 36.00 |
| PK 0+245 - 0+275 | 30 | 30.00 |
| PK 0+290 - 0+305 | 15 | 15.00 |
| Eix 10 |  |  |
| M-1.12 |  |  |
| PK 0+014 - 0+020 | 6 | 6.00 |
| M-2.2 |  |  |
| PK 0+000 - 0+026.21 | 26.2 | 26.20 |
| MARGE ESQUERRE |  |  |
| Eix 7 |  |  |
| M-7.8 Groga |  |  |
| PK 0+058 - 0+066 | 8 | 8.00 |
| PK 0+100 - 0+107 | 7 | 7.00 |
| PK 0+118 - 0+122 | 4 | 4.00 |
| PK 0+130 - 0+134 | 4 | 4.00 |
| PK 0+154 - 0+158 | 4 | 4.00 |
| PK 0+170 - 0+174 | 4 | 4.00 |
| PK 0+195 - 0+200 | 5 | 5.00 |
| PK 0+208 - 0+212 | 4 | 4.00 |
| M-2.4b |  |  |
| PK 0+076 - 0+089 | 12 | 12.00 |
| M-7.3b |  |  |
| PK 0+000 - 0+023 | 23 | 23.00 |
| PK 0+029 - 0+058 | 29 | 29.00 |
| PK 0+066 - 0+100 | 34 | 34.00 |
| PK 0+107 - 0+118 | 11 | 11.00 |
| PK 0+122 - 0+130 | 8 | 8.00 |
| PK 0+134 - 0+154 | 20 | 20.00 |
| PK 0+158 - 0+162 | 4 | 4.00 |
| PK 0+167 - 0+170 | 3 | 3.00 |
| PK 0+174 - 0+195 | 21 | 21.00 |
| PK 0+200 - 0+208 | 8 | 8.00 |
| Eix 18 |  |  |
| M-1.12 |  |  |
| PK 0+020 - 0+031.3 | 11.3 | 11.30 |
| Eix 8 |  |  |
| M-1.12 |  |  |
| PK 0+106 - 0+114 | 8 | 8.00 |
| Subtotal |  | 616.60 |
| Total |  | 616.6 |

**E0706** m Marca viària longitudinal 15 cm. amplada, pintura acrílica
34330 m × 0.57 = 19568.10
Marca viària longitudinal de 15 cm d'amplada de pintura acrílica amb base solvent postmesclada amb microesferes de vidre, aplicada amb màquina autopropulsada pinta franges.

| Codi | Ut | Descripció | Rendiment | Preu | Import |
|---|---|---|---|---|---|
| M0220 | h | Escombradora autopropulsada | 0.001 | 42.15 | 0.04 |
| M0224 | h | Màquina pintura bandes autop. | 0.001 | 41.57 | 0.04 |
| O0101 | h | Cap de colla | 0.001 | 26.02 | 0.03 |
| O0110 | h | Peó | 0.002 | 20.41 | 0.04 |
| P14220 | kg | Pintura | 0.135 | 2.27 | 0.31 |
| P14210 | kg | Microesferes de vidre | 0.082 | 0.96 | 0.08 |
| VGZ | % | Despeses indirectes | 0.005 | 6 | 0.03 |
|  |  | Total |  |  | 0.57 |

| Amidament | Uts. | Llarg | Ample | Parcial |
|---|---|---|---|---|
| MARGE DRET |  |  |  |  |
| Eix 1 |  |  |  |  |
| M-2.6 |  |  |  |  |
| PK 0+000 - 0+342 | 342 |  |  | 342.00 |
| PK 0+350 - 0+509 | 159 |  |  | 159.00 |
| PK 0+517 - 0+588 | 71 |  |  | 71.00 |
| PK 0+608 - 0+717 | 109 |  |  | 109.00 |
| PK 0+730 - 0+916 | 186 |  |  | 186.00 |
| PK 0+920 - 0+944 | 24 |  |  | 24.00 |
| PK 0+947 - 0+955 | 8 |  |  | 8.00 |
| PK 0+963 - 0+337 | 374 |  |  | 374.00 |
| PK 1+346 - 1+393 | 47 |  |  | 47.00 |
| PK 1+400 - 1+714 | 314 |  |  | 314.00 |
| PK 1+724 - 1+870 | 146 |  |  | 146.00 |
| PK 1+876 - 1+895 | 19 |  |  | 19.00 |
| PK 1+900 - 1+902 | 2 |  |  | 2.00 |
| PK 1+910 - 1+922 | 57 |  |  | 57.00 |
| PK 1+927 - 1+963 | 36 |  |  | 36.00 |
| PK 1+970 - 1+1245 | 275 |  |  | 275.00 |
| PK 2+325 - 2+510 | 17 |  |  | 17.00 |
| PK 2+560 - 2+615 | 190 |  |  | 190.00 |
| PK 2+675 - 2+880 | 57 |  |  | 57.00 |
| PK 2+893 - 2+906 | 17 |  |  | 17.00 |
| PK 2+951 - 3+192,55 | 17 |  |  | 17.00 |
| M-2.6 Arcen |  |  |  |  |
| PK 1+910 - 1+922 | 12 |  |  | 12.00 |
| PK 1+927 - 1+963 | 36 |  |  | 36.00 |
| PK 1+970 - 2+245 | 275 |  |  | 275.00 |
| PK 2+325 - 2+510 | 185 |  |  | 185.00 |
| PK 2+560 - 2+615 | 55 |  |  | 55.00 |
| PK 2+675 - 2+880 | 205 |  |  | 205.00 |
| PK 2+893 - 2+906 | 13 |  |  | 13.00 |
| M-1.12 |  |  |  |  |
| PK 0+340 - 0+350 | 10 |  |  | 10.00 |
| PK 0+509 - 0+517 | 8 |  |  | 8.00 |
| PK 0+588 - 0+604 | 16 |  |  | 16.00 |
| PK 0+717 - 0+730 | 13 |  |  | 13.00 |
| PK 0+916 - 0+920 | 4 |  |  | 4.00 |
| PK 0+944 - 0+947 | 3 |  |  | 3.00 |
| PK 0+955 - 0+963 | 8 |  |  | 8.00 |
| PK 1+337 - 1+346 | 9 |  |  | 9.00 |
| PK 1+393 - 1+400 | 7 |  |  | 7.00 |
| PK 1+714 - 1+724 | 10 |  |  | 10.00 |
| PK 1+870 - 1+876 | 6 |  |  | 6.00 |
| PK 1+896 - 1+900 | 4 |  |  | 4.00 |
| PK 1+903 - 1+906 | 3 |  |  | 3.00 |
| PK 1+913 - 1+917 | 4 |  |  | 4.00 |
| PK 1+920 - 1+924 | 4 |  |  | 4.00 |
| PK 1+963 - 1+970 | 7 |  |  | 7.00 |
| PK 2+245 - 2+265 | 20 |  |  | 20.00 |
| PK 2+290 - 2+303 | 13 |  |  | 13.00 |
| PK 2+512 - 2+558 | 46 |  |  | 46.00 |
| PK 2+615 - 2+672 | 57 |  |  | 57.00 |
| PK 2+878 - 2+893 | 15 |  |  | 15.00 |
| PK 2+902 - 2+915 | 13 |  |  | 13.00 |
| PK 2+932 - 2+944 | 12 |  |  | 12.00 |
| Eix 8 |  |  |  |  |
| M-2.6 |  |  |  |  |
| PK 0+000 - 0+105 | 105 |  |  | 105.00 |
| PK 0+114 - 0+116 | 2 |  |  | 2.00 |
| PK 0+162 - 0+166 | 4 |  |  | 4.00 |
| PK 0+310 - 0+330,014 | 20.01 |  |  | 20.01 |
| M-1.12 |  |  |  |  |
| PK 0+177 - 0+197 | 20 |  |  | 20.00 |
| PK 0+236 - 0+244 | 8 |  |  | 8.00 |
| PK 0+275 - 0+290 | 15 |  |  | 15.00 |
| M-2.6 Parterre |  |  |  |  |
| PK 0+75 - 0+107 | 65.5 |  |  | 65.50 |
| PK 0+114 - 0+167 | 112 |  |  | 112.00 |
| PK 0+172 - 0+306 | 274 |  |  | 274.00 |
| PK 0+311 - 330,014 | 19.2 |  |  | 19.20 |
| Eix 14 |  |  |  |  |
| M-2.6 |  |  |  |  |
| Pk 0+000 - 0+057 | 57 |  |  | 57.00 |
| M-2.6 Arcen |  |  |  |  |
| Pk 0+000 - 0+057 | 57 |  |  | 57.00 |
| Eix 44 |  |  |  |  |
| M-2.6 |  |  |  |  |
| PK 0+000 - 0+062 | 62 |  |  | 62.00 |
| M-2.6 Arcen |  |  |  |  |
| PK 0+000 - 0+062 | 62 |  |  | 62.00 |
| Eix 38 |  |  |  |  |
| M-2.6 |  |  |  |  |
| PK 0+000 - 0+054 | 54 |  |  | 54.00 |
| M-2.6 Arcen |  |  |  |  |
| PK 0+000 - 0+054 | 54 |  |  | 54.00 |
| Eix 39 |  |  |  |  |
| M-2.6 |  |  |  |  |
| PK 0+000 - 0+032 | 32 |  |  | 32.00 |
| M-2.6 Arcen |  |  |  |  |
| PK 0+000 - 0+032 | 32 |  |  | 32.00 |
| Eix 40 |  |  |  |  |
| M-2.6 |  |  |  |  |
| PK 0+000 - 0+027 | 27 |  |  | 27.00 |
| M-2.6 Arcen |  |  |  |  |
| PK 0+000 - 0+027 | 27 |  |  | 27.00 |
| Eix 10 |  |  |  |  |
| M-2.6 |  |  |  |  |
| 2+640 Accés | 83 |  |  | 83.00 |
| MARGE ESQUERRE |  |  |  |  |
| Eix 1 |  |  |  |  |
| M-2.6 |  |  |  |  |
| PK 0+000 - 0+335 | 453 |  |  | 453.00 |
| PK 0+461 - 0+553 | 92 |  |  | 92.00 |
| PK 0+560 - 0+718 | 158 |  |  | 158.00 |
| PK 0+736 - 0+958 | 222 |  |  | 222.00 |
| PK 0+970 - 1+333 | 362 |  |  | 362.00 |
| PK 1+344 - 1+532 | 191 |  |  | 191.00 |
| PK 1+542 - 1+756 | 214 |  |  | 214.00 |
| PK 1+765 - 1+784 | 20 |  |  | 20.00 |
| PK 1+800 - 2+274 | 473 |  |  | 473.00 |
| PK 2+286 - 2+439 | 155 |  |  | 155.00 |
| PK 2+449 - 2+901 | 456 |  |  | 456.00 |
| PK 2+973 - 3+192,55 | 17 |  |  | 17.00 |
| M-1.12 |  |  |  |  |
| PK 0+335 - 0+340 | 5 |  |  | 5.00 |
| PK 0+453 - 0+461 | 8 |  |  | 8.00 |
| PK 0+553 - 0+560 | 7 |  |  | 7.00 |
| PK 0+718 - 0+736 | 18 |  |  | 18.00 |
| PK 0+958 - 0+970 | 12 |  |  | 12.00 |
| PK 1+333 - 1+344 | 9 |  |  | 9.00 |
| PK 1+532 - 1+542 | 10 |  |  | 10.00 |
| PK 1+756 - 1+765 | 7 |  |  | 7.00 |
| PK 1+784 - 1+800 | 18 |  |  | 18.00 |
| PK 2+274 - 2+286 | 11 |  |  | 11.00 |
| PK 2+439 - 2+449 | 6 |  |  | 6.00 |
| PK 2+953 - 2+981 | 13 |  |  | 13.00 |
| Eix 7 |  |  |  |  |
| M-2.6 |  |  |  |  |
| PK 0+000 - 0+023 | 23 |  |  | 23.00 |
| PK 0+076 - 0+086 | 10 |  |  | 10.00 |
| PK 0+160 - 0+163 | 3 |  |  | 3.00 |
| PK 0+167 - 0+170 | 3 |  |  | 3.00 |
| PK 0+229 - 0+335,793 | 106.79 |  |  | 106.79 |
| M-2.6 Vorera |  |  |  |  |
| PK 0+029 - 0+058 | 29 |  |  | 29.00 |
| PK 0+066 - 0+100 | 34 |  |  | 34.00 |
| PK 0+107 - 0+118 | 11 |  |  | 11.00 |
| PK 0+122 - 0+130 | 8 |  |  | 8.00 |
| PK 0+134 - 0+154 | 20 |  |  | 20.00 |
| PK 0+158 - 0+162 | 4 |  |  | 4.00 |
| PK 0+167 - 0+170 | 3 |  |  | 3.00 |
| PK 0+174 - 0+195 | 21 |  |  | 21.00 |
| PK 0+200 - 0+208 | 8 |  |  | 8.00 |
| M-2.6 Parterre |  |  |  |  |
| PK 0+000 - 0+023 | 23 |  |  | 23.00 |
| PK 0+227 - 0+260 | 33 |  |  | 33.00 |
| M-1.12 |  |  |  |  |
| PK 0+214 - 0+229 | 15 |  |  | 15.00 |
| Eix 9 |  |  |  |  |
| M-2.6 |  |  |  |  |
| PK 0+000 - 0+015 | 15 |  |  | 15.00 |
| EIX |  |  |  |  |
| M-2.6 |  |  |  |  |
| PK 0+000 - 0+015 | 36 |  |  | 36.00 |
| M-2.1 |  |  |  |  |
| PK 0+015 - 0+320 | 325 |  |  | 325.00 |
| PK 0+355 - 0+452 | 97 |  |  | 97.00 |
| PK 0+461 - 0+510 | 49 |  |  | 49.00 |
| PK 0+520 - 0+554 | 34 |  |  | 34.00 |
| PK 0+561 - 0+603 | 42 |  |  | 42.00 |
| PK 0+624 - 0+717 | 93 |  |  | 93.00 |
| PK 0+733 - 0+916 | 183 |  |  | 183.00 |
| PK 0+920 - 0+944 | 24 |  |  | 24.00 |
| PK 0+947 - 0+957 | 10 |  |  | 10.00 |
| PK 0+968 - 1+334 | 366 |  |  | 366.00 |
| PK 1+344 - 1+392 | 48 |  |  | 48.00 |
| PK 1+402 - 1+532 | 130 |  |  | 130.00 |
| PK 1+544 - 1+713 | 169 |  |  | 169.00 |
| PK 1+724 - 1+756 | 32 |  |  | 32.00 |
| PK 1+765 - 1+783 | 18 |  |  | 18.00 |
| PK 1+800 - 1+890 | 90 |  |  | 90.00 |
| PK 1+904 - 1+923 | 19 |  |  | 19.00 |
| PK 1+927 - 1+966 | 39 |  |  | 39.00 |
| PK 1+968 - 2+277 | 309 |  |  | 309.00 |
| PK 2+284 - 2+438 | 154 |  |  | 154.00 |
| PK 2+448 - 2+515 | 67 |  |  | 67.00 |
| PK 2+555 - 2+647 | 92 |  |  | 92.00 |
| PK 2+661 - 2+883 | 222 |  |  | 222.00 |
| PK 2+890 - 2+947 | 57 |  |  | 57.00 |
| PK 2+953 - 2+973 | 20 |  |  | 20.00 |
| Eix 8 |  |  |  |  |
| M-2.6 |  |  |  |  |
| PK 0+075 - 0+107 | 65.5 |  |  | 65.50 |
| PK 0+114 - 0+167 | 112 |  |  | 112.00 |
| PK 0+172 - 0+306 | 274 |  |  | 274.00 |
| PK 0+311 - 330,014 | 38 |  |  | 38.00 |
| EIX |  |  |  |  |
| M-1.12 |  |  |  |  |
| PK 0+340 - 0+355 | 15 |  |  | 15.00 |
| PK 0+335 - 0+340 | 5 |  |  | 5.00 |
| PK 0+452 - 0+461 | 9 |  |  | 9.00 |
| PK 0+510 - 0+520 | 10 |  |  | 10.00 |
| PK 0+554 - 0+561 | 7 |  |  | 7.00 |
| PK 0+603 - 0+624 | 21 |  |  | 21.00 |
| PK 0+717 - 0+733 | 16 |  |  | 16.00 |
| PK 0+916 - 0+920 | 4 |  |  | 4.00 |
| PK 0+944 - 0+947 | 3 |  |  | 3.00 |
| PK 0+957 - 0+968 | 11 |  |  | 11.00 |
| PK 1+334 - 1+344 | 10 |  |  | 10.00 |
| PK 1+392 - 1+402 | 10 |  |  | 10.00 |
| PK 1+532 - 1+544 | 12 |  |  | 12.00 |
| PK 1+713 - 1+724 | 11 |  |  | 11.00 |
| PK 1+756 - 1+765 | 9 |  |  | 9.00 |
| PK 1+783 - 1+800 | 17 |  |  | 17.00 |
| PK 1+890 - 1+904 | 14 |  |  | 14.00 |
| PK 1+923 - 1+927 | 4 |  |  | 4.00 |
| PK 1+966 - 1+968 | 2 |  |  | 2.00 |
| PK 2+277 - 2+284 | 7 |  |  | 7.00 |
| PK 2+438 - 2+448 | 10 |  |  | 10.00 |
| PK 2+515 - 2+555 | 40 |  |  | 40.00 |
| PK 2+647 - 2+661 | 14 |  |  | 14.00 |
| PK 2+883 - 2+890 | 7 |  |  | 7.00 |
| PK 2+964 - 2+973 | 9 |  |  | 9.00 |
| pintura groga |  |  |  |  |
|  | 3 | 3600 | 2 | 21600.00 |
| varis | 1 | 1200 |  | 1200.00 |
| Subtotal |  |  |  | 34330.00 |
| Total |  |  |  | 34330 |

**E0707** m Marca viària longitudinal 30 cm. amplada, pintura acrílica
421 m × 0.97 = 408.37
Marca viària longitudinal de 30 cm d'amplada amb base solvent postmesclada amb microesferes de vidre, aplicada amb màquina autopropulsada pinta franges.

| Codi | Ut | Descripció | Rendiment | Preu | Import |
|---|---|---|---|---|---|
| M0224 | h | Màquina pintura bandes autop. | 0.001 | 41.57 | 0.04 |
| M0220 | h | Escombradora autopropulsada | 0.001 | 42.15 | 0.04 |
| O0101 | h | Cap de colla | 0.001 | 26.02 | 0.03 |
| O0110 | h | Peó | 0.002 | 20.41 | 0.04 |
| P14220 | kg | Pintura | 0.27 | 2.27 | 0.61 |
| P14210 | kg | Microesferes de vidre | 0.164 | 0.96 | 0.16 |
| VGZ | % | Despeses indirectes | 0.009 | 6 | 0.05 |
|  |  | Total |  |  | 0.97 |

| Amidament | Uts. | Parcial |
|---|---|---|
| MARGE DRET |  |  |
| Descripció linia + Pk |  |  |
| Eix 1 |  |  |
| M-2.4b |  |  |
| PK 2+696 - 2+715 | 19 | 19.00 |
| PK 2+916 - 2+936 | 20 | 20.00 |
| M-1.7 |  |  |
| PK 0+586 - 0+603 | 17 | 17.00 |
| PK 2+681 - 2+696 | 15 | 15.00 |
| PK 2+715 - 2+727 | 12 | 12.00 |
| PK 2+902 - 2+916 | 14 | 14.00 |
| PK 2+936 - 2+946 | 10 | 10.00 |
| Eix 8 |  |  |
| M-7.3b |  |  |
| PK 0+116 - 0+130 | 14 | 14.00 |
| PK 0+199 - 0+235 | 36 | 36.00 |
| PK 0+245 - 0+275 | 30 | 30.00 |
| PK 0+290 - 0+305 | 15 | 15.00 |
| M-1.7 |  |  |
| PK 0+130 - 0+138 | 8 | 8.00 |
| PK 0+150 - 0+158 | 8 | 8.00 |
| M-2.4b |  |  |
| PK 0+138 - 0+150 | 12 | 12.00 |
| PK 0+172 - 0+177 | 5 | 5.00 |
| MARGE ESQUERRE |  |  |
| Eix 1 |  |  |
| M-1.7 |  |  |
| PK 0+335 - 0+340 | 5 | 5.00 |
| PK 0+453 - 0+461 | 8 | 8.00 |
| PK 0+553 - 0+560 | 7 | 7.00 |
| PK 0+718 - 0+736 | 18 | 18.00 |
| PK 0+958 - 0+970 | 12 | 12.00 |
| PK 1+333 - 1+344 | 9 | 9.00 |
| PK 1+532 - 1+542 | 10 | 10.00 |
| PK 1+756 - 1+765 | 7 | 7.00 |
| PK 1+784 - 1+800 | 18 | 18.00 |
| PK 2+274 - 2+286 | 11 | 11.00 |
| PK 2+439 - 2+449 | 6 | 6.00 |
| PK 2+953 - 2+981 | 13 | 13.00 |
| M-2.4b |  |  |
| PK 2+914 - 2+935 | 21 | 21.00 |
| Eix 7 |  |  |
| M-1.7 |  |  |
| PK 0+056 - 0+076 | 20 | 20.00 |
| PK 0+088 - 0+097 | 9 | 9.00 |
| M-2.4b |  |  |
| PK 0+076 - 0+088 | 12 | 12.00 |
| Subtotal |  | 421.00 |
| Total |  | 421 |

**E0708** m2 Marca viària transversal, fletxes, inscripcions i zebrats, pintura acrílica
336.6 m2 × 12.89 = 4338.77
Marca viària transversal, fletxes, inscripcions i zebrats, amb pintura acrílica amb base solvent postmesclada amb microesferes de vidre, aplicada mecànicament, totalment acabada.

| Codi | Ut | Descripció | Rendiment | Preu | Import |
|---|---|---|---|---|---|
| M0224 | h | Màquina pintura bandes autop. | 0.031 | 41.57 | 1.29 |
| M0220 | h | Escombradora autopropulsada | 0.002 | 42.15 | 0.08 |
| O0101 | h | Cap de colla | 0.095 | 26.02 | 2.47 |
| O0110 | h | Peó | 0.286 | 20.41 | 5.84 |
| P14220 | kg | Pintura | 0.9 | 2.27 | 2.04 |
| P14210 | kg | Microesferes de vidre | 0.55 | 0.96 | 0.53 |
| VGZ | % | Despeses indirectes | 0.107 | 6 | 0.64 |
|  |  | Total |  |  | 12.89 |

| Amidament | Uts. | Llarg | Parcial |
|---|---|---|---|
| MARGE DRET |  |  |  |
| Eix 1 |  |  |  |
| M-6.4 Stop petit |  |  |  |
| PK 0+615 | 1 | 1.23 | 1.230 |
| PK 2+540 | 1 | 1.23 | 1.230 |
| PK 2+660 | 1 | 1.23 | 1.230 |
| PK 2+885 | 1 | 1.23 | 1.230 |
| PK 2+890 | 1 | 1.23 | 1.230 |
| M-6.5 Cediu el pas |  |  |  |
| PK 1+882 | 1 | 1.43 | 1.430 |
| PK 2+275 | 1 | 1.43 | 1.430 |
| PK 2+300 | 1 | 1.43 | 1.430 |
| PK 2+310 | 1 | 1.43 | 1.430 |
| PK 2+715 | 1 | 1.43 | 1.430 |
| PK 2+935 | 1 | 1.43 | 1.430 |
| M-4.3 Pas vianants |  |  |  |
| PK 2+525 - 2+533 | 8 | 0.5 | 4.000 |
| PK 2+642 - 2+653 | 11 | 0.5 | 5.500 |
| PK 2+945 - 2+949 | 4 | 0.5 | 2.000 |
| M-6.2 Bus petit |  |  |  |
| PK 2+705 | 1 | 2.75 | 2.750 |
| PK 2+925 | 1 | 2.75 | 2.750 |
| M-7.2b |  |  |  |
| PK 1+876 - 1+896 | 20 | 0.29 | 5.800 |
| PK 1+900 - 1+904 | 4 | 0.29 | 1.160 |
| PK 2+270 - 2+282 | 12 | 0.29 | 3.480 |
| M-4.4 |  |  |  |
| PK 1+922 - 1+927 | 1.25 |  | 1.250 |
| PK 1+963 - 1+970 | 1.75 |  | 1.750 |
| PK 2+880 - 2+893 | 3.25 |  | 3.250 |
| Eix 8 |  |  |  |
| M-4.3 Pas vianants |  |  |  |
| PK 0+166 - 0+171 | 5 | 0.5 | 2.500 |
| PK 0+303 - 0+308 | 5 | 0.5 | 2.500 |
| M-6.5 Cediu el pas |  |  |  |
| PK 0+150 | 1 | 1.43 | 1.430 |
| PK 0+330 | 1 | 1.43 | 1.430 |
| M-6.2 Bus petit |  |  |  |
| PK 0+145 | 1 | 2.75 | 2.750 |
| Eix 27 Accés urbanització |  |  |  |
| M-6.5 Cediu el pas |  |  |  |
| PK 1+900 | 1 | 1.43 | 1.430 |
| M-6.4 Stop |  |  |  |
| PK 1+900 | 2 | 1.23 | 2.460 |
| Eix 14 Accés urbanització |  |  |  |
| M-4.4 |  |  |  |
| Pas carril vianants costat dret | 1.75 |  | 1.750 |
| Pas carril vianants costat esquerre | 2.5 |  | 2.500 |
| M-6.5 Cediu el pas |  |  |  |
| PK 2+800 | 3 | 1.43 | 4.290 |
| Eix 6 Accés urbanització |  |  |  |
| M-6.4 Stop petit |  |  |  |
| PK 2+530 | 1 | 1.23 | 1.230 |
| M-4.4 |  |  |  |
| Pas vianants | 4.5 |  | 4.500 |
| Eix 10 Accés urbanització |  |  |  |
| M-4.4 |  |  |  |
| Pas vianants | 3 |  | 3.000 |
| M-6.5 Cediu el pas |  |  |  |
| PK 2+530 | 2 | 1.43 | 2.860 |
| M-6.4 Stop petit |  |  |  |
| PK 2+530 Accés urbanització | 1 | 1.23 | 1.230 |
| Eix 4 |  |  |  |
| M-5.2 Fletxa direcció única |  |  |  |
| PK 0+003 | 1 | 1.2 | 1.200 |
| M-6.5 Cediu el pas |  |  |  |
| PK 0+018 | 1 | 1.43 | 1.430 |
| M-7.2 |  |  |  |
| PK 0+000 - 0+019 | 19 | 0.29 | 5.510 |
| Eix 5 |  |  |  |
| M-5.2 Fletxa direcció única |  |  |  |
| PK 0+005 | 2 | 1.2 | 2.400 |
| M-6.4 Stop petit |  |  |  |
| PK 0+015 | 1 | 1.23 | 1.230 |
| PK 0+022 | 2 | 1.23 | 2.460 |
| Eix 3 |  |  |  |
| M-5.2 |  |  |  |
| PK 0+005 | 1 | 1.2 | 1.200 |
| PK 0+016 | 1 | 1.2 | 1.200 |
| PK 0+115 | 1 | 1.2 | 1.200 |
| M-7.2 |  |  |  |
| PK 0+000 - 0+022 | 22 | 0.29 | 6.380 |
| Eix 45 |  |  |  |
| M-6.4 Stop petit |  |  |  |
| PK 0+076 | 1 | 1.23 | 1.230 |
| MARGE ESQUERRE |  |  |  |
| Eix 1 |  |  |  |
| M-6.2 Bus petit |  |  |  |
| PK 2+925 | 1 | 2.75 | 2.750 |
| M-6.5 Cediu el pas |  |  |  |
| PK 0+003 | 1 | 1.43 | 1.430 |
| PK 2+915 | 1 | 1.43 | 1.430 |
| M-4.3 Pas vianants |  |  |  |
| PK 2+947 | 5 | 0.5 | 2.500 |
| Eix 7 |  |  |  |
| M-7.2b |  |  |  |
| PK 0+029 - 0+033 | 4 | 0.29 | 1.160 |
| M-4.3 Pas vianants |  |  |  |
| PK 0+024 - 0+028 | 4 | 0.5 | 2.000 |
| PK 0+163 - 0+167 | 4 | 0.5 | 2.000 |
| M-6.2 Bus petit |  |  |  |
| PK 0+075 | 1 | 2.75 | 2.750 |
| M-5.2a (en lateral) | 1 | 1.2 | 1.200 |
| Eix 18 |  |  |  |
| M-6.4 |  |  |  |
| PK 0+029 | 1 | 1.23 | 1.230 |
| M-7.2 |  |  |  |
| PK 0+000 - 0+015 | 15 | 0.29 | 4.350 |
| PK 0+020 - 0+031.3 | 11.3 | 0.29 | 3.277 |
| Eix 41 |  |  |  |
| M-7.2 |  |  |  |
| C/ Coll de Tapioles | 9.5 | 0.4 | 3.800 |
| MARGE DRET |  |  |  |
| Eix 1 |  |  |  |
| M-4.1 Linia stop |  |  |  |
| PK 0+603 - 0+608 | 5 | 1 | 5.000 |
| PK 1+896 - 1+899 | 3 | 1 | 3.000 |
| PK 2+530 - 2+550 | 20 | 1 | 20.000 |
| PK 2+657 - 2+661 | 4 | 2 | 8.000 |
| PK 2+880 - 2+887 | 7 | 1 | 7.000 |
| PK 2+887 - 2+894 | 7 | 1 | 7.000 |
| M-4.2 Linia cediu el pas |  |  |  |
| PK 1+885 - 1+888 | 3 | 0.67 | 2.010 |
| PK 2+275 - 2+278 | 3 | 0.67 | 2.010 |
| PK 2+665 - 2+673 | 8 | 0.67 | 5.360 |
| BTA Nomes pintura |  |  |  |
| PK 1+745 | 3 | 1 | 3.000 |
| PK 1+749 | 3 | 1 | 3.000 |
| BTA |  |  |  |
| PK 2+860 | 3 | 0.5 | 1.500 |
| Eix 8 |  |  |  |
| M-4.1 Linia stop |  |  |  |
| PK 0+110 - 0+114 | 4 | 1 | 4.000 |
| PK 0+158 - 0+162 | 4 | 1 | 4.000 |
| PK 0+304 | 3.5 | 1 | 3.500 |
| BTA |  |  |  |
| PK 0+165 | 3 | 0.5 | 1.500 |
| PK 0+305 | 3 | 0.5 | 1.500 |
| Eix 27 |  |  |  |
| M-4.1 linia stop |  |  |  |
| PK 1+900 Accés urbanització | 8 | 1 | 8.000 |
| M-4.2 linia cediu el pas |  |  |  |
| PK 1+900 Accés urbanització | 3 | 0.67 | 2.010 |
| Eix 14 |  |  |  |
| M-4.2 linia cediu el pas |  |  |  |
| PK 2+280 Accés urbanització | 14.5 | 0.67 | 9.715 |
| Eix 6 |  |  |  |
| M-4.1 linia stop |  |  |  |
| PK 2+530 Accés urbanització | 17 | 1 | 17.000 |
| Eix 10 |  |  |  |
| M-4.1 linia stop |  |  |  |
| PK 2+530 Accés urbanització | 11.5 | 1 | 11.500 |
| M-4.2 linia cediu el pas |  |  |  |
| PK 2+530 Accés urbanització | 3.5 | 0.67 | 2.345 |
| Eix 3 |  |  |  |
| M-4.2 linia cediu el pas |  |  |  |
| Carrer de la Mercè | 7 | 0.67 | 4.690 |
| Eix 5 |  |  |  |
| M-4.2 linia cediu el pas |  |  |  |
| Carrer de Tarragona | 20.5 | 0.67 | 13.735 |
| MARGE ESQUERRE |  |  |  |
| Eix 1 |  |  |  |
| M-4.1 Stop |  |  |  |
| PK 2+953 | 3 | 1 | 3.000 |
| PK 0+718 - 0+727 | 9 | 1 | 9.000 |
| BTA |  |  |  |
| PK 2+953 | 3.5 | 0.5 | 1.750 |
| BTA només pintura |  |  |  |
| PK 1+817 | 3 | 1 | 3.000 |
| PK 1+821 | 3 | 1 | 3.000 |
| M-4.2 Linia cediu el pas |  |  |  |
| PK 0+000 | 8 | 0.67 | 5.360 |
| M-4.1 Linia stop |  |  |  |
| PK 0+023 | 3 | 1 | 3.000 |
| PK 0+162 | 3 | 1 | 3.000 |
| Eix 18 |  |  |  |
| M-4.1 linia stop |  |  |  |
| C/ del Forn de Saldó | 1 | 12.5 | 12.500 |
| Eix 41 |  |  |  |
| M-4.2 Linia stop |  |  |  |
| Carrer Coll de Tapioles | 4.5 | 0.67 | 3.015 |
| Subtotal |  |  | 336.597 |
| Total |  |  | 336.6 |

**E07083** m2 Pintura en paviments de color a determinar i retrorreflectant
162 m2 × 8.77 = 1420.74
Pintat sobre paviment bituminós o de formigó amb pintura acrílica de color a determinar per la Direcció d'Obra amb microesferes de vidre, aplicada amb màquina d'accionament manual, totalment acabada.

| Codi | Ut | Descripció | Rendiment | Preu | Import |
|---|---|---|---|---|---|
| M0224 | h | Màquina pintura bandes autop. | 0.02 | 41.57 | 0.83 |
| M0220 | h | Escombradora autopropulsada | 0.002 | 42.15 | 0.08 |
| O0101 | h | Cap de colla | 0.04 | 26.02 | 1.04 |
| O0110 | h | Peó | 0.2 | 20.41 | 4.08 |
| P14223 | kg | Pintura color (material) | 1 | 2.42 | 2.42 |
| VGZ | % | Despeses indirectes | 0.054 | 6 | 0.32 |
|  |  | Total |  |  | 8.77 |

| Amidament | Uts. | Parcial |
|---|---|---|
| Eix 1 |  |  |
| Marge dret |  |  |
| Franja pintura vermella |  |  |
| PK 1+922 - 1+927 | 10 | 10.00 |
| PK 1+962 - 1+969 | 14 | 14.00 |
| PK 2+880 - 2+892 | 24 | 24.00 |
| Eix 14 |  |  |
| Pas carril vianants costat dret | 21 | 21.00 |
| Pas carril vianants costat esquerre | 30 | 30.00 |
| Eix 6 |  |  |
| Pass carril vianants | 27 | 27.00 |
| Eix 10 |  |  |
| Pass carril vianants | 36 | 36.00 |
| Subtotal |  | 162.00 |
| Total |  | 162 |

**E07082** m Pintura en vorades de color alternatiu blanc i vermell
208.7 m × 5.93 = 1237.59
Pintura acrílica amb base solvent aplicada en vorades de qualsevol mida de color alternatiu blanc i vermell amb microesferes de vidre, totalment acabada.

| Codi | Ut | Descripció | Rendiment | Preu | Import |
|---|---|---|---|---|---|
| M0224 | h | Màquina pintura bandes autop. | 0.012 | 41.57 | 0.50 |
| M0220 | h | Escombradora autopropulsada | 0.002 | 42.15 | 0.08 |
| O0101 | h | Cap de colla | 0.05 | 26.02 | 1.30 |
| O0110 | h | Peó | 0.14 | 20.41 | 2.86 |
| P14210 | kg | Microesferes de vidre | 0.095 | 0.96 | 0.09 |
| P14220 | kg | Pintura | 0.385 | 2.27 | 0.87 |
| VGZ | % | Despeses indirectes | 0.039 | 6 | 0.23 |
|  |  | Total |  |  | 5.93 |

| Amidament | Uts. | Llarg | Parcial |
|---|---|---|---|
| Pintatde les vorades remuntables: |  |  |  |
| illots accés pk 1+900 | 1 | 17 | 17.00 |
|  | 1 | 7.2 | 7.20 |
| illots accés Mas Vilet pk 2+300 | 1 | 37 | 37.00 |
|  | 1 | 63 | 63.00 |
|  | 1 | 9 | 9.00 |
| illots accés c. Ausias Marc pk 2+650 | 1 | 28 | 28.00 |
|  | 1 | 30 | 30.00 |
|  | 1 | 17.5 | 17.50 |
| Subtotal |  |  | 208.70 |
| Total |  |  | 208.7 |

### 01.07.02 SENYALITZACIÓ VERTICAL (07/12/1994)
Import: 39583.2

**E0710** u Placa reflectora triangular L=135 cm, nivell 2 HIP
14 u × 244.22 = 3419.08
Placa reflectora triangular de 135 cm. de costat, per a senyals de trànsit, nivell 2 HIP, inclòs ancoratges i cargoleria.

| Codi | Ut | Descripció | Rendiment | Preu | Import |
|---|---|---|---|---|---|
| O0110 | h | Peó | 0.2 | 20.41 | 4.08 |
| O0102 | h | Oficial 1ª | 0.175 | 24.56 | 4.30 |
| P1438 | u | Placa triang. reflect. 135 cm (material) | 1 | 222.1 | 222.10 |
| VGZ | % | Despeses indirectes | 2.29 | 6 | 13.74 |
|  |  | Total |  |  | 244.22 |

| Amidament | Uts. | Parcial |
|---|---|---|
| Eix 1 |  |  |
| P-4 |  |  |
| PK 0+300 | 1 | 1.00 |
| R-1 |  |  |
| PK 0+300 | 1 | 1.00 |
| PK 1+880 | 1 | 1.00 |
| PK 2+270 | 1 | 1.00 |
| P-15a |  |  |
| PK 1+695 | 1 | 1.00 |
| PK 1+870 | 1 | 1.00 |
| PK 2+760 |  |  |
| P-50 |  |  |
| PK 1+695 | 1 | 1.00 |
| PK 1+870 | 1 | 1.00 |
| P-13a |  |  |
| PK 2+355 | 1 | 1.00 |
| P-24 |  |  |
| PK 2+863 | 1 | 1.00 |
| Eix 8 |  |  |
| P-20 |  |  |
| PK 0+010 | 1 | 1.00 |
| P-4 |  |  |
| PK 0+130 | 1 | 1.00 |
| R-1 |  |  |
| PK 0+210 | 1 | 1.00 |
| Eix 7 |  |  |
| P-20 |  |  |
| PK 0+038 | 1 | 1.00 |
| Subtotal |  | 14.00 |
| Total |  | 14 |

**E0751** u Placa circular d'alumini Ø60 cm, nivell 2 HIP (07/12/1994)
1 u × 85.32 = 85.32
Placa circular d'alumini per a senyals de trànsit de Ø= 60 cm, nivell 2 HIP, inclòs ancoratges i cargoleria.

| Codi | Ut | Descripció | Rendiment | Preu | Import |
|---|---|---|---|---|---|
| O0102 | h | Oficial 1ª | 0.175 | 24.56 | 4.30 |
| O0110 | h | Peó | 0.2 | 20.41 | 4.08 |
| P14820 | u | Placa rodona alumini reflect. 60 cm. (material; 12/01/2009) | 1 | 72.19 | 72.19 |
| vg | % | Despeses indirectes | 0.791 | 6 | 4.75 |
|  |  | Total |  |  | 85.32 |

| Amidament | Uts. | Parcial |
|---|---|---|
| Sobre el plafó T203-29_LOC_2 | 1 | 1.00 |
| Total |  | 1 |

**E0712** u Placa reflectora circular Ø90 cm, nivell 2 HIP
27 u × 171.41 = 4628.07
Placa reflectora circular de 90 cm. de diàmetre, per a senyals de trànsit, nivell 2 HIP, inclòs ancoratges i cargoleria.

| Codi | Ut | Descripció | Rendiment | Preu | Import |
|---|---|---|---|---|---|
| O0110 | h | Peó | 0.2 | 20.41 | 4.08 |
| O0102 | h | Oficial 1ª | 0.175 | 24.56 | 4.30 |
| P1404 | u | Placa circular reflect. 90 cm. (material) | 1 | 153.41 | 153.41 |
| VGZ | % | Despeses indirectes | 1.603 | 6 | 9.62 |
|  |  | Total |  |  | 171.41 |

| Amidament | Uts. | Parcial |
|---|---|---|
| R-101 |  |  |
| PK 0+000 | 1 | 1.00 |
| PK 2+980 E | 1 | 1.00 |
| R-401a |  |  |
| PK 0+000 | 1 | 1.00 |
| R-301 (60) |  |  |
| PK 0+023 | 1 | 1.00 |
| PK 0+155 | 1 | 1.00 |
| PK 1+600 | 1 | 1.00 |
| PK 2+600 | 1 | 1.00 |
| R-101 |  |  |
| PK 1+880 | 1 | 1.00 |
| PK 2+270 | 1 | 1.00 |
| PK 2+318 | 1 | 1.00 |
| R-301 (30) |  |  |
| PK 2+600 | 1 | 1.00 |
| R-407 + R-410 (via compartida) |  |  |
| PK 1+910 | 1 | 1.00 |
| PK 2+270 | 1 | 1.00 |
| PK 2+300 | 1 | 1.00 |
| PK 2+525 | 1 | 1.00 |
| PK 2+535 | 1 | 1.00 |
| PK 2+635 | 1 | 1.00 |
| PK 2+675 | 1 | 1.00 |
| PK 2+910 | 1 | 1.00 |
| Eix 8 |  |  |
| R-101 |  |  |
| PK 0+115 | 1 | 1.00 |
| PK 0+330 | 1 | 1.00 |
| R-401a |  |  |
| PK 0+320 | 1 | 1.00 |
| Eix 7 |  |  |
| R-301 (30) |  |  |
| PK 0+010 | 1 | 1.00 |
| R-106 |  |  |
| PK 0+010 | 1 | 1.00 |
| R-101 |  |  |
| PK 0+217 | 1 | 1.00 |
| Eix 18 |  |  |
| PK 0+130 | 1 | 1.00 |
| R-407 + R-410 (via compartida) |  |  |
| PK 0+003 | 1 | 1.00 |
| Subtotal |  | 27.00 |
| Total |  | 27 |

**E0714** u Placa reflectora octogonal 90 cm. doble apotema, nivell 2 HIP
11 u × 196.8 = 2164.80
Placa reflectora octogonal de 90 cm. de doble apotema, per a senyals de trànsit, nivell 2 HIP, inclòs ancoratges i cargoleria.

| Codi | Ut | Descripció | Rendiment | Preu | Import |
|---|---|---|---|---|---|
| O0110 | h | Peó | 0.2 | 20.41 | 4.08 |
| O0102 | h | Oficial 1ª | 0.175 | 24.56 | 4.30 |
| P1405 | u | Placa octog. reflect. 90 cm. (material) | 1 | 177.36 | 177.36 |
| VGZ | % | Despeses indirectes | 1.843 | 6 | 11.06 |
|  |  | Total |  |  | 196.8 |

| Amidament | Uts. | Parcial |
|---|---|---|
| Eix 1 |  |  |
| R-2 |  |  |
| PK 1+335 | 1 | 1.00 |
| PK 1+785 | 1 | 1.00 |
| PK 1+880 | 1 | 1.00 |
| PK 2+318 | 1 | 1.00 |
| PK 2+545 | 1 | 1.00 |
| PK 2+960 | 1 | 1.00 |
| Eix 5 |  |  |
| R-2 | 3 | 3.00 |
| Eix 18 |  |  |
| R-2 |  |  |
| PK 0+030 | 1 | 1.00 |
| Eix 8 |  |  |
| R-2 |  |  |
| PK 0+112 | 1 | 1.00 |
| Subtotal |  | 11.00 |
| Total |  | 11 |

**E0716** u Placa reflectora quadrada de 90 cm. costat, nivell 2 HIP
8 u × 217.14 = 1737.12
Placa reflectora quadrada de 90 cm. de costat, per a senyals de trànsit, nivell 2 HIP, inclòs ancoratges i cargoleria.

| Codi | Ut | Descripció | Rendiment | Preu | Import |
|---|---|---|---|---|---|
| O0110 | h | Peó | 0.2 | 20.41 | 4.08 |
| O0102 | h | Oficial 1ª | 0.175 | 24.56 | 4.30 |
| P1410 | u | Placa infor. refl. 90x90 cm. (material) | 1 | 196.55 | 196.55 |
| VGZ | % | Despeses indirectes | 2.035 | 6 | 12.21 |
|  |  | Total |  |  | 217.14 |

| Amidament | Uts. | Parcial |
|---|---|---|
| Eix 1 |  |  |
| S-7 (50) |  |  |
| PK 2+670 | 1 | 1.00 |
| PK 2+830 | 1 | 1.00 |
| S-13 |  |  |
| PK 2+945 | 1 | 1.00 |
| PK 2+950 | 1 | 1.00 |
| PQ 90 panell direccional 2+750 | 2 | 2.00 |
| Eix 8 |  |  |
| S-13 |  |  |
| PK 0+165 | 1 | 1.00 |
| Eix 7 |  |  |
| S-13 |  |  |
| PK 0+160 | 1 | 1.00 |
| Subtotal |  | 8.00 |
| Total |  | 8 |

**E0718** u Placa reflectora rectangular 135x90 cm, nivell 2 HIP
5 u × 216.29 = 1081.45
Placa reflectora rectangular de 135x90 cm.,per a senyals de trànsit, nivell 2 HIP, inclòs ancoratges i cargoleria.

| Codi | Ut | Descripció | Rendiment | Preu | Import |
|---|---|---|---|---|---|
| O0102 | h | Oficial 1ª | 0.175 | 24.56 | 4.30 |
| O0110 | h | Peó | 0.2 | 20.41 | 4.08 |
| P1426 | u | Placa infor. refl. 135x90 cm. (material) | 1 | 195.75 | 195.75 |
| VGZ | % | Despeses indirectes | 2.027 | 6 | 12.16 |
|  |  | Total |  |  | 216.29 |

| Amidament | Uts. | Parcial |
|---|---|---|
| Eix 1 |  |  |
| S-19 |  |  |
| PK 2+685 | 1 | 1.00 |
| PK 2+900 | 1 | 1.00 |
| PK 2+945 | 1 | 1.00 |
| Eix 8 |  |  |
| S-19 |  |  |
| PK 0+125 | 1 | 1.00 |
| Eix 7 |  |  |
| S-19 |  |  |
| PK 0+065 | 1 | 1.00 |
| Subtotal |  | 5.00 |
| Total |  | 5 |

**E07191** u Placa reflectora rectangular 80x30 cm, nivell 2 HIP
8 u × 70.7 = 565.60
Placa reflectora rectangular de 85x17 cm.,per a senyals de trànsit, nivell 2 HIP, inclòs ancoratges i cargoleria.

| Codi | Ut | Descripció | Rendiment | Preu | Import |
|---|---|---|---|---|---|
| O0102 | h | Oficial 1ª | 0.08 | 24.56 | 1.96 |
| O0110 | h | Peó | 0.12 | 20.41 | 2.45 |
| P1427 | u | Placa comp. refl. 80x30 cm. (material) | 1 | 62.33 | 62.33 |
| VGZ | % | Despeses indirectes | 0.66 | 6 | 3.96 |
|  |  | Total |  |  | 70.7 |

| Amidament | Uts. | Parcial |
|---|---|---|
| Eix 1 |  |  |
| S-800 |  |  |
| PK 0+300 (300m) | 1 | 1.00 |
| PK 1+600 (RECORDI) | 1 | 1.00 |
| S-860 |  |  |
| PK 1+695 (CAMÍ) | 1 | 1.00 |
| PK 1+870 (CAMÍ) | 1 | 1.00 |
| S-810 |  |  |
| PK 2+760 (100m) | 1 | 1.00 |
| PK 2+863 (3km) | 1 | 1.00 |
| Eix 8 |  |  |
| S-810 |  |  |
| PK 0+130 | 1 | 1.00 |
| S-800 |  |  |
| PK 0+210 (CEDA 150m) | 1 | 1.00 |
| Subtotal |  | 8.00 |
| Total |  | 8 |

**E0720** u Placa reflectora rectangular de 60x20 cm. complementaria
1 u × 63.93 = 63.93
Placa reflectora rectangular de 60x20 cm. complementària, nivell 2 HIP, inclòs ancoratges i cargoleria.

| Codi | Ut | Descripció | Rendiment | Preu | Import |
|---|---|---|---|---|---|
| O0102 | h | Oficial 1ª | 0.08 | 24.56 | 1.96 |
| O0110 | h | Peó | 0.12 | 20.41 | 2.45 |
| P1428 | u | Placa comp. refl. 60x20 cm. (material) | 1 | 55.94 | 55.94 |
| VGZ | % | Despeses indirectes | 0.596 | 6 | 3.58 |
|  |  | Total |  |  | 63.93 |

| Amidament | Uts. | Parcial |
|---|---|---|
| Eix 1 |  |  |
| S-430 (T-203) |  |  |
| PK 0+023 | 1 | 1.00 |
| Subtotal |  | 1.00 |
| Total |  | 1 |

**E0739** m Suport rectangular d'acer galvanitzat de 100x50x3 mm.
207.2 m × 25.24 = 5229.73
Suport rectangular d'acer galvanitzat de 100x50x3 mm.,col·locat.

| Codi | Ut | Descripció | Rendiment | Preu | Import |
|---|---|---|---|---|---|
| O0102 | h | Oficial 1ª | 0.05 | 24.56 | 1.23 |
| O0110 | h | Peó | 0.09 | 20.41 | 1.84 |
| P1439 | m | Suport acer galv. 100x50x3 mm (material) | 1 | 20.77 | 20.77 |
| VGZ | % | Despeses indirectes | 0.233 | 6 | 1.40 |
|  |  | Total |  |  | 25.24 |

| Amidament | Uts. | Llarg | Parcial |
|---|---|---|---|
| longitud pal suport 4,2m |  |  |  |
| Eix 1 |  |  |  |
| 0+300 E | 1 | 4.2 | 4.20 |
| 1+695 D | 1 | 4.2 | 4.20 |
| 1+870 E | 1 | 4.2 | 4.20 |
| 2+760 D | 1 | 4.2 | 4.20 |
| Eix 8 |  |  |  |
| 0+130 D | 1 | 4.2 | 4.20 |
| Eix 7 |  |  |  |
| 0+010 D | 1 | 4.2 | 4.20 |
| longitud pal suport 3,5m |  |  |  |
| Eix 1 |  |  |  |
| 0+000 E | 1 | 3.5 | 3.50 |
| 0+000 D | 1 | 3.5 | 3.50 |
| 0+023 D | 1 | 3.5 | 3.50 |
| 0+155 E | 1 | 3.5 | 3.50 |
| 1+335 E | 1 | 3.5 | 3.50 |
| 1+600 D | 1 | 3.5 | 3.50 |
| 1+785 E | 1 | 3.5 | 3.50 |
| 1+880 D | 2 | 3.5 | 7.00 |
| 1+900 D | 1 | 3.5 | 3.50 |
| 1+910 D | 1 | 3.5 | 3.50 |
| 2+270 D | 2 | 3.5 | 7.00 |
| 2+280 D | 1 | 3.5 | 3.50 |
| 2+300 D | 1 | 3.5 | 3.50 |
| 2+318 D | 2 | 3.5 | 7.00 |
| 2+525 D | 1 | 3.5 | 3.50 |
| 2+535 D | 1 | 3.5 | 3.50 |
| 2+545 D | 1 | 3.5 | 3.50 |
| 2+635 D | 1 | 3.5 | 3.50 |
| 2+675 D | 1 | 3.5 | 3.50 |
| 2+600 E | 1 | 3.5 | 3.50 |
| 2+670 D | 1 | 3.5 | 3.50 |
| 2+685 D | 1 | 3.5 | 3.50 |
| 2+830 D | 1 | 3.5 | 3.50 |
| 2+355 E | 1 | 3.5 | 3.50 |
| 2+863 E | 1 | 3.5 | 3.50 |
| 2+900 D | 1 | 3.5 | 3.50 |
| 2+910 E | 1 | 3.5 | 3.50 |
| 2+945 D | 1 | 3.5 | 3.50 |
| 2+945 E | 1 | 3.5 | 3.50 |
| 2+950 E | 1 | 3.5 | 3.50 |
| 2+960 E | 1 | 3.5 | 3.50 |
| 2+980 E | 1 | 3.5 | 3.50 |
| Eix 5 |  |  |  |
| 0+010 D | 1 | 3.5 | 3.50 |
| 0+020 D | 1 | 3.5 | 3.50 |
| 0+020 E | 1 | 3.5 | 3.50 |
| Eix 18 |  |  |  |
| 0+003 D | 1 | 3.5 | 3.50 |
| 0+030 D | 1 | 3.5 | 3.50 |
| Eix 8 |  |  |  |
| 0+010 D | 1 | 3.5 | 3.50 |
| 0+112 D | 1 | 3.5 | 3.50 |
| 0+115 E | 1 | 3.5 | 3.50 |
| 0+125 D | 1 | 3.5 | 3.50 |
| 0+165 D | 1 | 3.5 | 3.50 |
| 0+210 D | 1 | 3.5 | 3.50 |
| 0+320 E | 1 | 3.5 | 3.50 |
| 0+330 D | 1 | 3.5 | 3.50 |
| Eix 7 |  |  |  |
| 0+038 D | 1 | 3.5 | 3.50 |
| 0+065 D | 1 | 3.5 | 3.50 |
| 0+160 D | 1 | 3.5 | 3.50 |
| 0+217 D | 1 | 3.5 | 3.50 |
| Subtotal |  |  | 207.20 |
| Total |  |  | 207.2 |

**E0729** u Fonamentació de senyals
55 u × 34.01 = 1870.55
Fonamentació de senyals, segons plànols, inclòs l'excavació, totalment acabada.

| Codi | Ut | Descripció | Rendiment | Preu | Import |
|---|---|---|---|---|---|
| O0110 | h | Peó | 0.48 | 20.41 | 9.797 |
| O0101 | h | Cap de colla | 0.12 | 26.02 | 3.122 |
| P1609 | m3 | Excavació de terres | 0.18 | 11.12 | 2.002 |
| E0502 | m3 | Formigó HM-20 fonaments | 0.18 | 95.33 | 17.159 |
| %1613006000600 | % | Despeses indirectes | 6 % | 32.080 | 1.925 |
|  |  | Total |  |  | 34.01 |

| Amidament | Uts. | Parcial |
|---|---|---|
| Suport rectangular 100x50x3 mm | 49 | 49.00 |
|  | 6 | 6.00 |
| Subtotal |  | 55.00 |
| Total |  | 55 |

**E0755** m2 Placa d'alumini fins a 0,25 m², nivell 2 HIP, amb abraçadores
0.42 m2 × 286.96 = 120.52
Placa d'alumini fins a 0,25 m², per a senyals de trànsit senyals d'orientació, amb revestiment reflectant nivell 2 HIP, inclosos abraçadores d'unió al suport i cargoleria corresponent, totalment col·locada.

| Codi | Ut | Descripció | Rendiment | Preu | Import |
|---|---|---|---|---|---|
| O0101 | h | Cap de colla | 0.15 | 26.02 | 3.90 |
| O0110 | h | Peó | 0.4 | 20.41 | 8.16 |
| O0102 | h | Oficial 1ª | 0.3 | 24.56 | 7.37 |
| P1495 | m2 | Placa d'alumini fins 0,25 m2 (material) | 1 | 251.49 | 251.49 |
| VGZ | % | Despeses indirectes | 2.674 | 6 | 16.04 |
|  |  | Total |  |  | 286.96 |

| Amidament | Llarg | Parcial |
|---|---|---|
| T203-00_DF_1 | 0.14 | 0.14 |
| T203-19_DF_3 | 0.14 | 0.14 |
| T203-23_DF_3 | 0.14 | 0.14 |
| Subtotal |  | 0.42 |
| Total |  | 0.42 |

**E0756** m2 Placa d'alumini >0,25 m² i <0,50 m², nivell 2 HIP, amb abraçadores
4.5 m2 × 267.69 = 1204.61
Placa d'alumini superior a 0,25 m² i fins a 0,50 m², per a d'orientació, amb revestiment reflectant HIP nivell 2, inclosos abraçadores d'unió al suport i cargoleria corresponent, totalment col·locada.

| Codi | Ut | Descripció | Rendiment | Preu | Import |
|---|---|---|---|---|---|
| O0101 | h | Cap de colla | 0.15 | 26.02 | 3.90 |
| O0110 | h | Peó | 0.4 | 20.41 | 8.16 |
| O0102 | h | Oficial 1ª | 0.3 | 24.56 | 7.37 |
| P1496 | m2 | Placa d'alumini de 0,25 a 0,50 m2 (material) | 1 | 233.31 | 233.31 |
| VGZ | % | Despeses indirectes | 2.492 | 6 | 14.95 |
|  |  | Total |  |  | 267.69 |

| Amidament | Llarg | Parcial |
|---|---|---|
| T203-00_DF_1 | 0.38 | 0.38 |
| T203-07_DF_1 | 0.3 | 0.30 |
| T203-07_DF_2 | 0.3 | 0.30 |
| T203-18_AC_1 | 0.42 | 0.42 |
| T203-18_AC_2 | 0.42 | 0.42 |
| T203-19_DF_1 | 0.48 | 0.48 |
| T203-19_DF_2 | 0.48 | 0.48 |
| T203-23_DF_1 | 0.48 | 0.48 |
| T203-23_DF_2 | 0.48 | 0.48 |
| T203-33_DF_1 | 0.38 | 0.38 |
| T203-33_DF_2 | 0.38 | 0.38 |
| Subtotal |  | 4.50 |
| Total |  | 4.5 |

**E0757** m2 Placa d'alumini >0,50 m² i <1,00 m², nivell 2 HIP, amb abraçadores
10.99 m2 × 223.8 = 2459.56
Placa d'alumini superior a 0,50 m² i fins a 1,00 m², per a senyals de trànsit d'orientació, amb revestiment reflectant HIP nivell 2, inclosos abraçadores d'unió al suport i cargoleria corresponent, totalment col·locada.

| Codi | Ut | Descripció | Rendiment | Preu | Import |
|---|---|---|---|---|---|
| O0102 | h | Oficial 1ª | 0.3 | 24.56 | 7.37 |
| O0110 | h | Peó | 0.4 | 20.41 | 8.16 |
| O0101 | h | Cap de colla | 0.15 | 26.02 | 3.90 |
| P14970 | m2 | Placa d'alumini de 0,50 m2 a 1,00 m2 (material) | 1 | 191.9 | 191.90 |
| VGZ | % | Despeses indirectes | 2.078 | 6 | 12.47 |
|  |  | Total |  |  | 223.8 |

| Amidament | Llarg | Parcial |
|---|---|---|
| T203-00_DF_1 | 0.53 | 0.53 |
| T203-19_DF_3 | 1.43 | 1.43 |
| T203-23_DF_3 | 1.43 | 1.43 |
| T203-25_DF_1 | 0.78 | 0.78 |
| T203-25_DF_2 | 0.78 | 0.78 |
| T203-26_DF_1 | 0.78 | 0.78 |
| T203-26_DF_2 | 0.78 | 0.78 |
| T203-29_DF_1 | 0.53 | 0.53 |
| T203-29_DF_2 | 0.53 | 0.53 |
| T203-29_LOC_1 | 0.65 | 0.65 |
| T203-34_DF_1 | 0.53 | 0.53 |
| T203-34_DF_2 | 0.53 | 0.53 |
| T203-34_DF_3 | 0.53 | 0.53 |
| T203-34_DF_4 | 0.53 | 0.53 |
| T203-35_LOC_1 | 0.65 | 0.65 |
| Subtotal |  | 10.99 |
| Total |  | 10.99 |

**E0758** m2 Placa d'alumini >1,00 m² i <1,50 m², nivell 2 HIP, amb abraçadores
2.04 m2 × 172.41 = 351.72
Placa d'alumini superior a 1,00 m² i fins a 1,50 m², per a senyals de trànsit d'orientació, amb revestiment reflectant HIP nivell 2, inclosos abraçadores d'unió al suport i cargoleria corresponent, totalment col·locada.

| Codi | Ut | Descripció | Rendiment | Preu | Import |
|---|---|---|---|---|---|
| O0101 | h | Cap de colla | 0.15 | 26.02 | 3.90 |
| O0102 | h | Oficial 1ª | 0.3 | 24.56 | 7.37 |
| O0110 | h | Peó | 0.4 | 20.41 | 8.16 |
| P14972 | m2 | Placa d'alumini superior a 1,50 m2 (material) | 1 | 143.42 | 143.42 |
| VGZ | % | Despeses indirectes | 1.594 | 6 | 9.56 |
|  |  | Total |  |  | 172.41 |

| Amidament | Llarg | Parcial |
|---|---|---|
| T203-29_LOC_2 | 1.02 | 1.02 |
| T203-35_LOC_2 | 1.02 | 1.02 |
| Subtotal |  | 2.04 |
| Total |  | 2.04 |

**E07581** m2 Placa d'alumini >1,50 m² , nivell 2 HIP, amb abraçadores
7.34 m2 × 170.27 = 1249.78
Placa d'alumini superior a 1,50 m² , per a senyals de trànsit d'orientació, amb revestiment reflectant HIP nivell 2, inclosos abraçadores d'unió al suport i cargoleria corresponent, totalment col·locada.

| Codi | Ut | Descripció | Rendiment | Preu | Import |
|---|---|---|---|---|---|
| O0110 | h | Peó | 0.4 | 20.41 | 8.16 |
| O0101 | h | Cap de colla | 0.15 | 26.02 | 3.90 |
| O0102 | h | Oficial 1ª | 0.3 | 24.56 | 7.37 |
| P14973 | m2 | Placa d'alumini superior a 1,50 m2 (material) | 1 | 141.4 | 141.40 |
| VGZ | % | Despeses indirectes | 1.573 | 6 | 9.44 |
|  |  | Total |  |  | 170.27 |

| Amidament | Llarg | Parcial |
|---|---|---|
| T203-00_PS_1 | 3.67 | 3.67 |
| T203-35_PS_1 | 3.67 | 3.67 |
| Subtotal |  | 7.34 |
| Total |  | 7.34 |

**E0730** u Fonamentació de cartell de pre-senyalització
29 u × 151.2 = 4384.80
Fonamentació de cartell de pre-senyalització, totalment acabada.

| Codi | Ut | Descripció | Rendiment | Preu | Import |
|---|---|---|---|---|---|
| O0102 | h | Oficial 1ª | 0.36 | 24.56 | 8.84 |
| O0110 | h | Peó | 1.2 | 20.41 | 24.49 |
| O0101 | h | Cap de colla | 0.12 | 26.02 | 3.12 |
| P1609 | m3 | Excavació de terres | 1.175 | 11.12 | 13.07 |
| VGZ | % | Despeses indirectes | 1.059 | 6 | 6.35 |
| E0502 | m3 | Formigó HM-20 fonaments | 1 | 95.33 | 95.33 |
|  |  | Total |  |  | 151.2 |

| Amidament | Uts. | Parcial |
|---|---|---|
| Plafons nous |  |  |
| T203-00_DF_1 | 1 | 1.00 |
| T203-00_PS_1 | 1 | 1.00 |
| T203-07_DF_1 | 1 | 1.00 |
| T203-07_DF_2 | 1 | 1.00 |
| T203-18_AC_1 | 1 | 1.00 |
| T203-18_AC_2 | 1 | 1.00 |
| T203-19_DF_1 | 1 | 1.00 |
| T203-19_DF_2 | 1 | 1.00 |
| T203-19_DF_3 | 1 | 1.00 |
| T203-23_DF_1 | 1 | 1.00 |
| T203-23_DF_2 | 1 | 1.00 |
| T203-23_DF_3 | 1 | 1.00 |
| T203-25_DF_1 | 1 | 1.00 |
| T203-25_DF_2 | 1 | 1.00 |
| T203-26_DF_1 | 1 | 1.00 |
| T203-26_DF_2 | 1 | 1.00 |
| T203-29_DF_1 | 1 | 1.00 |
| T203-29_DF_2 | 1 | 1.00 |
| T203-29_LOC_1 | 1 | 1.00 |
| T203-29_LOC_2 | 1 | 1.00 |
| T203-33_DF_1 | 1 | 1.00 |
| T203-33_DF_2 | 1 | 1.00 |
| T203-34_DF_1 | 1 | 1.00 |
| T203-34_DF_2 | 1 | 1.00 |
| T203-34_DF_3 | 1 | 1.00 |
| T203-34_DF_4 | 1 | 1.00 |
| T203-35_PS_1 | 1 | 1.00 |
| T203-35_LOC_1 | 1 | 1.00 |
| T203-35_LOC_2 | 1 | 1.00 |
| Subtotal |  | 29.00 |
| Total |  | 29 |

**E07381** m Pal d'alumini anoditzat color plata, Ø76 mm. MB
16.6 m × 28.33 = 470.28
Pal d'alumini anoditzat color plata, estriat, de 76 mm. de diàmetre MB, col·locat.

| Codi | Ut | Descripció | Rendiment | Preu | Import |
|---|---|---|---|---|---|
| O0102 | h | Oficial 1ª | 0.05 | 24.56 | 1.23 |
| O0110 | h | Peó | 0.09 | 20.41 | 1.84 |
| P1481 | m | Pal alumini diàmetre 76 mm. MB (material) | 1 | 23.69 | 23.69 |
| VGZ | % | Despeses indirectes | 0.262 | 6 | 1.57 |
|  |  | Total |  |  | 28.33 |

| Amidament | Uts. | Parcial |
|---|---|---|
| T203-07_DF_1 | 3 | 3.00 |
| T203-07_DF_2 | 3 | 3.00 |
| T203-18_AC_1 | 2.3 | 2.30 |
| T203-18_AC_2 | 2.3 | 2.30 |
| T203-33_DF_1 | 3 | 3.00 |
| T203-33_DF_2 | 3 | 3.00 |
| Subtotal |  | 16.60 |
| Total |  | 16.6 |

**E0744** u Base d'acer galvanitzat per a suport de 76 mm.
6 u × 104.58 = 627.48

| Codi | Ut | Descripció | Rendiment | Preu | Import |
|---|---|---|---|---|---|
| O0102 | h | Oficial 1ª | 0.05 | 24.56 | 1.23 |
| O0110 | h | Peó | 0.09 | 20.41 | 1.84 |
| P14710 | u | Base d'acer galvanit. suport 76 mm. (material) | 1 | 95.62 | 95.62 |
| VGZ | % | Despeses indirectes | 0.982 | 6 | 5.89 |
|  |  | Total |  |  | 104.58 |

| Amidament | Uts. | Parcial |
|---|---|---|
| T203-07_DF_1 | 1 | 1.00 |
| T203-07_DF_2 | 1 | 1.00 |
| T203-18_AC_1 | 1 | 1.00 |
| T203-18_AC_2 | 1 | 1.00 |
| T203-33_DF_1 | 1 | 1.00 |
| T203-33_DF_2 | 1 | 1.00 |
| Subtotal |  | 6.00 |
| Total |  | 6 |

**E07441** u Base d'acer galvanitzat per a suport de 90 mm.
17 u × 112.43 = 1911.31
Base d'acer galvanitzat per a suport de 90 mm. col·locada.

| Codi | Ut | Descripció | Rendiment | Preu | Import |
|---|---|---|---|---|---|
| O0110 | h | Peó | 0.09 | 20.41 | 1.84 |
| O0102 | h | Oficial 1ª | 0.05 | 24.56 | 1.23 |
| P14711 | u | Base d'acer galvanit. suport 90 mm. (material) | 1 | 103.02 | 103.02 |
| VGZ | % | Despeses indirectes | 1.056 | 6 | 6.34 |
|  |  | Total |  |  | 112.43 |

| Amidament | Uts. | Parcial |
|---|---|---|
| T203-19_DF_1 | 1 | 1.00 |
| T203-19_DF_2 | 1 | 1.00 |
| T203-23_DF_1 | 1 | 1.00 |
| T203-23_DF_2 | 1 | 1.00 |
| T203-25_DF_1 | 1 | 1.00 |
| T203-25_DF_2 | 1 | 1.00 |
| T203-26_DF_1 | 1 | 1.00 |
| T203-26_DF_2 | 1 | 1.00 |
| T203-29_DF_1 | 1 | 1.00 |
| T203-29_DF_2 | 1 | 1.00 |
| T203-29_LOC_1 | 1 | 1.00 |
| T203-34_DF_1 | 1 | 1.00 |
| T203-34_DF_2 | 1 | 1.00 |
| T203-34_DF_3 | 1 | 1.00 |
| T203-34_DF_4 | 1 | 1.00 |
| T203-35_LOC_1 | 1 | 1.00 |
| T203-35_LOC_2 | 1 | 1.00 |
| Subtotal |  | 17.00 |
| Total |  | 17 |

**E07442** u Base d'acer galvanitzat per a suport de 114 mm.
4 u × 134.4 = 537.60
Base d'acer galvanitzat per a suport de 114 mm. col·locada.

| Codi | Ut | Descripció | Rendiment | Preu | Import |
|---|---|---|---|---|---|
| O0102 | h | Oficial 1ª | 0.05 | 24.56 | 1.23 |
| O0110 | h | Peó | 0.09 | 20.41 | 1.84 |
| P14712 | u | Base d'acer galvanit. suport 114 mm. (material) | 1 | 123.75 | 123.75 |
| VGZ | % | Despeses indirectes | 1.263 | 6 | 7.58 |
|  |  | Total |  |  | 134.4 |

| Amidament | Uts. | Parcial |
|---|---|---|
| T203-00_DF_1 | 1 | 1.00 |
| T203-19_DF_3 | 1 | 1.00 |
| T203-23_DF_3 | 1 | 1.00 |
| T203-29_LOC_2 | 1 | 1.00 |
| Subtotal |  | 4.00 |
| Total |  | 4 |

**E07443** u Base d'acer galvanitzat per a suport de 140 mm.
2 u × 164.2 = 328.40
Base d'acer galvanitzat per a suport de 140 mm., col·locada.

| Codi | Ut | Descripció | Rendiment | Preu | Import |
|---|---|---|---|---|---|
| O0110 | h | Peó | 0.09 | 20.41 | 1.84 |
| O0102 | h | Oficial 1ª | 0.05 | 24.56 | 1.23 |
| P14713 | u | Base d'acer galvanit. suport 140 mm. (material) | 1 | 151.87 | 151.87 |
| VGZ | % | Despeses indirectes | 1.544 | 6 | 9.26 |
|  |  | Total |  |  | 164.2 |

| Amidament | Uts. | Parcial |
|---|---|---|
| T203-00_PS_1 | 1 | 1.00 |
| T203-35_PS_1 | 1 | 1.00 |
| Subtotal |  | 2.00 |
| Total |  | 2 |

**E0745** m Pal d'alumini anoditzat color plata, Ø90 mm. MC
60.8 m × 35.4 = 2152.32
Pal d'alumini anoditzat color plata, estriat, de 90 mm. de diàmetre MC, col·locat.

| Codi | Ut | Descripció | Rendiment | Preu | Import |
|---|---|---|---|---|---|
| O0102 | h | Oficial 1ª | 0.05 | 24.56 | 1.23 |
| O0110 | h | Peó | 0.09 | 20.41 | 1.84 |
| P1472 | m | Pal alumini diàmetre 90 mm. MC (material) | 1 | 30.36 | 30.36 |
| VGZ | % | Despeses indirectes | 0.329 | 6 | 1.97 |
|  |  | Total |  |  | 35.4 |

| Amidament | Uts. | Parcial |
|---|---|---|
| T203-00_DF_1 | 1.9 | 1.90 |
| T203-19_DF_1 | 3.1 | 3.10 |
| T203-19_DF_2 | 3.1 | 3.10 |
| T203-19_DF_3 | 2.05 | 2.05 |
| T203-23_DF_1 | 3.1 | 3.10 |
| T203-23_DF_2 | 3.1 | 3.10 |
| T203-23_DF_3 | 2.05 | 2.05 |
| T203-25_DF_1 | 3.15 | 3.15 |
| T203-25_DF_2 | 3.15 | 3.15 |
| T203-26_DF_1 | 3.15 | 3.15 |
| T203-26_DF_2 | 3.15 | 3.15 |
| T203-29_DF_1 | 3.05 | 3.05 |
| T203-29_DF_2 | 3.05 | 3.05 |
| T203-29_LOC_1 | 3.1 | 3.10 |
| T203-29_LOC_2 | 2.05 | 2.05 |
| T203-34_DF_1 | 3.05 | 3.05 |
| T203-34_DF_2 | 3.05 | 3.05 |
| T203-34_DF_3 | 3.05 | 3.05 |
| T203-34_DF_4 | 3.05 | 3.05 |
| T203-35_LOC_1 | 3.1 | 3.10 |
| T203-35_LOC_2 | 3.25 | 3.25 |
| Subtotal |  | 60.80 |
| Total |  | 60.8 |

**E0746** m Pal d'alumini anoditzat color plata, Ø114 mm. MD
9.4 m × 40.53 = 380.98
Pal d'alumini anoditzat color plata, estriat, de 114 mm. de diàmetre MD, col·locat.

| Codi | Ut | Descripció | Rendiment | Preu | Import |
|---|---|---|---|---|---|
| O0110 | h | Peó | 0.09 | 20.41 | 1.84 |
| O0102 | h | Oficial 1ª | 0.05 | 24.56 | 1.23 |
| P14730 | m | Pal alumini diàmetre 114 mm. MD (material) | 1 | 35.2 | 35.20 |
| VGZ | % | Despeses indirectes | 0.377 | 6 | 2.26 |
|  |  | Total |  |  | 40.53 |

| Amidament | Uts. | Parcial |
|---|---|---|
| T203-00_DF_1 | 2.35 | 2.35 |
| T203-19_DF_3 | 2.35 | 2.35 |
| T203-23_DF_3 | 2.35 | 2.35 |
| T203-29_LOC_2 | 2.35 | 2.35 |
| Subtotal |  | 9.40 |
| Total |  | 9.4 |

**E07461** m Pal d'alumini anoditzat color plata, Ø114/Ø140 mm. ME
4.06 m × 60.56 = 245.87
Pal d'alumini anoditzat color plata, estriat, de 114 mm. de diàmetre MF, col·locat.

| Codi | Ut | Descripció | Rendiment | Preu | Import |
|---|---|---|---|---|---|
| O0102 | h | Oficial 1ª | 0.05 | 24.56 | 1.23 |
| O0110 | h | Peó | 0.09 | 20.41 | 1.84 |
| P14731 | m | Pal alumini diàmetre 114 o 140 mm. ME (material) | 1 | 54.09 | 54.09 |
| VGZ | % | Despeses indirectes | 0.566 | 6 | 3.40 |
|  |  | Total |  |  | 60.56 |

| Amidament | Uts. | Parcial |
|---|---|---|
| T203-00_PS_1 | 2.03 | 2.03 |
| T203-35_PS_1 | 2.03 | 2.03 |
| Subtotal |  | 4.06 |
| Total |  | 4.06 |

**E07462** m Pal d'alumini anoditzat color plata, Ø140 mm. MF
4.7 m × 98.48 = 462.86
Pal d'alumini anoditzat color plata, estriat, de 140 mm. de diàmetre MF, col·locat.

| Codi | Ut | Descripció | Rendiment | Preu | Import |
|---|---|---|---|---|---|
| O0102 | h | Oficial 1ª | 0.05 | 24.56 | 1.23 |
| O0110 | h | Peó | 0.09 | 20.41 | 1.84 |
| P14732 | m | Pal alumini diàmetre 140 mm. MF (material) | 1 | 89.87 | 89.87 |
| VGZ | % | Despeses indirectes | 0.924 | 6 | 5.54 |
|  |  | Total |  |  | 98.48 |

| Amidament | Uts. | Parcial |
|---|---|---|
| T203-00_PS_1 | 2.35 | 2.35 |
| T203-35_PS_1 | 2.35 | 2.35 |
| Subtotal |  | 4.70 |
| Total |  | 4.7 |

**E07463** m Pal d'alumini anoditzat color plata, Ø140 mm. MG (07/12/1994)
2.35 m × 141.15 = 331.70
Pal d'alumini anoditzat color plata, estriat, de 140 mm. de diàmetre MG, col·locat.

| Codi | Ut | Descripció | Rendiment | Preu | Import |
|---|---|---|---|---|---|
| O0102 | h | Oficial 1ª | 0.05 | 24.56 | 1.23 |
| O0110 | h | Peó | 0.09 | 20.41 | 1.84 |
| P14733 | m | Pal alumini diàmetre 140 mm. MG (material; 23/07/1998) | 1 | 130.12 | 130.12 |
| vg | % | Despeses indirectes | 1.327 | 6 | 7.96 |
|  |  | Total |  |  | 141.15 |

**E07312** u Trasllat de senyal d'indicació o orientació existent
6 u × 252.96 = 1517.76
Trasllat de senyal d'indicació o orientació existent de qualsevol tipus a nova ubicació, inclòs la demolició de la base de formigó, l'excavació i fonamanetació de la nova base de formigó, tots els treballs i materials necessaris per deixar la partida acabada.

| Codi | Ut | Descripció | Rendiment | Preu | Import |
|---|---|---|---|---|---|
| O0101 | h | Cap de colla | 3 | 26.02 | 78.06 |
| O0110 | h | Peó | 3 | 20.41 | 61.23 |
| M0212B | h | Camió de trabuc 16 m³ | 0.5 | 45.4 | 22.70 |
| P1609 | m3 | Excavació de terres | 0.72 | 11.12 | 8.01 |
| E0502 | m3 | Formigó HM-20 fonaments | 0.72 | 95.33 | 68.64 |
| %16130 | % | Despeses indirectes | 6 % | 238.64 | 14.32 |
|  |  | Total |  |  | 252.96 |

| Amidament | Uts. | Parcial |
|---|---|---|
| senyals urbanització i reductors de velocitat | 6 | 6.00 |
| Total |  | 6 |

### 01.07.03 ABALISAMENT I SISTEMES CONTENCIÓ (07/12/1994)
Import: 53801.78

**E070351** m Barrera de seguretat metàl·lica simple enclavada, nivell contenció H1, A, W4 i 1,1 m (07/12/1994)
350 m × 55.03 = 19260.50
Barrera de seguretat metàl·lica simple, amb nivell de contenció N2, índex de severitat A, amplària de treball W4 i deflexió dinàmica 1,1 m segons UNE-EN 1317-2, sense separador, amb un perfil longitudinal de secció de doble ona i suports C-120 col.locats clavats a terra cada 4 m (BMSRA 4-120), col.locada en trams rectes o en corbes de qualsevol radi, peça reflectora a dues cares cada 8m, topall final si s'escau, totalment col.locada segons plànols o indicacions de la Direcció d'Obra.

| Codi | Ut | Descripció | Rendiment | Preu | Import |
|---|---|---|---|---|---|
| O0101 | h | Cap de colla | 0.03 | 26.02 | 0.78 |
| O0102 | h | Oficial 1ª | 0.06 | 24.56 | 1.47 |
| O0110 | h | Peó | 0.06 | 20.41 | 1.22 |
| P1414B | m | Barrera de seguretat doble ona BMSRA4/C-120 (material; 23/07/1998) | 1 | 38.22 | 38.22 |
| M0253 | h | Màquina per a clavar muntants metàl·lics (maquinària) | 0.08 | 43.97 | 3.52 |
| P1424 | u | Part proporc. mater. barreres (material) | 1 | 6.28 | 6.28 |
| vg | % | Despeses indirectes | 0.59 | 6 | 3.54 |
|  |  | Total |  |  | 55.03 |

**E07364** u Extrem de 8 m de barrera de seguretat metàl·lica
16 u × 338.99 = 5423.84
Extrem de 8 m mínim de barrera de seguretat metàl·lica de qualsevol tipus, amb abatiment o encastament en talús del desmunt, galvanitzada en calent, incloent tanca de secció doble ona, suports cada 2 m, xapes de reforç, peça en angle, topall final, elements de fixació, peça reflectora a dues cares, inclòs enclavament i soldadures, totalment col·locat.

| Codi | Ut | Descripció | Rendiment | Preu | Import |
|---|---|---|---|---|---|
| M0253 | h | Màquina per a clavar muntants metàl·lics | 0.04 | 43.97 | 1.76 |
| O0110 | h | Peó | 0.8 | 20.41 | 16.33 |
| O0102 | h | Oficial 1ª | 0.8 | 24.56 | 19.65 |
| O0101 | h | Cap de colla | 0.2 | 26.02 | 5.20 |
| P14450 | u | Extrem de 8 metres (material) | 1 | 271 | 271.00 |
| P1424 | u | Part proporc. mater. barreres | 1 | 6.28 | 6.28 |
| VG0 | % | Despeses indirectes | 3.129 | 6 | 18.77 |
|  |  | Total |  |  | 338.99 |

**E07368** u Extrem de 4 m de barrera de seguretat metàl·lica
6 u × 190.84 = 1145.04
Extrem de 4,32 m mínim de barrera de seguretat metàl·lica de qualsevol tipus, amb abatiment o encastament en talús del desmunt, galvanitzada en calent, incloent tanca de secció doble ona, pals cada 2 m, xapes de reforç, peça en angle, topall final, elements de fixació, peça reflectora a dues cares, inclòs enclavament i soldadures, totalment col·locat.

| Codi | Ut | Descripció | Rendiment | Preu | Import |
|---|---|---|---|---|---|
| M0253 | h | Màquina per a clavar muntants metàl·lics | 0.04 | 43.97 | 1.76 |
| O0102 | h | Oficial 1ª | 0.7 | 24.56 | 17.19 |
| O0110 | h | Peó | 0.7 | 20.41 | 14.29 |
| O0101 | h | Cap de colla | 0.18 | 26.02 | 4.68 |
| P1424 | u | Part proporc. mater. barreres | 1 | 6.28 | 6.28 |
| P14452 | u | Extrem de 4,32 metres (material) | 1 | 136.2 | 136.20 |
| VG0 | % | Despeses indirectes | 1.74 | 6 | 10.44 |
|  |  | Total |  |  | 190.84 |

**E07367** u Terminal en forma de cua de retorn
2 u × 28.77 = 57.54
Terminal en forma de cua de retorn, per a barrera de seguretat secció doble ona, inclòs elements de fixació, peça reflectora, totalment col·locat.

| Codi | Ut | Descripció | Rendiment | Preu | Import |
|---|---|---|---|---|---|
| O0101 | h | Cap de colla | 0.02 | 26.02 | 0.52 |
| O0102 | h | Oficial 1ª | 0.05 | 24.56 | 1.23 |
| O0110 | h | Peó | 0.05 | 20.41 | 1.02 |
| P1424 | u | Part proporc. mater. barreres | 1 | 6.28 | 6.28 |
| P1447 | u | Terminal en forma de cua de peix (material) | 1 | 18.12 | 18.12 |
| VG0 | % | Despeses indirectes | 0.267 | 6 | 1.60 |
|  |  | Total |  |  | 28.77 |

| Amidament | Uts. | Parcial |
|---|---|---|
| biona acabada en alt |  |  |
| dins accessos | 2 | 2.00 |
| Subtotal |  | 2.00 |
| Total |  | 2 |

**E1196** m Tanca de fusta texana o similar h=1m
196 m × 41.29 = 8092.84
Tanca de fusta tractada tornejada per a exteriors tipus texana o equivalent de doble travesser horitzontal dipsosada a l'altura útil indicada, formada per suports verticals de 1000 mm de diàmetre de 2,5 m de longitud, 2 travessers horitzontals de 80 mm de diàmetre i de 2 m de longitud separats 45 cm, inclòs cargoleria i plaques d'unió galvanitzades, materials auxiliars, accessoris, enclavada o fonamentada mínim 30 cm al terreny amb excavació de clot i reomplert de formigó HM-20, totalment muntada i col·locada.

| Codi | Ut | Descripció | Rendiment | Preu | Import |
|---|---|---|---|---|---|
| O0102 | h | Oficial 1ª | 0.25 | 24.56 | 6.14 |
| O0110 | h | Peó | 0.25 | 20.41 | 5.10 |
| O0101 | h | Cap de colla | 0.05 | 26.02 | 1.30 |
| P1196 | m | tanca de fusta tipus texana (material) | 1 | 17 | 17.00 |
| P0503 | m3 | Formigó HM-20 posat a l'obra | 0.1 | 82.6 | 8.26 |
| P1609 | m3 | Excavació de terres | 0.13 | 11.12 | 1.45 |
| VGZ | % | Despeses indirectes | 0.34 | 6 | 2.04 |
|  |  | Total |  |  | 41.29 |

| Amidament | Uts. | Parcial |
|---|---|---|
| Eix 1 |  |  |
| PK 2+050 - 2+125 | 75 | 75.00 |
| PK 2+812 - 2+880 | 68 | 68.00 |
| PK 2+893 - 2+946 | 53 | 53.00 |
| Subtotal |  | 196.00 |
| Total |  | 196 |

**E07812** u Pilona flexible d'alta resistència de Ø100 element delimitador
238 u × 52.59 = 12516.42
Subministrament i instal·lació de pilona flexible d'alta resistència de 100 mm de diàmetre tipus KRL (R10) o equivalent, de color a determinar per la Direcció d'Obra amb argollat reflectant, de cautxú 100% reciclat, inclòs tots els elements de fixació, ancoratges, accessoris, medis i materials auxiliars, totalment col·locat.

| Codi | Ut | Descripció | Rendiment | Preu | Import |
|---|---|---|---|---|---|
| M0214 | h | Camió grua 12 tn | 0.04 | 42.07 | 1.68 |
| O0110 | h | Peó | 0.3 | 20.41 | 6.12 |
| O0102 | h | Oficial 1ª | 0.15 | 24.56 | 3.68 |
| P0503 | m3 | Formigó HM-20 posat a l'obra | 0.05 | 82.6 | 4.13 |
| P14773 | u | Pilona tubular flexible Ø100 mm., h=1000 mm amb banda reflectant, color negre (material) | 1 | 34 | 34.00 |
| %1613006000600 | % | Despeses indirectes | 6 % | 49.61 | 2.98 |
|  |  | Total |  |  | 52.59 |

| Amidament | Uts. | Parcial |
|---|---|---|
| Eix 1 |  |  |
| PK 1+910 - 1+922 | 4 | 4.00 |
| PK 1+927 - 1+963 | 10 | 10.00 |
| PK 1+970 - 2+245 | 70 | 70.00 |
| PK 2+325 - 2+510 | 48 | 48.00 |
| PK 2+560 - 2+615 | 15 | 15.00 |
| PK 2+675 - 2+880 | 53 | 53.00 |
| PK 2+893 - 2+906 | 5 | 5.00 |
| Eix 38 |  |  |
| PK 0+000 - 0+054 | 15 | 15.00 |
| Eix 39 |  |  |
| PK 0+000 - 0+032 | 9 | 9.00 |
| Eix 40 |  |  |
| PK 0+000 - 0+030 | 9 | 9.00 |
| Subtotal |  | 238.00 |
| Total |  | 238 |

**E0701** m Barana d'acer tipus EG,amb passamà 120x60 mm.
60 m × 121.76 = 7305.60
Barana d'acer tipus EG, amb passamà 120x60 mm, travessers inferior i superior de 60x30 mm, muntants cada 100 cm. i brendoles de 40x20 mm. cada 10 cm., de 100 cm. d'alçària, emprimació i 2 capes de pintura color RAL 5009 incloses, amb ancoratges i soldadures, col·locada i totalment acabada.

| Codi | Ut | Descripció | Rendiment | Preu | Import |
|---|---|---|---|---|---|
| M0235 | h | Equip de soldadura elèctrica (maquinària) | 0.1 | 14.55 | 1.46 |
| M0226 | h | Grup electrògen de 20/30 kVA | 0.1 | 4.74 | 0.47 |
| O0102 | h | Oficial 1ª | 0.25 | 24.56 | 6.14 |
| O0101 | h | Cap de colla | 0.05 | 26.02 | 1.30 |
| O0110 | h | Peó | 0.6 | 20.41 | 12.25 |
| P14230 | m | Barana acer tipus EG (material) | 1 | 87.45 | 87.45 |
| P1903 | kg | Pintura d'emprimació (material) | 0.17 | 6.4 | 1.09 |
| P1904 | kg | Pintura (material) | 0.68 | 7.2 | 4.90 |
| VG0 | % | Despeses indirectes | 1.116 | 6 | 6.70 |
|  |  | Total |  |  | 121.76 |

## 01.08 MESURES CORRECTORES D'IMPACTE AMBIENTAL
Import: 8846.25

**E1105** m2 Estesa terra vegetal en talussos (material pròpia obra)
5671.4 m2 × 1.27 = 7202.68
Estesa de terra vegetal en talús amb material de la pròpia obra, inclòs càrrega i transport.

| Codi | Ut | Descripció | Rendiment | Preu | Import |
|---|---|---|---|---|---|
| M0212B | h | Camió de trabuc 16 m³ | 0.006 | 45.4 | 0.27 |
| M0208 | h | Motoanivelladora | 0.003 | 73.35 | 0.22 |
| M0205 | h | Pala carregadora sobre orugues | 0.003 | 73.35 | 0.22 |
| M0204 | h | Pala carregadora pneumàtics | 0.003 | 58.27 | 0.17 |
| O0101 | h | Cap de colla | 0.003 | 26.02 | 0.08 |
| O0110 | h | Peó | 0.012 | 20.41 | 0.24 |
| VGZ | % | Despeses indirectes | 0.011 | 6 | 0.07 |
|  |  | Total |  |  | 1.27 |

| Amidament | Uts. | Parcial |
|---|---|---|
| desmunts | 2217.876 | 2217.88 |
|  | 741.468 | 741.47 |
| terraplens | 808.14 | 808.14 |
|  | 903.912 | 903.91 |
| imprevistos | 1000 | 1000.00 |
| Subtotal |  | 5671.40 |
| Total |  | 5671.4 |

**E1145** m2 Hidrosembra projectada en 1 fase
1712.05 m2 × 0.96 = 1643.57
Hidrosembra projectada en una fase amb espècies adaptades agroclimàticament a la zona, inclòs el subministrament de tots els components necessaris (aigua, llavors, estabilitzant, adobs, mulch) i regs d'arrelament; totalment acabada segons les característiques especificades al plec de condicions.

| Codi | Ut | Descripció | Rendiment | Preu | Import |
|---|---|---|---|---|---|
| O0110 | h | Peó | 0.01 | 20.41 | 0.20 |
| P1601 | m3 | Aigua | 0.025 | 0.65 | 0.02 |
| P1101 | U | Adob mineral d'anivellament lent (material) | 1 | 0.03 | 0.03 |
| P1122 | U | Fixador sintètic base acrílica (material) | 1 | 0.07 | 0.07 |
| P1120 | U | Bioactivador microbià (material) | 1 | 0.12 | 0.12 |
| P1505 | U | Barreja llavors herbàcies hidros (material) | 1 | 0.12 | 0.12 |
| P1123 | U | Mulch prot hidros fibra semi-cur (material) | 1 | 0.01 | 0.01 |
| M0213 | h | Camió cisterna de 8 m³ | 0.002 | 48 | 0.10 |
| P1126 | u | Altres conceptes | 1 | 0.29 | 0.29 |
|  |  | Total |  |  | 0.96 |

| Amidament | Uts. | Parcial |
|---|---|---|
| terraplens | 808.14 | 808.14 |
|  | 903.91 | 903.91 |
| Subtotal |  | 1712.05 |
| Total |  | 1712.05 |

## 01.09 GESTIÓ DE RESIDUS
Import: 9253.66

### 01.09.01 ACONDICIONAMENT I CLASSIFICACIÓ DE RESIDUS
Import: 1540.25

**E1551** u Acondicionament de la zona de residus
1 u × 190 = 190.00
Acondicionament del terreny per la implementació dels residus, inclou l'excavació i reperfilat de la superfície del terreny per col·locar posteriorment els diferents contenidors, zones d'apilament i aïllament, i la seva posterior retirada per deixar la zona en un correcte estat.

**E1552** m3 Classificació a peu d'obra de residus
67.92 m3 × 19.88 = 1350.25
Classificació a preu d'obra de residus de la construcció o demolició en residus inerts, no especials i especials, amb mitjans manuals o mecànics.

| Amidament | Uts. | Parcial |
|---|---|---|
| AMIDAMENT SEGONS ANNEX |  |  |
| 170405 Metalls | 4.36 | 4.36 |
| 170201 Fusta | 20.59 | 20.59 |
| 170203 Plàstic | 3.5 | 3.50 |
| 150101 Paper i cartró | 3.92 | 3.92 |
| 170107 Mescles de formigó, maons, teules i materials ceràmics | 35.55 | 35.55 |
| Subtotal |  | 67.92 |
| Total |  | 67.92 |

### 01.09.02 CÀRREGA I TRANSPORT DE RESIDUS
Import: 4536.88

**E1564** m3 Càrrega i transport residus especials, bidó 200 l
20.39 m3 × 143 = 2915.77
Càrrega amb mitjans manuals o mecànics i transport de residus especials a instal·lació autoritzada de gestió de residus, amb bidó de plàstic de 200 l de capacitat, inclòs el seu subministrament.

| Amidament | Uts. | Parcial |
|---|---|---|
| AMIDAMENT SEGONS ANNEX |  |  |
| 150110 Envasos que contenen substàncies perilloses | 1.12 | 1.12 |
| 150111 Envasos metàl.lics inclosos els recipients a pressió buit | 0.95 | 0.95 |
| 170503 Terra i pedres que contenen substàncies perilloses | 0.09 | 0.09 |
| 150202 Absorbents, materials de filtració, draps de neteja i rob | 0.35 | 0.35 |
| 200301 Mescles de residus municipals | 17.88 | 17.88 |
| Subtotal |  | 20.39 |
| Total |  | 20.39 |

**E1561** m3 Càrrega i transport residus inerts o no especials barrejats, contenidor 5 m3
11.78 m3 × 27.48 = 323.71
Càrrega amb mitjans manuals o mecànics i transport de residus inerts o no especials a instal·lació autoritzada de gestió de residus, amb contenidor de 5 m3 de capacitat, inclòs el seu subministrament.

| Amidament | Uts. | Parcial |
|---|---|---|
| AMIDAMENT SEGONS ANNEX |  |  |
| 170405 Metalls | 4.36 | 4.36 |
| 170203 Plàstic | 3.5 | 3.50 |
| 150101 Paper i cartró | 3.92 | 3.92 |
| Subtotal |  | 11.78 |
| Total |  | 11.78 |

**E1562** m3 Càrrega i transport residus inerts o no especials barrejats, contenidor 9 m3
56.14 m3 × 23.11 = 1297.40
Càrrega amb mitjans manuals o mecànics i transport de residus inerts o no especials a instal·lació autoritzada de gestió de residus, amb contenidor de 9 m3 de capacitat, inclòs el seu subministrament.

| Amidament | Uts. | Parcial |
|---|---|---|
| AMIDAMENT SEGONS ANNEX |  |  |
| 170201 Fusta | 20.59 | 20.59 |
| 170107 Mescles de formigó, maons, teules i materials ceràmics | 35.55 | 35.55 |
| Subtotal |  | 56.14 |
| Total |  | 56.14 |

### 01.09.03 DISPOSICIÓ DE RESIDUS
Import: 3176.53

**E1571** m3 Disposició controlada residus inerts o no especials barrejats
217.26 m3 × 5.9 = 1281.83
Disposició controlada a centre de reciclatge de residus inerts o no especials barrejats, procedents de construcció o demolició.

| Amidament | Uts. | Parcial |
|---|---|---|
| AMIDAMENT SEGONS ANNEX |  |  |
| 170107 Mescles de formigó, maons, teules i materials ceràmics | 35.55 | 35.55 |
| 170302 Mescles bituminoses diferents de les especificades en el | 82.42 | 82.42 |
| 170904 Residus mesclats de construcció i demolicío | 95.37 | 95.37 |
| 150101 Envasos de paper i cartró | 3.92 | 3.92 |
| Subtotal |  | 217.26 |
| Total |  | 217.26 |

**E1572** m3 Disposició controlada residus de metalls no especials barrejats
4.36 m3 × 13.25 = 57.77
Disposició controlada a centre de reciclatge de residus de metalls no especials barrejats, procedents de construcció o demolició.

| Amidament | Uts. | Parcial |
|---|---|---|
| AMIDAMENT SEGONS ANNEX |  |  |
| 170405 Ferro i acer | 4.36 | 4.36 |
| Subtotal |  | 4.36 |
| Total |  | 4.36 |

**E1573** m3 Disposició controlada residus de plàstics no especials
3.5 m3 × 8.2 = 28.70
Disposició controlada a centre de reciclatge de residus de plàstics no especials, procedents de construcció o demolició.

| Amidament | Uts. | Parcial |
|---|---|---|
| AMIDAMENT SEGONS ANNEX |  |  |
| 170203 Plàstic | 3.5 | 3.50 |
| Subtotal |  | 3.50 |
| Total |  | 3.5 |

**E1574** m3 Disposició controlada residus de fusta no especials
20.59 m3 × 7.35 = 151.34
Disposició controlada a centre de reciclatge de residus de fusta no especials, procedents de construcció o demolició.

| Amidament | Uts. | Parcial |
|---|---|---|
| AMIDAMENT SEGONS ANNEX |  |  |
| 170201 Fusta | 20.59 | 20.59 |
| Subtotal |  | 20.59 |
| Total |  | 20.59 |

**E1575** m3 Disposició controlada residus especials barrejats
20.39 m3 × 81.26 = 1656.89
Disposició controlada a centre de selecció i transferència de residus especials barrejats, procedents de construcció o demolició.

| Amidament | Uts. | Parcial |
|---|---|---|
| AMIDAMENT SEGONS ANNEX |  |  |
| 170503 Terra i pedres que contenen substàncies contaminades | 0.09 | 0.09 |
| 150110 Envasos que contenen substàncies perilloses | 1.12 | 1.12 |
| 150111 Envasos metàl.lics inclosos els recipients a pressió buit | 0.95 | 0.95 |
| 150202 Absorbents, materials de filtració, draps, roba protector | 0.35 | 0.35 |
| 200301 Mescles de residus mun. | 17.88 | 17.88 |
| Subtotal |  | 20.39 |
| Total |  | 20.39 |

## 01.0A SEGURETAT I SALUT
Import: 36622.61

**PESSA10** pa PA a justificar per la seguretat i salut a l'obra, en base a l'Estudi i el Pla de Seguretat i Salut aprovats.
1 pa × 36622.61 = 36622.61

## TMA Classificacions Mediambient

### ZZ Selectiva LER

### ZR Selectiva RD 105/2008

### ZC Selectiva Bàsica

| Codi | Ut | Descripció | Preu |
|---|---|---|---|
| %161300600 | % | Despeses indirectes | 0 |
| %16130600 | % | Despeses indirectes | 0 |
| %16131 | % | Despeses indirectes | 0 |
| %DG06010600 | % | Despeses generals | 0 |
| %DI0600 | % | Despeses indirectes | 0 |
| %U16151 | % | Part proporcional accessoris | 0 |
| %ZZ0600 | % | Despeses generals | 0 |
| %ZZ82822 | % | Despeses generals | 0 |
| P1241%U16151 | % | Part proporcional accessoris | 0 |
| P1242%U16151 | % | Part proporcional accessoris | 0 |
| P1243%U16151 | % | Part proporcional accessoris | 0 |

## Preus auxiliars

**E0108** m3 Morter de ciment elaborat a l'obra
Preu: 54.62

| Codi | Ut | Descripció | Rendiment | Preu | Import |
|---|---|---|---|---|---|
| M0218 | h | Formigonera 250 litres i 5 HP (maquinària) | 0.7 | 7.48 | 5.24 |
| O0110 | h | Peó | 1 | 20.41 | 20.41 |
| P0401 | kg | Ciment pòrtland P-350 (material) | 200 | 0.07 | 14.00 |
| P0301 | m3 | Sorra per a formigons i morters (material) | 0.67 | 22.15 | 14.84 |
| P1601 | m3 | Aigua | 0.2 | 0.65 | 0.13 |
|  |  | Total |  |  | 54.62 |

## Recursos

**M0212B** h Camió de trabuc 16 m³
Camió de trabuc de 20 t

**M0201** h Compressor aire gasoil 13,3 m³/h
Compressor amb dos martells

**P1613** u Cànon d'abocador
Canon d'abocador

**M0207** h Retroexcavadora 100 hp
Retroexcavadora

**M0229** h Compressor d'aire de gasoil 3m³
Electrobomba sumergible 20 kW

**M0204** h Pala carregadora pneumàtics
Pala carregadora neumàtics

**M0358** h Motoserra 80 cm³
Motoserra

**P1615** u Condicionament de l'abocador
Acondiciament de l'abocador

**M0213** h Camió cisterna de 8 m³
Camió cisterna de 8 m3

**M0208** h Motoanivelladora
Motonivelladora

**P03061** m3 Tot-u artificial SE>35 NP ZA20 ZA32
Tot-u artificial

**M0237** h Piconadora de pneumàtics 15 tn
Piconadora de pneumàtics 15 t

**P0412** kg Emulsió bituminosa tipus C50BF4 IMP
Emulsió catiònica tipus ECI

**P0406** kg Emulsió bituminosa termoadherent C60B3 TER
Emulsió termoadherent catiònica tipus ECR-1d

**M0211** h Corró de llança 650 kg
Picó vibrant amb placa 60 cm.

**P1241** m Tub de pp DN315 mm., SN 8 kN/m2
Tub de pp d 315 mm., SN 8 kN/m2

**P1242** m Tub de pp DN400 mm., SN 8 kN/m2
Tub de pp d 400 mm., SN 8 kN/m2

**P1243** m Tub de pp DN500 mm., SN 8 kN/m2
Tub de pp d 500 mm., SN 8 kN/m2

**P06101** m2 Malla electrosoldada en acer corrugat B500T, de 20x20 cm i 8 mm de diàmetre
Malla electrosoldada en acer corrugat B 500 T, de 20x20 cm i 8 mm de diàmetre

**P06202** u Reixa i marc C-250
Reixa i bastiment 650x330x40 mm.

**P0617** u Reixa i bastiment 985x495x70 mm D-400
Reixa i bastiment 985x495x70 mm.

**P0618** u Tapa fosa Ø650 mm. exterior, marc Ø800 mm., classe D-400
Tapa Ø650 mm. exterior i bastiment, pou Ø800 mm., estanca i insonora

**P0651** u Graó d'acer revestit de polipropilè, 40 cm d'amplada
Graó per a pou de registre 300x300x300 mm

**P06203** Reixa i marc C-250 anti-bicicletes
Reixa 840x340x70 mm i marc C-250 anti-bicicletes

**P0607** kg Acer corrugat B500S en barres
Acer corrugat B-500s en barres

**P03121** t Bloc pedra calcària esc. 15-40 kg
Bloc pedra calcària esc. 400 kg

**M0214** h Camió grua 12 tn
Camió grua

**P0604** kg Claus d'acer zincats
Claus d'acer

**P0327** m3 Matacà de pedra gran. fonaments
Matacà de pedra gran. foname.

**P1007** m Vorada pref. form. 8x20 cm. tipus jardí
Vorada pref. form. 8x20 cm. jardí

**P10191** m Baixant prefabricat en forma d'U 41x15 cm
Baixant prefabricat secció en forma d'U, 40x18 cm.

**P0101** m Cinta senyalitzadora PVC 150 mm color groc
Cinta senyalitzadora PVC

**P091292** m Tub PEAD corrugat DN160 mm
Tub corrugat Ø160 mm.

**P0811** m2 Rajola hidr. gris 20x20x4 cm
Rajola hidr. gris 20x20x4 c

**PE0002** m Cinta senyalitzadora
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
**BF32U020** m Tub de fosa dúctil, DN 200 mm
Tub de fosa dúctil de DN 200 mm, segons la norma ISO 2531, tipus K9, unió de campana amb anella elastomèrica d'estanqueitat, inclòs p.p. d'accessoris i peces especials, tipus K12

**A0905** pp Accessoris per a tub de polietilè
Accessori per a tub de polietilè

**P09107** m Tub PEAD DN110mm, PE-100, PN-10
Tub PEAD DN63mm, PE-100, PN-10

**P091272** m Tub PEAD corrugat ext. llis int. DN90 mm
Tub corrugat Ø110 mm.

**P101102** m Conductor Cu nu unipolar d'1x35 mm2
Conductor Coure nu de 1x35 mm2

**P0622A** u Tapa fosa 680x680x40, marc 700x700, classe B-125
Tapa fosa 680x680x40, marc 700x700, classe B125

**P10104** m Conductor Cu tetrapolar 4x6 rv 0,6/1 kV
Conductor Cu tetrapolar de 4x6 mm2

**M0212** h Camió de 12 tn
Camió de 12 t

**M0227** h Grup electrògen de 45/60 kVA
Grup electrògen 45/60 kVA , consums inclosos

**P1230** m Tub PVC DN110 mm., PN 10
Ø

**P091270** m Tub PEAD corrugat ext. llis int. DN110 mm
Tub corrugat Ø110 mm.

**P9901N1** u Llumenera model VMX 3 2 MC 0073032G F4Q1 SE2 A 1 SC 8 P S S S0 906B de la casa Carandini o equivalen
Llumenera model VMX 3 2 MC 0073032G F4Q1 SE2 A 1 SC 8 P S S S0 906B de la casa Carandini o equivalent,
amb armadura, acoblament i tapes de foneria d'al·lumini LM6 (EN AC 44100 AISI12), tancament sense vidre. IP66 i AC220-240V.
V2 de 2 mòduls compactes i separats entre sí. Con. 7.100lm 49W 3000K(32 LEDs a 500mA). Distribució òptica F4Q1 amb lents de metracrilat. Fixació horitzontal Ø60mm. Tensió AC220-240V. Classe elèctrica Clase I. Driver programat segons client. Programat al 80%. Amb protector de sobretensions (10kA,10kV). Llumenera gris claro RAL 9006 llis brillant (906B).

**P9901N2** u llumenera model VMX 3 2 MC 0073032G L3Q1 SE2 A 1 SC 8 P S S S0 906B de la casa Carandini o equivale
llumenera model VMX 3 2 MC 0073032G L3Q1 SE2 A 1 SC 8 P S S S0 906B de la casa Carandini o equivalent,
amb armadura, acoblament i tapes de foneria d'al·lumini LM6 (EN AC 44100 AISI12), tancament sense vidre. IP66 i AC220-240V.
V2 de 2 mòduls compactes i separats entre sí. Con. 7.200lm 49W 3000K(32 LEDs a 500mA). Distribució òptica L3Q1 amb lents de metracrilat. Fixació horitzontal Ø60mm. Tensió AC220-240V. Classe elèctrica Clase I. Driver programat segons client. Programat al 80%. Amb protector de sobretensions (10kA,10kV). Llumenera gris claro RAL 9006 llis brillant (906B).

**P9901N3** u Llumenera model JNR.4.Z.CC.003.3.024.C.AMA.1 Junior de Carandini o equivalent
Llumenera model JNR.4.Z.CC.003.3.024.C.AMA.1 Junior de la casa Carandini o equivalent

**P990131** u Columna acer galvanitzat 5 m d'alçària pintada
Columna tipus NICKOLSON de 4 m d'alçada

**P10109** m Conductor Cu tripolar 3x2,5 rv 0,6/1 kV
Conductor Cu 3x2,5 rv 0,6/1 kV

**P101101** m Conductor Cu bipolar 2x2,5 rv 0,6/1 kV
Conductor Cu 2x2,5 rv 0,6/1 kV

**P1680** u Placa d'ancoratge per a barreres metàl.liques
Placa, perns i cargoleria per ancoratge

**P19020** u Rigola blanca 20x20x8 cm
Rigola blanca 20x20x8

**P10095** u Peça cantonada 570x400x280 mm per a gual de vehicles ó vianants
Gual vehicles, peça cantonada 570x400x280 mm

**P06210** m Tanca 2 m alçària d'acer galvanitzat amb malla i suports d'acer galv. de color
Tanca de 2,0m d'alçària d'acer galvanitzat, amb malla electrosoldada de 40x40 mm i 3 mm de diàmetre, amb suports d'acer galvanitzat

**P0907** m Tub PEAD DN32 mm, PE-100, PN-10
Tub PE DN32 mm, PN-10

**P09308** m Tub de drenatge
Tub de 4.5x6 PE

**P06206** u Tapa fosa 680x680x40, marc 700x700, classe B-125
Tapa fosa 680x680x40, marc 700x700, classe B125

**BJSA31A0** u Prog.reg 24V,no codificable,ampliable+centralitzable,12 estacions
Programador de reg amb alimentació a 24 V, no codificable, ampliable i centralitzable, per a un nombre màxim de 12 estacions

**BJSZU003** u Armari p/programador reg polièster,850x465x320 mm,placa muntatge
Armari per a programadors de reg, de polièster i fibra de vidre, de 800x400x300 mm, amb placa de muntatge interior, IP-55, amb porta amb junts d'estanquitat i tanca amb clau

**A09224** u Tub PE baixa densitat DN40 PN10
Tub PE-bd DN40 PN10

**P10108** m Conductor Cu tetrapolar 4x2,5 rv 0,6/1 kV
Conductor Cu 4x2,5 rv 0,6/1 kV

**P03301** m3 Grava decorativa
Ceràmica triturada

**B05144** kg Adob mineral simple, sulfat amoni
Adob mineral solid de fons simple, sulfat amonic 21% gr

**B05145** m3 Terra vegetal adobada, granel
Terra vegetal adobada, a granel

**M0278** h Minicarregadora amb acces.retro
Minicarregadora sobre pneumàtics, amb accessori retroexcavador de 25 a 39 cm d'amplària

**M0215** h Grua autopropulsada de 25 tn
Grua autopropulsada de 12 t

**P1427** u Placa comp. refl. 80x30 cm
Placa comp. refl. 85x17 cm.

**P1439** m Suport acer galv. 100x50x3 mm
Suport acer galv. 100x50x3mm

**P14970** m2 Placa d'alumini de 0,50 m2 a 1,00 m2
Placa d'alumini de 0,50 m2 a 1.00 m2

**P1481** m Pal alumini diàmetre 76 mm. MB
Pal alumini 76 mm. diàmetre

**P1472** m Pal alumini diàmetre 90 mm. MC
Pal alumini 90 mm. diàmetre

**P14730** m Pal alumini diàmetre 114 mm. MD
Pal alumini diàmetre 114 o 140 mm. ME

**P14731** m Pal alumini diàmetre 114 o 140 mm. ME
Pal alumini 114 mm. diàmetre

**P14732** m Pal alumini diàmetre 140 mm. MF
Pal alumini 140 mm. diàmetre

**P14452** u Extrem de 4,32 metres
Extrem de 4 metres

**P14230** m Barana acer tipus EG
Barana acer galv.passa.trave.

**M0218** h Formigonera 250 litres i 5 HP
Formigonera de 250 l

**P0301** m3 Sorra per a formigons i morters
Sorra per a formigons i mort.
